# Neubau - Rettungswache + Wohngruppe Olvenstedt
Angebotsaufforderung (GAEB 90, DA83)
Währung: EUR
Auftraggeber: Eigenbetrieb Kommunales Gebäudemanagement

## Los 3.08 Alu-Glas-Elemente + Sonnenschu
Datum: 05.03.26

### 01 Titel 1 Rettungswache

*Hinweis*
Baubeschreibung Titel 1 Rettungswache

Die Landeshauptstadt Magdeburg beabsichtigt am Standort
Klinikum Olvenstedt den Neubau einer Rettungswache.
Geplant ist ein 2-geschossiges Gebäude, ohne
Unterkellerung.

Im Erdgeschoss sind ausschließlich die Räume für den
Betrieb der Rettungswache untergebracht. Im
Obergeschoss befinden sich die Räume der Verwaltung,
die Ruheräume, sowie die Schulungsräume.

Die Gliederung erfolgt in einen Kfz-Riegel und einen
Funktionsriegel.
Der Neubau ist komplett in monolithisch massiver
Bauweise geplant.
Gegründet wird das Gebäude auf Streifen- und
Einzelfundamenten.
Die tragende Konstruktion besteht im Funktionstrakt aus
einer Mischung von tragenden Wänden und
Stützenlösungen. In der Kfz-Halle löst sich die
Tragkonstruktion in eine Stützen- / Riegelkonstruktion
auf. Als Decken und Dachtragkonstruktion kommen
Flachdecken zum Einsatz. Die Tragkonstruktion wird auf
vorgefertigte Konstruktionen sowie auf wirtschaftliche
Mauerwerkskonstruktionen optimiert.
Als Dacheindeckung wird ein begrüntes Warmdach
vorgesehen

*Hinweis*
Hinweise zur Rechnungslegung

Die Lose sind  in Titel 1 Rettungswache und Titel 2
Wohngruppe unterteilt.
Aufmaß und Rechnungslegung sind getrennt nach Titeln zu
erstellen.

*Hinweis*
Hinweis zur Auftragnehmer eigenen Baustelleneinrichtung

Bei Gestellung von eigenen Containern der Größe 2,5m x
6,0m wird dem AN ein Containerplatz zugestanden. Im
Falle von Mehrbedarf sind die Container zu stapeln und
mit einer Zugangstreppe auszurüsten.

*Hinweis*
Hinweis zur Zufahrt auf die Baustelle

Für die Zufahrt gilt folgende Festlegung:

Zufahrt zur Baustelle ist ausschließlich aus östlicher
Richtung vom Olvenstedter Graseweg aus möglich

Ausfahrt aus der Baustelle ist ausschließlich in
westliche Richtung auf den Olvenstedter Graseweg
möglich.

*Hinweis*
Zusätzliche Technische Vertragsbedingungen

HINWEIS
Für die in den Vorbemerkungen und den Langtexten der
Leistungspositionen angeführten technische
Spezifikationen (DIN-Normen und nationale Richtlinien),
die sich auf nationale Normen stützen und europäische
Normen (EN)  umsetzen, ist der Zusatz ?oder
gleichwertig? vorzusehen.

Art und Umfang der Leistung
Gegenstand dieser Ausschreibung sind Metallbauarbeiten.
Die Leistung umfasst die Herstellung, die Lieferung und
die Montage von Aluminium-Bauelementen.

Zusätzlicher Gegenstand dieser Ausschreibung sind die
Verglasungsarbeiten.
Die Leistung umfasst die Lieferung, das Einsetzen und
das Abdichten aller Glasscheiben und Ausfachungen.

Gegenstand dieser Ausschreibung sind auch
Sonnenschutzkonstruktionen. Die Leistung umfasst die
Herstellung, die Lieferung und die Montage der
Konstruktionen.

Hinweis zu aufgeführte Normen etc.:
Alle aufgeführten Normen, Vorschriften, Gesetze gelten
wenn nicht anders in den Texten vermerkt in der zum
Vertragsschluss gültigen Fassung.

Vereinfachte Schreibweise
AG = Auftraggeber
AN = Auftragnehmer (Bieter)

Konstruktionssystem
Der Ausschreibung liegen die Konstruktionsmerkmale der
Aluminium-Konstruktionen zugrunde. Die Profil-,
Zubehör-, Dichtungs- und Beschlagauswahl muss nach den
gültigen Unterlagen des jeweiligen System-Herstellers
erfolgen.

Angaben zur Leistungsbeschreibung
Grundlage des Angebotes ist das vorliegende
Leistungsverzeichnis einschließlich der Vorbemerkungen.

Qualitätssicherung
Gemäß der Bauproduktenverordnung muss für jedes
nachfolgend beschriebene Bauprodukt, das von einer
harmonisierten Norm erfasst ist oder das einer
Europäisch Technischen Bewertung entspricht, eine
Leistungserklärung, in Bezug auf dessen wesentliche
Merkmale (Anhang ZA der harmonisierten Norm) vorliegen.
Alle für den Verwendungszweck im Mitgliedstaat
geforderten wesentlichen Merkmale sind in der
Leistungserklärung anzugeben.
Weiterhin können nach Landesbauordnung die Bauprodukte
zusätzlich mit einer Bestätigung ihrer Übereinstimmung
mit den technischen Regeln, den allgemeinen
bauaufsichtlichen Zulassungen, den allgemeinen
bauaufsichtlichen Prüfzeugnissen oder den Zustimmungen
im Einzelfall ausgestattet werden.
Für die einzelnen Aluminiumelemente sind element- und
herstellerspezifische EPD?s gemäß EN 15804,
nachgewiesen gemäß ISO 14025, vorzulegen.

Für die Auftragsabwicklung gelten
VOB/B (Allgemeine Vertragsbedingungen für die
Ausführung von Bauleistungen).
VOB/C (Allgemeine Technische Vertragsbedingungen für
Bauleistungen).
Die für dieses Gewerk und für die Erstellung aller
ausgeschriebenen Maßnahmen aktuellen DIN-Normen, DIN EN
-
Normen, DIN EN ISO-Normen, Vorschriften, Richtlinien,
Verordnungen, Gesetze, Arbeitsanweisungen, etc. sind
einzuhalten.

Ausführungsunterlagen
Der AG legt dem AN nach der Auftragserteilung und vor
Beginn der Arbeiten, die zur Ausführung notwendigen
Unterlagen gemäß § 3 Abs. 1 VOB/B rechtzeitig und
unentgeltlich vor. Ausführungsunterlagen sind demnach
alle das Werk betreffenden Hilfsmittel, die außer
Arbeit, Material oder Boden zur Vorbereitung und
mangelfreien sowie rechtzeitigen Durchführung der
Bauleistung benötigt werden und ohne die der AN die
Bauleistung nicht so wie vertraglich vorgesehen oder
gar überhaupt nicht erbringen kann; dazu zählen u.a.
auch Proben, Muster und Modelle, sowie endgültige
vollständige und ausführungstechnisch brauchbare
Ausführungs-, Detail- und Konstruktionszeichnungen im
Maßstab 1:50 bis 1:1, die nach § 34 Abs. 3 Nr. 5 HOAI
anzufertigenden und angefertigten - auftraggeberseitig
freigegebenen - Ausführungspläne des bauplanenden
Architekten mit allen für die Ausführung notwendigen
Einzelangaben, und statische und sonstige Berechnungen
oder bestimmte Planungen anderer Sonderfachleute.
Tragwerkspläne und statische Berechnungen oder
bestimmte Planungen anderer Sonderfachleute sind in die
bauseits zu stellende Ausführungsplanung integriert.
Sollten sich bei den Ausführungsunterlagen Änderungen
ergeben, welche auch die Leistungen des AN betreffen,
werden diese Änderungen durch den AG gekennzeichnet und
dem AN unverzüglich schriftlich verbindlich mitgeteilt.

Baumaße
Das Aufmaß ist vom AN grundsätzlich eigenverantwortlich
und auf Grundlage der bauseitig hergestellten
Ausgangssituation am Bau zu nehmen. Werden dabei
Rohbautoleranzen außerhalb der festgelegten Toleranzen
festgestellt, ist der AG darüber zu informieren.
Fordert der AG, dass die Konstruktionen schon zu einem
Zeitpunkt zur Montage bereitstehen müssen, der ein
Aufmaß vor Fertigung unmöglich macht, so sind die
objektspezifischen Toleranzen vom AG vorzugeben und vom
AN zu beachten.

Werkstatt- und Montageplanung
Der AN schuldet nach Ziffer 3.1.7 DIN 18360 eine
Werkstatt- und Montageplanung auf Basis der vom AG zu
liefernden Ausführungsunterlagen. Diese ist vor
Fertigungsbeginn vorzulegen. Aus den Darstellungen
müssen Konstruktion, Maße, Einbau, Befestigung und
Bauanschlüsse der Bauteile sowie die Einbaufolge
erkennbar sein (DIN 18360, Ziff. 3.1.7). Die
Darstellungen sind in Zeichnungen, Maßstab mind. 1:50
und in 3-facher Ausfertigung, zu liefern. Der AG prüft
die Werkstatt- und Montageplanung auf Übereinstimmung
mit der Ausführungsplanung. Bei Übereinstimmung mit der
Ausführungsplanung gibt der AG die Werkstatt- und
Montageplanung mit dem entsprechenden Prüfvermerk an
den AN zurück (Freigabe).

Toleranzen
Die Toleranzen für die jeweiligen Gewerke werden durch
den AG aufeinander abgestimmt. Sofern die Maße der
Elemente vor Ausführung nicht genommen werden können,
legt der AG objektspezifische Toleranzen fest (vgl. RAL
Leitfaden zur Montage: 2020-03, Ziffer 3.1.2, Nr. 15,
Seite 37). Für die Montage sind Abweichungen von
vorgeschriebenen Maßen in den durch DIN 18202
bestimmten Grenzen zulässig, sofern die Funktion und
die Tragfähigkeit der Bauteile nicht beeinträchtigt
wird (DIN 18360 Ziff. 3.1.4).
Soll auf bauseitigen Wunsch hin nach theoretischen
Maßen geplant und gefertigt werden und kommt es trotz
Einhaltung der jeweiligen Toleranzen zu
Passungenauigkeiten in der Ausführung, so dass die
Leistung des AN auf die Leistung Rohbau nicht
ausreichend abgestimmt ist, entscheidet der AG, wie
diese zu beseitigen sind.

Werkstoff Aluminium
Es sind stranggepresste Aluminium-Profile der Legierung
EN AW 6060 und EN AW 6063 in Eloxalqualität nach
DIN EN 755 und DIN EN 12020 zu verwenden.
Für anodisierte Aluminium-Bleche in Eloxalqualität ist
die Legierung AlMg 1, halbhart, (EN AW 5005A) zu
verwenden.
Der AN hat sicherzustellen, dass die von ihm
angebotenen und verarbeiteten Aluminiumbauteile von
Lieferanten stammen, die der A/U/F Initiative,
Recycling im Bausektor, angehören, oder einen
gleichwertigen schlüssigen produktspezifischen
Recyclingprozess (PRP) nachweisen können. Es ist
sicherzustellen, dass Produktionsabfälle und
demontierte Elemente (Sanierungsbau) aus Aluminium dem
Verwertungsprozess, für die Herstellung von Fenster-
und Fassadenprofilen, zurückgeführt werden.
Für die angebotenen Aluminium-Profile sind EPD?s (EPD =
Environmental Product Declaration) gemäß EN 15804,
nachgewiesen gemäß ISO 14025, vorzulegen.
Auf Anforderung des AG hat der AN über die Einhaltung
der v.g. Forderungen projektbezogene Bescheinigungen
des Herstellers bzw. Prüfzeugnisse und Nachweise
vorzulegen.

Werkstoff Stahl
Stahlteile (Anker-, Unterkonstruktionen, geschweißte
Konstruktionen, etc.) sind in feuerverzinkter
Ausführung vorzusehen. Stahlbleche sind verzinkt
auszuführen.
Die Nachbesserung von Fehlstellen, Beschädigungen,
sowie das Nacharbeiten von etwaigen Schweißstellen hat
entsprechend DIN EN ISO 1461 zu erfolgen.

Edelstahl
Verankerungselemente und -mittel, die einem
Korrosionsangriff ausgesetzt und für Wartungen nicht
zugänglich sind, z. B. Befestigungs- und
Verankerungskonstruktionen von vorgehängten Fassaden
(Kaltfassaden), sowie alle Verbindungsteile sind
grundsätzlich aus rostfreiem Edelstahl herzustellen.
Als Verankerungs-, Verbindungs- und
Befestigungselemente dürfen, ohne besonderen
Korrosionsschutznachweis gemäß DIN 18516-1, nur
nichtrostende Stähle bzw. Stähle gemäß der allgemeine
bauaufsichtlichen Zulassung "Z-30.3-6" vom 22. April
2014 der Informationsstelle Edelstahl Rostfrei,
verwendet werden.
Weiterhin ist sicherzustellen, dass unter Spannung
stehende Bauteile, besonders wenn sie legiert sind, in
uneingeschränkter Festigkeit zu keiner
Spannungskorrosion oder anderweitiger interkristalliner
oder auch anderweitig wirksam werdender Zersetzung im
Alterungsprozess neigen.
Auf Anforderung des AG hat der AN über die Einhaltung
der v. g. Forderungen projektbezogene Bescheinigungen
des Herstellers bzw. Prüfzeugnisse und Nachweise
vorzulegen.

Zusammenbau unterschiedlicher Werkstoffe
Beim Zusammenbau unterschiedlicher Werkstoffe muss
gewährleistet sein, dass keine Kontaktkorrosion und
keine andere ungünstige Beeinflussung entstehen kann.
Es sind Zwischenlagen aus Kunststofffolie oder dgl.
vorzusehen.

Systembeschreibung
Die Angaben der formalen Profilabmessungen (Bautiefen
und Ansichtsbreiten von außen) und der
Konstruktionsmerkmale sind zu berücksichtigen.
Bei Wiedersprüchen geht die Leistungsbeschreibung in
den jeweiligen Positionen den Vorbemerkungen vor.

Profilauswahl
Bei wärmegedämmten Profilen sind nur solche zulässig,
bei denen die Innen- und Außenschalen durch
Wärmedämmprofile durchgehend kraft- und formschlüssig
miteinander verbunden sind.
Die Profile müssen die auftretenden Beanspruchungen
gemäß DIN EN 1990 nach DIN EN 1991 incl. der
zugeordneten nationalen Anhängen sicher abtragen. Die
dabei zwischen Innen- und Außenschalen auftretenden
Schubkräfte müssen vom Verbund zuverlässig übertragen
werden. Die vom System-Hersteller angegebenen wirksamen
Trägheitsmomente (Ix) sind, unter Berücksichtigung der
DIBT Richtlinie für thermisch getrennte Profile, für
die Auswahl zu berücksichtigen.
Das Prinzip der Wärmedämmung ist für die gesamte
Konstruktion einzuhalten.
Alle Verbundprofile der Fenster, und Türsysteme sind
mindestens als Dreikammersystem (zwei Hohlprofile plus
Verbundzone) auszuführen.
Der Verbund der Profile muss ohne zusätzliche
Abdichtung wasserdicht und wasserbeständig sein. Der
Falzgrund der Profile muss absolut glattflächig
ausgebildet sein (auch die Verbundzone), so dass
anfallende Feuchtigkeit immer in die tiefste,
außenliegende Ebene (Rinne) des Falzes abgeführt wird,
ohne dass hierfür zusätzliche Drainagekanäle
hergestellt werden müssen. Die Belüftung des
Falzgrundes bei Isolierverglasungen muss nach den
Richtlinien der Isolierglas-Hersteller erfolgen.

Profilverbindungen
Eckverbinder müssen in ihrem Querschnitt den inneren
Profilkonturen entsprechen. Bei den Gehrungen ist auf
eine einwandfreie Verklebung der Gehrungsfläche zu
achten. Auch an den T-Stößen ist das Einsickern von
Wasser in die Konstruktion - durch entsprechende
Füllstücke mit dauerelastischer Abdichtung - zu
verhindern.
Bei wärmegedämmten Profilen muss die Dämmwirkung auch
im Eck- und T-Verbinderbereich voll erhalten bleiben.

Flügeldichtungen
Die Dichtungen müssen auswechselbar sein.
Für Dreh-, Drehkipp- und Stulp-Fenster ist eine
Mitteldichtung vorgeschrieben.

Entwässerung der Konstruktion
Falze und Profilnuten, in die Niederschlag und
Kondenswasser eindringen können, müssen nach außen
entwässert werden. Sichtbare Entwässerungsschlitze sind
mit Kappen abzudecken.
Entwässerung, Dampfdruckausgleichsöffnungen
Entwässerung:
Gemäß DIN 18055 muss sichergestellt sein, dass in die
Rahmenkonstruktion eingedrungenes Wasser unmittelbar
und kontrolliert abgeführt wird, um Schäden am Fenster
und am Baukörper zu vermeiden.
Die Entwässerungsöffnungen zur Außenseite sollen einen
Mindestquerschnitt von 5x20 mm haben. Der Abstand der
Öffnungen untereinander soll bei diesem
Mindestquerschnitt nicht mehr als 600 mm betragen.

Beschläge Aluminium-Fenster
Sind nicht systemgebundene Beschlagteile vorgesehen,
müssen diese unter Beachtung der gültigen DIN-Normen
ausgewählt werden.

Die für die jeweilige Öffnungsart einzusetzenden
Beschläge in ihrer Grundausstattung sind unter
Berücksichtigung der Lastannahmen/Gewichte/Größen und
der zu erreichenden Öffnungsweite nach den
Bemessungstabellen des System-Herstellers einzusetzen.
Alle Beschlagteile sind aus nichtrostenden Materialien
herzustellen und müssen justierbar sein. Incl. der
erforderliche Zusatzteile wie zusätzliche
Verriegelungen, Scherenbefestigungen, Eigenanschlag und
Bänder.

Bedienelemente und Funktionen werden gesondert
beschrieben; der übergeordnete Automationsmanager,
Netzteile und Sensoren werden in separaten Positionen
und ggf. Gewerken aufgeführt.

Für den Regelbetrieb ist eine bauseitige
Stromversorgung 230 V/AC für die Netzteile der Fenster
und die der Steuerungskomponenten wie
Automationsmanager, KNX-Gateway, BACnet-Gateway, IP-
Gateway, etc. zu gewährleisten.

Motorische Antriebe für Beschläge Fenster
Bei den nachfolgend ausgeschriebenen Beschlägen handelt
es sich um motorische am Flügel- / Blendrahmenprofil
montierte Antriebsmotoren, Verriegelungsmotoren und
Verschlusskomponenten.
Unter Berücksichtigung der Lastannahmen/Gewichte ist
der erforderliche Beschlag und die motorischen
Komponenten nach den Bemessungstabellen des
Systemherstellers einzusetzen, inklusive der für den
sachgemäßen und voll funktionsfähigen Gebrauch
notwendigen Zubehörteile, wie Motorhalter,
Zusatzbeschlagteile (Bänder, Sicherungsschere),
Abdeckprofile, Verbindungskabel (inkl. 1000 mm
Anschlussleitung) sowie weiteres Montagezubehör.
Der Flügel ist im eingebauten Zustand (Baustelle) Probe
zu fahren.
Es ist ein Prüfprotokoll zu erstellen und dem AG zu
übergeben.

BEI DER PLANUNG UND AUSFÜHRUNG DER ANLAGEN IST EINE
RISIKOANALYSE GEMÄß VFF MERKBLATT KB.01 "KRAFTBETÄTIGTE
FENSTER", UND DER ASR 1.6 DURCHZUFÜHREN.

Es ist zwingend eine 24V / 28V Variante einzusetzen.

Bedienelemente werden gesondert beschrieben,
übergeordnete Steuerungskomponenten, Netzteile und
Sensoren werden in separaten Positionen und Gewerken
beschrieben.

Für den Regelbetrieb ist eine bauseitige permanente
Stromversorgung 230 V/AC für die Netzteile zu
gewährleisten.

Beschläge Türen
Für die jeweiligen Anforderungen der Türen, sind die
einzusetzenden Türbänder und Beschläge in ihrer
Grundausstattung in den Leistungspositionen
beschrieben.
Die Ausführung und die Anordnung der Türbänder ist
unter Berücksichtigung der Lastannahmen nach den
Bemessungstabellen des System-Herstellers vorzusehen.
Die Stulpbleche der einzusetzenden Schlösser und die
Schließbleche müssen aus Edelstahl bestehen.

Zubehörteile wie Zylinder-Rosetten, Drückerstifte,
Dichtstücke, Befestigungszubehör und
Fußpunktabdichtungen werden in den folgenden
Beschreibungen nicht besonders erwähnt; diese
Zubehörteile sind jedoch in jedem Fall mitzuliefern.

Elektrisch gesteuerte Feststellanlagen für Feuerschutz-
und Rauchschutzabschlüsse
Bei den nachfolgend ausgeschriebenen Komponenten
handelt es sich um elektrisch gesteuerte
Feststellanlagen an ein- oder zweiflügligen Brand- und
Rauchschutztüren.
Bei der Auswahl (Art und Anzahl) der Brandmelder für
die Feststellanlagen ist die Feststellanlagen RL
(Richtlinie für Feststellanlagen) und die Zulassungen
der jeweiligen Hersteller zu verwenden. Hierbei sind
insbesondere die Gegebenheit vor Ort und die
Einbausituation zu berücksichtigen.
Nach dem betriebsfertigen Einbau der Feststellanlagen
am Anwendungsort sind deren einwandfreie Funktion und
vorschriftsmäßige Installation durch eine
Abnahmeprüfung festzustellen.
Die Abnahmeprüfung darf nur von autorisierten
Fachkräften oder von Fachkräften einer dafür benannten
Prüfstelle durchgeführt werden.
Für die Instandhaltung und die Wartung ist die DIN
14677 zu berücksichtigen.

Nachkaufgarantie für Aluminium Fenster- und
Beschlagssysteme
Für Bauteile der Aluminium Fenster- und
Beschlagssysteme, die einem besonderen Verschleiß
unterliegen oder die designrelevant sind, ist eine
Nachkaufgarantie durch den AN zu gewährleisten. Die
Nachkaufgarantie hat mindestens 10 Jahre, ausgehend vom
Kauf des ursprünglichen Bauteils durch den AN, zu
betragen. Ein Bestätigungsschreiben des
Systemlieferanten, des zur Ausführung angebotenen
Fabrikats, ist mit der Angebotsabgabe vorzulegen.

Element ID (IoF)
UV- und witterungsbeständige Kennzeichnung der Elemente
mittels NFC-Etikett oder QR-Code.
Über eine zugehörige cloudbasierte Datenbank werden die
Bauteileigenschaften digital gesichert, verwaltet und
sind elementbezogen abrufbar.
Einzelne Elemente und Bauteile lassen sich eindeutig
identifizieren und zuordnen.
Die Managementplattform als cloudbasierte Datenbank
erfüllt DSGVO konforme Sicherheitsstandards zur
Verwaltung einzelner oder mehrerer Projekte.
Die individuelle Vergabe von Zugriffsrechten (z.B.
Facility Management) sowie die Kennzeichnung von
öffentlichen und nicht öffentlichen Dokumenten in der
Datenbank ist möglich.

Zu allen Elementen liegen digital abrufbare technische
Produktinformationen vor. Diese Merkmale umfassen CE-
Kennzeichnung, Leistungserklärung,
Elementbeschreibungen, Aluminiumgüte und
Nachhaltigkeitswerte (GWP und Materialzusammensetzung).

Über die individuelle Kennzeichnung sind
elementbezogene Serviceanfragen möglich. Weiterhin
besteht die Möglichkeit, eine elementbezogene
Dokumentation der Wartungshistorie und der
Wartungsprotokolle zu hinterlegen.

In Abstimmung mit dem AG und AN können
projektspezifische Unterlagen unter den
Gebäudedokumenten hinzugefügt werden. Dies ist im
Auftragsfall abzustimmen oder im Rahmen der zugehörigen
Position detailliert zu beschreiben.

Alle genannten Eigenschaften sind unter der zugehörigen
Position im LV zu bepreisen.

Sonnenschutz
Alle Befestigungen (Schrauben usw.) grundsätzlich aus
Edelstahl. Verbindungsteile korrosionsbeständig (A2),
Aluminium, Kunststoff.
Alle bauseitig durch die Fassadenfirma notwendigen
Maßnahmen und Leistungen zur Befestigung der
Sonnenschutz-Anlagen an der Fassade (z.B.
Verstärkungen, Gewinde, Bohrungen für Bolzen, Setzen
von Gewinde bzw. Stehbolzen usw.) sind rechtzeitig
anzumelden und verantwortlich zu klären.

In den Einheitspreisen sind folgende Leistungen
enthalten:
Lieferung sämtlichen Materials frei Baustelle und
betriebsfertiger sach- und fachgemäßer Montage der
kompletten Anlagen in Abschnitten und Teilleistungen
(z.B. Konsolen vorab, Bespannung zu einem späteren
Zeitpunkt, entsprechend dem Bauablauf).
Stellen aller Hilfskräfte, Hilfseinrichtungen,
Werkzeuge, Geräte die zur einwandfreien Durchführung
der Arbeiten erforderlich sind.
Kosten für Stromverbrauch durch Montagearbeiten. (Siehe
Vertragsbedingungen).
Bauseitig sind Gerüste vorhanden.

Für die bauseitigen Leistungen Elektro-
Leitungsinstallation, -Verdrahtungen und -Anschlüsse
sowie Montage der vom Auftragnehmer frei Haus zu
liefernden Steuergeräte verantwortliche Erstellung und
Lieferung vollständiger Leitungs- und Stromlaufpläne
nach den Anforderungen des Elektroplaners. Das
Probefahren sowie die Abnahme hat im Beisein des
zuständigen Elektromonteurs zu erfolgen.

Vor Ausführung sind von allen Konsolen fertig
bearbeitete Ausführungs-, Zeichnungen und/oder -Muster
zur Genehmigung vorzulegen.

Die angebotenen Produkte müssen der DIN EN
13120:2009-04 (Innenliegender-Sonnenschutz) bzw. der
DIN EN 13659:2009-01 (Raffstoren/Außen-
Jalousien/Rollladen) bzw. der DIN EN 13561:2009-01
(Markisen) entsprechen und CE erklärt sein. Produkte
ohne diese Kennzeichnung sind nicht zugelassen.

Verglasung
Die nachfolgende Beschreibung stellt eine allgemeine
Regelung für die Lieferung und das Einsetzen der
Verglasung in Bauelementen dar.
Die in den Positionsbeschreibungen angegebenen
Abmessungen beziehen sich auf die Außenmaße der
Bauelemente. Die Kosten für die Ermittlung der Glasmaße
sind in die Angebotspreise einzurechnen, eine
gesonderte Vergütung erfolgt hierfür nicht.
Zum Lieferumfang der Verglasungsarbeiten gehören alle
hierfür erforderlichen Dichtungen und deren Einbau,
einschließlich der dicht auszuführenden Eckausbildungen
und Stöße. Weiterhin mitzuliefern sind alle
erforderlichen Dichtstoffe, Glasauflager und
Klotzungsbrücken.
Die Dicken der Einzelscheiben sind unter
Berücksichtigung der Scheibengrößen und der
Lastannahmen nach den Bemessungstabellen des Glas-
Herstellers zu ermitteln.
Die Angabe der Licht- und Energiewerte erfolgt nach DIN
EN 410. Sie beziehen sich auf einen Standardaufbau.
Abweichungen vom Standardaufbau und Einbaulage aus der
Senkrechten führen zu Wertänderungen.

Technische Richtlinien des Instituts des Glashandwerks
für Verglasungstechnik und Fensterbau, Hadamar (IGH)
DIN 18545 Abdichten  von Verglasungen mit Dichtstoffen
Richtlinie VE-06/01: Beanspruchungsgruppen für die
Verglasung von Fenstern vom Institut für Fenstertechnik
e.V., Rosenheim

Die Verglasungen sind gemäß  den ?Glasbemessungs- und
Konstruktionsregeln? nach DIN 18008-1 bis -5 und DIN
18545 ?Anforderungen an Glasfalze und
Verglasungssysteme? unter Berücksichtigung der EN 12488
(Verklotzung) auszuführen.

Die Glaskanten der beschriebenen Gläser sind nach DIN
1249-11, auszuführen.

Absturzsichernde Verglasungen:
Bei der Ausführung absturzsichernder Verglasungen ist
die DIN 18008-4 vom Juli 2013 zu befolgen.
Sofern von der DIN 18008-4 abgewichen wird, bedürfen
Absturzsichernde Verglasungen grundsätzlich einer
allgemeinen bauaufsichtlichen Zulassung des DIBt
"Deutsches Institut für Bautechnik" oder einer
Zustimmung im Einzelfall (ZiE) der jeweiligen
Bauaufsichtsbehörde. Ist eine ZiE (Zustimmung im
Einzelfall) erforderlich, so ist diese durch die
Bauherren/Bauherrenvertreter zu beantragen.

Überkopfverglasungen:
Die technische Regeln für die Verwendung von
linienförmig gelagerten Verglasungen nach DIN 18008-2
vom Dezember 2010. -Üüberkopfverglasungen: Neigung >
10°  sind anzuwenden.

Einscheibensicherheitsglas:
Sollte es, bedingt durch die ausgeschriebene
Konstruktionsart / Anwendung erforderlich sein, dass
eine ESG- oder ESG-H-Scheibe als Außenscheibe einer
Isolierglaseinheit in einer Vertikalfassade eingesetzt
werden muss, ist der Auftraggeber vom Auftragnehmer in
schriftlicher Form über das Risiko einer "Spontanbruch-
Gefahr" bei diesen Erzeugnissen aufzuklären.
Bei Verwendung von ESG bzw. ESG-H im Außenbereich ist
der Verwendungszweck und die Einbauart schriftlich mit
dem Glaslieferanten abzuklären.
Die DIN 18516-1 für hinterlüftete Fassadenplatten und
die DIN 18516-4 für Fassadenplatten aus Einscheiben-
Sicherheitsglas sind zu berücksichtigen.

Ausfachungen
Für die Lieferung und den Einbau von Ausfachungen gilt
sinngemäß die im Abschnitt Verglasung näher
beschriebene Regelung.
Die in der nachfolgenden Beschreibung der Paneele
gemachten Angaben zu den einzusetzenden Werkstoffen und
deren Querschnitt sind formale Mindestanforderungen.
Die in den "ZTV" gemachten Angaben zum Wärmeschutz,
Schallschutz, Brandschutz und zur Angriffs- und
Durchschusshemmung, sowie die für diese Bereiche
geltenden DIN-Normen sind zu berücksichtigen.

Der Dämmkern der Paneele ist in jedem Fall in
druckfester Ausführung und/oder mit einem druckfesten
Einleimer auszuführen. Die anwendungsbezogenen
Anforderungen an die Wärmedämmstoffe und die
entsprechende DIN EN des Bezeichnungsschlüssels sind
gemäß der DIN V 4108-10 auszuwählen. Die
Klassifizierung des Brandverhaltens und die
Eingruppierung erfolgt nach der DIN EN 13501, bei
Schäumen ist die Klasse E zu berücksichtigen, bei
Mineralwolle Klasse A1. Kommt als Dämmkern Mineralwolle
zur Ausführung, so ist diese in stehender Faser und mit
zusätzlicher mechanischer Sicherung gegen Absacken zu
verarbeiten.
Der Werkstoff des druckfesten Einleimer richtet sich
nach der Vorgabe des yp W(mk) des Abstandshalter.

Die beschriebenen Paneele müssen nach den allgemein
anerkannten Regeln der Technik dampfdiffusionsdicht
ausgebildet sein. Durch konstruktive Maßnahmen muss
verhindert werden, dass eine Durchfeuchtung sowie eine
mechanische Zerstörung des Dämmstoffes eintritt.
Die Oberflächenveredelung der Aluminium-Verbundpaneele
ist, wenn in den Positionsbeschreibungen nicht anders
angegeben gemäß der Beschreibung in den "ZTV"
auszuführen.

Einbau der Elemente
Die Verankerungen der Elemente sind so auszuführen,
dass alle aus horizontaler und vertikaler Richtung
auftretenden Kräfte und Lasten kraftschlüssig und mit
den vorgeschriebenen Sicherheitsreserven auf den
Baukörper übertragen werden.
Bewegungen des Baukörpers und Dehnungen der Elemente
müssen aufgenommen werden, ohne dass hieraus
Belastungen auf die Konstruktion übertragen werden.
Die Montage der Aluminium-Bauelemente muss flucht- und
lotrecht erfolgen. Die horizontalen Einbauebenen sind
nach den Meterrissen einzumessen, die in jedem Geschoss
durch den Auftraggeber anzubringen sind.
Alle zur Montage erforderlichen Befestigungsmittel sind
in die Einheitspreise mit einzukalkulieren.
Befestigungs- und Verbindungsmittel - wie Schrauben,
Bolzen und Dübel - müssen entsprechend dem jeweiligen
Verwendungszweck und gemäß den Anforderungen ausgewählt
werden. Bei der Auswahl sind die hierfür gültigen
Normen und den allgemein anerkannten Regeln der Technik
zu berücksichtigen und zu befolgen.
Es kommen nur bauaufsichtlich zugelassene Dübel zur
Ausführung. Sämtliche Befestigungsteile, die der
Witterung ausgesetzt sind bzw. in hinterlüfteten
Bereichen liegen, sind aus Edelstahl zu fertigen.
Sämtliche Anschlüsse und Abdichtungen an angrenzende
Bauteile sind in die Einheitspreise einzukalkulieren.
Die Anschlüsse müssen den bauphysikalischen
Anforderungen gerecht werden. Das heißt, Anforderungen
aus Wärmeschutz, Feuchteschutz, Schallschutz und
Fugenbewegung sind zu berücksichtigen.
Der Meterriss ist, gemäß dem RAL Leitfaden zur Montage
2014-03 Ziffer3.1.2, Nr. 15 Seite 32, in jedem
Stockwerk nicht weiter als 10 Meter von jedem Einbauort
einer nachfolgend beschriebenen Leistung angeordnet.

Abdichtung zum Baukörper
Erforderliche Dichtungsprofile sind aus EPDM
einzusetzen. Sie müssen in Beschaffenheit, Abmessung
und Gestaltung dem vorgesehenen Verwendungszweck
entsprechen. Ihre elastischen Eigenschaften müssen im
vorkommenden Temperaturbereich den Anforderungen
genügen.
Für Versiegelungen sind elastisch bleibende Dichtstoffe
auf Silikon- oder Polysulfidbasis zu verwenden. Die
Versiegelung muss unter Berücksichtigung der
konstruktiven Gegebenheiten innerhalb der vorkommenden
Temperaturbereiche an den anschließenden Bauteilen so
haften, dass sie - unter Berücksichtigung der
zulässigen Dehnungsbewegungen der Bauteile - nicht von
den Haftflächen abreißt. PVC-Profile dürfen nicht mit
bitumenhaltigen Stoffen in Verbindung kommen. Bei der
Abdichtung von Anschlussfugen mit elastischen
Dichtstoffen sind die DIN 18540 und die Verarbeitungs-
Richtlinien des Herstellers zu befolgen.
Bei Abdichtung der Bauteile zum Baukörper mit
Bauabdichtungsfolien ist die Auswahl nach deren
Eigenschaften, geringe bzw. hohe Dampfdurchlässigkeit,
entsprechend den jeweiligen Anforderungen vorzunehmen.
Wird die Bauabdichtungsfolie verklebt, so müssen die
Klebeflächen frei von Verunreinigungen und Fremdstoffen
sein. Die Angaben des Herstellers sind zu beachten.

Feuchtigkeitsschutz
Bei der Wärmedämmung eines Bauteils ist stets darauf zu
achten, dass die dampfdichten Materialien auf der
warmen Seite und die dampfdurchlässigen auf der kalten
Seite angebracht werden. Baukörperanschlüsse sind
fachgerecht abzudichten.
Die Abdichtung der Fenster-, Tür- und Fassadenelemente
zum Baukörper ist mit Bauabdichtungsfolien bzw.
abgekanteten Blechprofilen einschl. geeigneter
dauerelastischer Versiegelungen inkl. Vorfüller zu
angrenzenden Bauteilen herzustellen.
Lage und Anordnung von Dampfsperren und Folien müssen
wärme- und feuchttechnischen Erfordernissen
entsprechen.
Alle Flächen der Fassade müssen so entkoppelt, gedämmt
und abgedichtet werden, dass an keiner Stelle (Flächen,
Ecken, Randbereiche, Deckenbereiche und Fußpunkte etc.)
unzulässiges Tau- bzw. Kondensatwasser anfällt.
Zur Vermeidung von Tauwasser- und Schimmelpilzbildung
auf raumseitigen Bauteiloberflächen darf die
raumseitige Oberflächentemperatur von 12,6° C gemäß DIN
4108 bezogen auf 20° C Rauminnentemperatur und -5° C
Außentemperatur, bei einer korrespondierenden
Raumluftfeuchte von 50% nicht unterschritten werden.
Die Mindestforderungen zur Vermeidung von
Schimmelpilzbildung im Bereich von Wärmebrücken sind
gemäß DIN 4108 einzuhalten.
Soweit die Anschlussausbildungen entsprechend dem
Beiblatt 2 zur DIN 4108 ausgeführt werden, ist kein
gesonderter Nachweis erforderlich.
Für alle abweichenden Konstruktionen müssen die
Mindestanforderungen nachgewiesen werden.

Die bauphysikalischen Einwirkungen durch das Raumklima
und das Außenklima sind zu berücksichtigen. Die
Anschlüsse zum Baukörper müssen den Anforderungen aus
Wärme-, Schall- und Feuchteschutz gerecht werden.
Die Anforderungen an die Anschlussfugenausbildung sind
in DIN 4108-7, DIN 4109 sowie DIN 18355 enthalten.
Für nähere Informationen wird der Leitfaden zur Montage
der RAL-Gütegemeinschaften Fenster und Haustüren,
Frankfurt a. M. empfohlen.

Die Anschlussfugenabdichtung vom Baukörper zum Element
zur kalten Außenseite, sowie zur warmen Innenseite, ist
entsprechend der Anforderungen aus dem
Wärmeschutznachweis gemäß Energieeinsparverordnung
(EnEV) für Bauanschlüsse auszuführen.

Die nachfolgend spezifizierten Folien dienen als
Elementabdichtungen.
Folien sind vor Erstellung der Außenschale anzubringen.
Materialdicke: 0,75 mm
Folienbreite: ca. 250 mm

Sollten bedingt durch den Verwendungsort oder Art der
Bauteile ein andere Funktion hinsichtlich der
Beschaffenheit und Ausführung der Folien gefordert
sein, wird dieses gesondert beschrieben.

Fensterbänke
Bei Fensterbänken mit einer Ausladung > 150 mm ist die
vordere Kante der Fensterbank mit entsprechenden
Konstruktionen gegen Abknicken zu sichern. Die
Fensterbank ist auf der Unterseite mit einer
Antidröhnmasse (Baustoffklasse B1 nach DIN 4102) von
ca. 1,5 mm Dicke zu beschichten. Der Anteil der
beschichteten Fläche darf 50% der Gesamtfläche nicht
unterschreiten. Fensterbänke sind grundsätzlich so
auszubilden, dass Schlagregenwasser sicher nach außen
über die Fassade abgeleitet wird und kein Wasser in das
Gebäude bzw. die Wärmedämmungen eindringen kann. Die
Ableitung muss so erfolgen, dass eine Verschmutzung der
Fassade weitgehend vermieden wird. Die Neigung der
Attikaverkleidungen sowie der Fensterbänke darf 5%
nicht unterschreiten. Der Überstand der Abtropfkanten
über der Vorderkante der fertigen Fassade soll
mindestens 30-40 mm betragen. Der Überstand darf 20 mm
entsprechend den Richtlinien für die Planung und
Ausführung von Dächern mit Abdichtungen -
Flachdachrichtlinien nicht unterschreiten. Die
Befestigung ist grundsätzlich nach statischen
Erfordernissen auszuführen, sowie sind thermisch
bedingte Längenänderungen durch ausreichende
Dehnungsmöglichkeiten sicherzustellen.

Verankerung Fenster / Tür
Die Verankerung von Fenster- und Türwänden hat gemäß
DIN 18360 und den örtlichen Gegebenheiten statisch
ausreichend zu erfolgen.
Der Leitfaden zur Montage der RAL-Gütegemeinschaften
Fenster und Haustüren, Frankfurt a. M, Stand 2014-03,
Ziffer 3.1.2, Nr.7 Seite 23 ist zu berücksichtigen.

Verankerung Glas-Aluminium-Warmfassade
Die Verankerung der Fassadenpfosten erfolgt mittels zum
System gehörender, toleranzausgleichender Konsolen aus
Aluminium.
Diese Konsolen werden jeweils in den Kopf und/oder
Fußpunkten beziehungsweise an den Zwischendecken der
Fassade angeordnet. Sie sind je nach Anforderung als
Los- oder Festpunktaufhängung auszubilden.
Konstruktiv sind die Konsolen so auszubilden, dass sie
eine zwängungsfreie Dilatation der Fassade
gewährleisten. Gleichermaßen müssen Formänderungen des
Baukörpers wie z.B. Deckendurchbiegungen ausgeglichen
werden.
Die Befestigung der Konsolen am Baukörper erfolgt
mittels Befestigungsmitteln aus Edelstahl und
entsprechend ihrem speziellen Verwendungszweck
angepassten und bauaufsichtlich zugelassenen Dübeln.
Alle Bauteile der Fassadenbefestigung müssen so
ausgebildet sein, dass sie die auf die Fassade
einwirkenden Kräfte sicher aufnehmen und auf das
Tragwerk des Baukörpers übertragen.

Baukörperanschlüsse - Innenelemente
Die Ausbildungen der Anschlüsse der Innenelemente ist
gemäß den nachfolgenden Beschreibungen vorzunehmen.
Die Anschlüsse zum Baukörper müssen den Anforderungen
aus dem Schallschutz gerecht werden.
Die Anforderungen an die Anschlussfugenausbildung sind
in DIN 4108-7, DIN 4109 sowie DIN 18355 enthalten.
Der Leitfaden zur Montage der RAL-Gütegemeinschaften
Fenster und Haustüren, Frankfurt a. M, Stand 2020-03,
Ziffer 3.1.2, Nr. 7, Seite 33 ist zu berücksichtigen.

Bei Öffnungen mit größeren Spannweiten, auskragenden
Bauteilen usw., sind größere Bauwerksbewegungen im
Bereich der Anschlüsse zu erwarten.

Oberflächenbehandlung
Farb-Beschichtung (Pulver) für Aluminiumprofile
Die Beschichtung der Aluminium-Profile und/oder -Bleche
muss mit GSB International und/oder QUALICOAT
gütegesicherten Pulver auf Polyesterbasis in einer
Schichtdicke von mindestens 50 µm / bzw. nach Vorgaben
des Nasslackherstellers, erfolgen. Der ausführende
Beschichtungsbetrieb muss Inhaber des Gütezeichens der
GSB International ("Gütegemeinschaft für die
Stückbeschichtung von Bauteilen aus Aluminium",
Franziskanergasse 6, D-73525 Schwäbisch Gmünd) oder des
Gütezeichens der QUALICOAT (Verband für die
Oberflächenveredelung e.V. (VOA) Laufertormauer 6,
90403 Nürnberg) sein.

*Hinweis*
Technische Vorgaben und bauphysikalische Anforderungen

Soweit in den Leistungsbeschreibungen für einzelne
Positionen keine anderen Angaben erfolgen, gelten die
nachstehenden Vorgaben:

Wärmeschutzanforderungen
Wärmeschutz, Berechnung nach DIN EN ISO 10077-2,
maßabhängig
Wärmeschutz der Elemente (Uw) nach DIN EN ISO
10077-1:2010-05
Wärmeschutz der Vorhangfassade (Ucw) nach DIN EN ISO
12631:2013-01

Ucw (Fassade) <= 1.00 W/m²K
Ucw (Lichtdach) <= 1,00 W/m²K (Lichtdach, ohne
Berücksichtigung des Einflusses des Neigungswinkels im
Isolierglas)
Uw (Fenster) <= 1.00 W/m²K
Ud (Tür) <= 1,40 / 2,10 W/m²K

Daraus ergeben sich nachfolgende notwendige
Mindestanforderungen an Profil, Glas und Paneel:
Uf,bw (Fassade/Lichtdach) <= 1,00 W/m²K
Uf,bw (Fenster) <= 1,30 W/m²K
Uf,bw (Tür) <= 1,60 W/m²K

Ug <= 0,60 W/m²K 3-fach Verglasung nach BAZ mit KS-
Randverbund psi <= 0,034 W/mK und g<=0,50 bzw. gem.
Positionsangabe
Up <= 0,60 W/m²K (45 mm Dämmstoff in WLG 030) mit
Randverbund psi = 0,05 W/mK

Die Vorgaben an den U-Wert der
Gesamtelemente/Positionen sind bindend und rechnerisch
nachzuweisen!
Sollten die Elemente mit dem ausgeschriebenen Glas den
Wert überschreiten sind vom AN Profilkonstruktionen mit
besseren Uf-Werten und/oder Verglasungen/Ausfachungen
mit besseren Ug- und/oder psi-Werte anzubieten.

Das Einhalten des Uw/cw-Wertes ist bei anderen, als
ausgeschriebenen Konstruktionen/Systemen durch
rechnerischen Nachweis zu erbringen!

Der Gesamtenergiedurchlassgrad und der
Lichttransmissionsgrad sind objektbezogen über die CE-
Kennzeichen der Verglasung nachzuweisen.

Anforderungen an die Bauteile
Die entsprechenden Nachweise sind nach Aufforderung
durch den AG in schriftlicher Form vorzulegen. Der AN
hat im Rahmen seiner EG-Konformitätserklärung die
Übereinstimmung seines Produkts mit den Anforderungen
nach DIN EN 13830 zu erklären.

Die vorgenannten Werte beziehen sich auf
Standardelemente.
Gegebenenfalls können andere
Elementformen/Öffnungsvarianten oder
Profilkombinationen abweichende Klassifizierungen
haben.

Fenster nach DIN EN 14351-2
Luftdurchlässigkeit nach DIN EN 12207 Klassifizierung:
 4
Schlagregendichtheit nach DIN EN 12208 Klassifizierung,
Prüfverfahren A:  9 A
Widerstandsfähigkeit bei Windlast nach DIN EN 12210
Klassifizierung:  C5
Schallschutz der Elemente nach VDI-Richtlinie 2719
Schallschutzklasse:  II
Bewertetes Schalldämm-Maß Rw:  33 dB

Außentüren nach DIN EN 14351-1
Luftdurchlässigkeit nach DIN EN 12207 Klassifizierung:
 2
Schlagregendichtheit nach DIN EN 12208 Klassifizierung,
Prüfverfahren A:  3A
Widerstandsfähigkeit bei Windlast nach DIN EN 12210
Klassifizierung:  C2
Schallschutz der Elemente nach VDI-Richtlinie 2719
Schallschutzklasse:  II
Bewertetes Schalldämm-Maß Rw:  33 dB

Anforderungen an Vorhangfassaden nach DIN EN 13830
Die max. Durchbiegung der Fassadenteile ist auf L/200
bzw. 15 mm begrenzt.
Die Eigenlast ist nach DIN EN 1991-1-1 zu bestimmen.
Luftdurchlässigkeit nach EN 12153 Klassifizierung:  A4
Schlagregendichtigkeit nach EN 12155 Klassifizierung:
 R7
Stoßfestigkeit, Belastung von außen, DIN EN 14019
Klassifizierung:  E 5
Widerstand gegen Windlasten EN 12179 Klassifizierung
Warmbereich:  ±2.000 Pa
Widerstand gegen Windlasten EN 12179 Klassifizierung
Kaltbereich:  ±1.000 Pa
Schallschutz der Elemente nach VDI-Richtlinie 2719
Schallschutzklasse:  II
Bewertetes Schalldämm-Maß Rw:  33 dB

Lastannahmen
Winddruck auf Außenbauteile nach DIN EN 1991-1-4 incl.
der nationalen Anhänge
Angaben für Gebäude mit rechteckigem Grundriss
Windzone:  II
Geländekategorie: II / III
Gebäudehöhe h: gemäß LV Anlage
Einbauhöhe Ze: gemäß  LV Anlage
Gebäudebreite b: gemäß  LV Anlage
Gebäudetiefe d: gemäß  LV Anlage
Höhe über NHN gemäß  LV Anlage

Waagerechte Verkehrslast (Seitenkraft) nach DIN EN
1991-1-1 und -2 incl. der nationalen Anhänge als
Zusatzlasten mit 1,00 kN/m in Brüstungshöhe wirkend

Oberflächenbehandlung
Die Oberflächenbehandlung ist gemäß den "ZTV für
Metallbau- und Verglasungsarbeiten" auszuführen.

Wenn in den Positionsbeschreibungen nicht anders
beschrieben, ist die Oberflächenbehandlung im Farbton
wie folgt auszuführen:

Aluminiumprofile:
Farbbeschichtete Aluminiumprofile als
Pulverbeschichtung:
Farbton außen: RAL 7016 nach Wahl des AG
Farbton innen: RAL 7016 nach Wahl des AG

Betätigungen/Handhaben Fenster:  Edelstahl
Betätigungen/Handhaben Türen:  Edelstahl
Türbänder:  C-0

*Hinweis*
Systembeschreibung

Bieterangaben:
Für folgende Systeme sind durch den Bieter Fabrikats-,
Produkt- und Typenbezeichnungen einzutragen.

Fehlende Gleichwertigkeit oder / und fehlende
Eintragungen führen zum Ausschluss des Angebotes.

Die Angaben der formalen Profilabmessungen (Bautiefen
und Ansichtsbreiten) und der Konstruktionsmerkmale sind
zu berücksichtigen. Abweichungen von den hier gemachten
Angaben werden in den jeweiligen
Positionsbeschreibungen aufgeführt.
Gegebenenfalls aus statischen und aus formalen Gründen
verstärkte Profile werden an dieser Stelle nicht
genannt. Vom Auftraggeber gewünschte formale
Profilabmessungen entbinden den Auftragnehmer nicht von
der Verpflichtung zu einem statischen Nachweis.
Soweit nicht in den Systembeschreibungen anderweitig
beschrieben, sind die Verglasungsdichtungen so geformt,
dass sie für den Betrachter nicht in Form eines breiten
Randes in Erscheinung treten.

Auf der Basis der Berechnung und/oder der Tabellenwerte
ist der Nachweis mit folgender Dimensionierung für alle
tragenden Profile in prüfbarer Form zusammen mit den
Ausführungszeichnungen vorzulegen. Die hier genannten
formalen Abmessungen, Ansichtsbreite und Tiefe sind
Mindestanforderungen und sind den statischen und
architektonischen Anforderungen anzupassen.

Aus diesem Grund sind zur Vereinfachung der
Produktsuche Richt- bzw. Leitfabrikate aufgeführt. Es
steht dem Bieter frei alternative Fabrikate / Systeme
anzubieten. Alle geforderten Parameter und die
benötigen Geometrien sind durch systemzugehörige
Einbaudetails nachzuweisen und dem Angebot beizulegen.

System 1 -  Hochwärmegedämmtes Aluminium-Fenster-System
mit mindestens 75 mm Grundbautiefe.

Konstruktionsmerkmale:
Raumseitig aufschlagender Flügelrahmen mit 10 mm
Flächenversatz zur Rahmenebene, Außenseite
flächenbündig.
Wärmedämmende Isolierstege mit drei Hohlkammern bilden
den Anschlag für die koextrudierte, mit einem
Schaumkern ausgestattete Doppelhohlkammer-
Mitteldichtung.
Das System ist mit rechteckigen Glasleisten
auszustatten.
Die Montage der Glasleisten erfolgt mittels
toleranzausgleichenden Kunststoffhaltern.
Bei RWA-Anforderungen sind die im Prüfbericht
vorgesehenen Isolierstege zu verwenden.

Profilbautiefen:
Blendrahmen, Pfosten, Riegel: mindestens 75 mm
Flügelrahmen: mindestens 85 mm

Profilansichtsbreiten (gemäß Positionsbeschreibung):
Blendrahmenverbreiterung: ca. 44 mm
Blendrahmen: ca. 69 - 150 mm
Einsatzblendrahmen: ca. 44 mm
Pfosten: ca. 94 - 200 mm (teilweise mit Verstärkung,
nach statischer und konstruktiver Erfordernis)
Flügelrahmen (Fenster): ca. 41/51/61 mm
Stulpprofil:  ca. 67 mm

System 2 - Hochwärmegedämmtes Tür-System mit 75 mm
Grundbautiefe, für besonders schwere und übergroße
Flügel mit hoher Dauerbelastung

Konstruktionsmerkmale:
Außen flächenbündige Türkonstruktion mit außen
umlaufender 7 mm Schattenfuge.
5 Kammer Profilaufbau, symmetrisch angeordnet,
bestehend aus drei Aluminiumschalen die mittels
spezieller Isolierstege ohne Dämmschäume verbunden
sind.
Die Türflügelprofile sind als Hybridverbund mit einem
großem schubfesten Anteil zwischen Innen- und
Mittelschale sowie einer entkoppelten Außenschale, als
"schubloser Verbund" auszuführen.
Die Entkopplung muss zwischen der äußeren
Aluminiumhalbschale und dem Isoliersteg erfolgen, um
den Bi-Metall-Effect zu verringern.
Die Türflügel sind mit einem 4-seitig umlaufenden, auf
Gehrung gefertigten Flügelprofil auszuführen
Die Abdichtung muss über zwei Anschlagsdichtungsebenen
erfolgen.
Das Nachrüsten einer Mitteldichtung muss gewährleistet
sein.
Die Beschlagsmontage erfolgt in der Aluminium
Mittelschale, nicht im Isoliersteg.
Eine Bauwerksbefestigung ist im Profil mittig über die
Mittelschale möglich.
Die Fußpunkte der Türen sind gemäß DIN 18040
"Barrierefreies Bauen" sowie MBO § 50 auszuführen. Die
Höhe der Schwellenausbildung beträgt maximal 20 mm.

Profile für flügelüberdeckende Füllung
Es sind Flügelprofile für den Einsatz einer
flügelüberdeckenden Türfüllung (Art und Ausführung wird
gesondert beschrieben) einzusetzen.

Profilbautiefen:
Blendrahmen, Pfosten, Riegel, Flügelrahmen (Tür):
mindestens 75 mm

Profilansichtsbreiten außen: (gemäß
Positionsbeschreibung):
Blendrahmenverbreiterung: ca. 26 bis 100 mm (je nach
Positionsbeschreibung)
Einsatzblendrahmen nach innen öffnende Tür: ca. 63 mm
Einsatzblendrahmen nach außen öffnende Tür: ca. 37 mm
Blendrahmen: ca. 76 mm
Pfosten/Riegel: ca. 108 mm
Flügelrahmen, nach außen öffnend: ca. 119 mm
Flügelrahmen, nach innen öffnend: ca. 87 mm

System 3 - hochwärmegedämmtes selbsttragendes Aluminium
-
PR-Fassaden-System als Pfosten-Riegel-Konstruktion für
mehrgeschossige Fassaden mit einer inneren und äußeren
Ansichtsbreite von 50 mm.

Konstruktionsmerkmale:
Fassadenkonstruktion mit Aluminium-Andruckprofil und
einem Schaumstoffband mit einer nach innen hoch
reflektierenden Aluminiumkaschierung zur Verminderung
der Wärmestrahlung.

Tragwerk:
Das Tragwerk der Fassaden-Konstruktion besteht aus
rechteckigen Mehrkammer-Hohlprofilen.
Die tragenden Profile sind raumseitig angeordnet.
Alle Profilkanten sind gerundet.
Die Riegelprofile werden ausgeklinkt und überlappen im
Kreuzungspunkt den Pfosten, um eventuell auftretende
Feuchtigkeit sicher abzuleiten.
Horizontale Stöße bei mehrgeschossigen Fassaden sind
mit - zum System gehörenden - Stoßverbindern und
Stoßstücken auszuführen.
Für vertikale Dehnungs- und Montagestöße sind
entsprechende systemseitige Alu-Einschubprofile und
Halbschalen sowie Dehnungsstoß-Dichtstücke einzusetzen.

Verglasung / Einsatzelemente:
Alle Glasscheiben - auch die der Einsatzelemente - sind
in der gleichen Ebene angeordnet. Die raumseitigen
Verglasungsdichtungen aus witterungsbeständigem
schwarzem EPDM haben in den Pfosten und Riegeln
ungleiche Bauhöhen (6 mm Versatz).
Außen werden zwei Einzeldichtungen aus
witterungsbeständigem schwarzem EPDM mit 5 mm Höhe
angeordnet. Stoßbereiche (Pfosten/Riegel) sind mit
Dichtungskreuzen aus EPDM auszuführen.

Belüftung:
Die Falzgrundbelüftung sowie der Dampfdruckausgleich
erfolgen über die vier Ecken eines jeden Scheibenfeldes
in den Pfostenfalz.
Für eine feldweise Entwässerung und Belüftung sind in
den Aluminium-Andruckprofilen, Deckschalen und
Dichtungen entsprechende Öffnungen vorzusehen.

Profilansichtsbreiten:
Pfosten, Montagepfosten, Riegel: 50 mm

Profilbautiefen:
Pfosten: ca. 125 bis 250 mm gemäß Positionsbeschreibung
Riegel: ca. 130 bis 255 mm gemäß Positionsbeschreibung
Pfosten und Riegel teilweise mit Einschiebling nach
statischem und konstruktivem Erfordernis!
Deckschale (Pfosten): ca. 20 mm
Deckschale (Riegel): ca. 15 mm

Die Profilbautiefen sind gemäß den statischen
Anforderungen und den Planvorgaben anzubieten. Hierbei
ist jedoch zu beachten, dass eine gleichbleibende
Pfostentiefe bei allen Elementen gefordert ist.
Weiterhin sind die Riegel pfostentief auszuführen.

System 4 - Hochwärmegedämmtes selbsttragendes Aluminium
Fassaden- und Aluminium-Lichtdach-System für mit einer
inneren und äußeren Ansichtsbreite von ca. 60 mm.
.

Die Glasdachkonstruktion ist zwingend mit einer
integrierten Kondenswasserentwässerung auszuführen,
dazu sind die unteren Pfetten zu den Dachscheiben
zusätzlich mit speziellen Dichtungen mit
Kondenswassernut auszuführen um ein Abtropfen in den
Raum zu verhindern.
Die Fugen zwischen den Dachverglasungen und/oder Rand-
und Eckpaneelen sind außen grundsätzlich mit einem
Butyl-Dichtband abzudecken und wasserdicht auszuführen.
Die Fugen im Isolierstegbereich sind mit höchster
Dämmung auszuführen.

Konstruktionsmerkmale:
Die Konstruktion besteht aus einem Tragwerk und dem
kombinierten Verglasung,- Entwässerung-und
Andrucksystem.
Die Ausbildung der Isolationszone, zwischen dem
Tragwerk und den Andruckprofilen, erfolgt gemäß den Ucw
Vorgaben an das Bauteil.

Tragwerk:
Das Tragwerk der Fassaden-Konstruktion besteht aus
rechteckigen Mehrkammer-Hohlprofilen.
Die tragenden Profile sind raumseitig angeordnet. Alle
Profilkanten sind gerundet.
Die Riegelprofile werden ausgeklinkt und überlappen im
Kreuzungspunkt den Pfosten, um eventuell auftretende
Feuchtigkeit sicher abzuleiten. Horizontale Stöße bei
mehrgeschossigen Fassaden sind mit - zum System
gehörenden - Stoßverbindern und Stoßstücken
auszuführen.
Für vertikale Dehnungs- und Montagestöße sind
entsprechende systemseitige Alu-Einschubprofile und
Halbschalen sowie Dehnungsstoß-Dichtstücke einzusetzen.

Verglasung / Einsatzelemente:
Alle Glasscheiben - auch die der Einsatzelemente - sind
in der gleichen Ebene angeordnet. Die raumseitigen
Verglasungsdichtungen aus witterungsbeständigem
schwarzem EPDM haben in den Pfosten und Riegeln
ungleiche Bauhöhen (6 mm Versatz).
Außen werden zwei Einzeldichtungen aus
witterungsbeständigem schwarzem EPDM mit 5 mm Höhe
angeordnet. Stoßbereiche (Pfosten/Riegel) sind mit
Dichtungskreuzen aus EPDM auszuführen.

Belüftung:
Die Falzgrundbelüftung sowie der Dampfdruckausgleich
erfolgen über die vier Ecken eines jeden Scheibenfeldes
in den Pfostenfalz. Für eine feldweise Entwässerung und
Belüftung sind in den Aluminium-Andruckprofilen,
Deckschalen und Dichtungen entsprechende Öffnungen
vorzusehen.

Profilansichtsbreiten:
Sparren, Pfetten: 60 mm

Profilbautiefen:
Sparren: ca. 125 bis 250 mm gemäß Positionsbeschreibung
Pfetten: ca. 130 bis 255 mm gemäß Positionsbeschreibung
Sparren und Pfetten teilweise mit Einschiebling nach
statischem und konstruktivem Erfordernis!
Deckschale (Sparren/Pfetten): ca. 6,5 mm

System 5 -  Wärmegedämmtes Aluminium-Lamellenfenster-
System mit mindestens 70 mm Grundbautiefe.

Konstruktion:
aus thermisch getrennten Drei-Kammer Profilen,
bestehend aus stranggepressten Aluminium-Halbschalen-
Profilen und zwei Isolierstegen
Flügel umlaufend gerahmt
Lamellen standardmäßig mittig gelagert, außermittige
Lagerung nach technischer Klärung ebenfalls möglich.
Lamellenhöhe variabel zwischen 200 mm und 500 mm
verdeckt liegende Beschläge
Umlaufende Anschlagdichtungen

Einbau:
Rahmenprofil als Einspannrahmen zur Montage in Pfosten-
Riegel-Konstruktion,
Einspannstärke ab 28mm

Verglasung: (Trockenverglast)
3-fach Verglasung Ug-Wert abhängig vom Glasaufbau
Gesamtglasstärke 44 mm

Bedienung:
über 2 Stück 24 V Antriebe WAL mit
Tandemüberlaststeuerung maximal 7A je Fenster [Standard
Einklemmschutz Klasse 4 über WPS als Zulageposition

Profilbautiefen:
Blendrahmen: mindestens 70 mm
Flügelrahmen: mindestens 54 mm

Profilansichtsbreiten außen: (gemäß
Positionsbeschreibung):
Blendrahmen ca. 38 mm
Flügelrahmen: ca. 33 mm

Beschlagsabdeckung pulver- oder nasslackbeschichtet
nach RAL, NCS, DB oder Sonderfarbtönen

System 6 -  Aluminium-Glas-Innentürkonstruktion mit 65
mm Grundbautiefe

Konstruktionsmerkmale:
Die Konstruktion ist außen und innen flächenbündig.
Thermisch nicht getrenntes Einkammerhohlprofile, 65mm
Bautiefe mit Multifunktionsnut. Alle Eck- und T-
Verbindungen werden mechanisch und mit sicherer
Kleberspritztechnik ausgeführt.
Doppelte, dreiseitig umlaufende Anschlagdichtung. Die
Abdichtung im Fußpunkt (Sockel) erfolgt durch eine sich
 -
beim Schließen der Tür - automatisch absenkende
Dichtung. Es dürfen nur geprüfte, zum System gehörende
Beschläge eingesetzt werden (Art und Ausführung wird im
Abschnitt Beschläge näher beschrieben).
Es ist der Einsatz von Glas und/oder Füllungen
Füllungsplatten vorgesehen (Art und Ausführung wird im
Abschnitt Verglasungen/Ausfachungen näher beschrieben).
Mittige und außermittige Verglasung bei Einfachglas
möglich.

Profilbautiefen:
Blendrahmen, Pfosten, Riegel, Flügelrahmen und Sockel:
65 mm

Profilansichtsbreiten:
Blendrahmen: 59/69 mm
Pfosten/Riegel: 84/94 mm
Blendrahmenverbreiterung: 44 mm
Türflügelrahmen: 73/98 mm
Flügelsockel: 98 mm
Sockel: 106 mm

Brandschutztüren in der Innenanwendung

Die nachfolgend beschriebenen Brandschutz-
Konstruktionen sind zulassungspflichtige Bauteile.
Diese bauaufsichtliche Zulassung muss erteilt sein.
Die Angaben aus dem Genehmigungsantrag und die Auflagen
aus dem Zulassungsbescheid sind bei der Bauausführung
zu berücksichtigen und zu befolgen.
Eine Ausfertigung des Zulassungsbescheides muss dem
Auftraggeber zusammen mit den Ausführungszeichnungen
vorgelegt werden.
Feuerschutzabschlüsse sind gemäß Bauordnung der Länder
überwachungspflichtige Bauteile.
Hersteller von Feuerschutzabschlüssen müssen sich von
einer - durch das DIBt - anerkannten Überwachungsstelle
überwachen und zertifizieren lassen.
Die Kennzeichnung erfolgt durch ein Typenschild.
Der Firmenname oder die Firmenkennzahl ist aus dem
Typenschild ersichtlich.

System 7 -  Aluminium-Glas-Brandschutzkonstruktion F30
und T30/RS nach DIN 4102 / DIN 18095 mit 80 mm
Grundbautiefe

Kennzeichnung:
Die Kennzeichnung erfolgt durch ein Zulassungsschild.

Konstruktionsmerkmale:
Die tragende Konstruktion mit 80 mm Grundbautiefe
besteht aus stranggepressten, thermisch getrennten 5-
Kammer-Aluminium-Hohlprofilen (geprüfter Werksverbund).
Teilweise werden spezielle Brandschutz-Isolatoren
eingebracht. Alle Eck- und T- Verbindungen werden
mechanisch (nagelbar) und mit sicherer
Kleberspritztechnik ausgeführt. Multifunktionsnut zur
klemmbaren Befestigung der Beschläge (Schlösser,
Sicherungsbolzen, E-Öffner, Montageanker,
Rollenklemmband). Im Falzbereich der Blend-
/Flügelrahmen werden beschichtete BS-Dichtbänder in die
Multifunktionsnut eingeschoben.
Doppelte, dreiseitig umlaufende Anschlagdichtung. Die
Abdichtung im Fußpunkt (Sockel) erfolgt durch eine sich
 -
beim Schließen der Tür - automatisch absenkende
Dichtung. Es dürfen nur geprüfte, zum System gehörende
Beschläge eingesetzt werden (Art und Ausführung wird im
Abschnitt Beschläge näher beschrieben).
Es ist der Einsatz von Brandschutzgläsern (gemäß
Zulassung) und/oder Füllungen aus Silikatplatten
mit/ohne Bekleidungen aus Aluminiumblech oder ESG. Die
Abdichtung der Brandschutzgläser und/oder Ausfachungen
erfolgt mit äußeren und inneren EPDM- Dichtungen.
Die feuerhemmenden Türen sind rauchdicht nach EN 1634-3
/ DIN 18095 auszuführen.

Profilbautiefen:
Blendrahmen, Pfosten, Riegel, Flügelrahmen, Sockel 80
mm

Profilansichtsbreiten:
Blendrahmen: 59/69 mm
Pfosten, Riegel:  84/94 mm
Blendrahmenverbreiterung: 44 mm
Türflügelrahmen: 73/98 mm
Flügelsockel: 98 mm
Sockel: 106 mm

System 8 -  Aluminium-Glas-Brandschutzkonstruktion F60
und T60/RS nach DIN 4102 / DIN 18095 mit 80 mm
Grundbautiefe

Kennzeichnung:
Die Kennzeichnung erfolgt durch ein Zulassungsschild.

Konstruktionsmerkmale:
Die tragende Konstruktion mit 80 mm Grundbautiefe
besteht aus stranggepressten, thermisch getrennten 5-
Kammer-Aluminium-Hohlprofilen (geprüfter Werksverbund).
Teilweise werden spezielle Brandschutz-Isolatoren
eingebracht. Alle Eck- und T- Verbindungen werden
mechanisch (nagelbar) und mit sicherer
Kleberspritztechnik ausgeführt. Multifunktionsnut zur
klemmbaren Befestigung der Beschläge (Schlösser,
Sicherungsbolzen, E-Öffner, Montageanker,
Rollenklemmband). Im Falzbereich der Blend-
/Flügelrahmen werden beschichtete BS-Dichtbänder in die
Multifunktionsnut eingeschoben.
Doppelte, dreiseitig umlaufende Anschlagdichtung. Die
Abdichtung im Fußpunkt (Sockel) erfolgt durch eine sich
 -
beim Schließen der Tür - automatisch absenkende
Dichtung. Es dürfen nur geprüfte, zum System gehörende
Beschläge eingesetzt werden (Art und Ausführung wird im
Abschnitt Beschläge näher beschrieben).
Es ist der Einsatz von Brandschutzgläsern (gemäß
Zulassung) und/oder Füllungen aus Silikatplatten
mit/ohne Bekleidungen aus Aluminiumblech oder ESG. Die
Abdichtung der Brandschutzgläser und/oder Ausfachungen
erfolgt mit äußeren und inneren EPDM- Dichtungen.
Die hochfeuerhemmende Türen sind rauchdicht nach EN
1634-3 / DIN 18095 auszuführen.

Profilbautiefen:
Blendrahmen, Pfosten, Riegel, Flügelrahmen, Sockel 80
mm

Profilansichtsbreiten:
Blendrahmen: 59/69 mm
Pfosten, Riegel:  84/94 mm
Blendrahmenverbreiterung: 44 mm
Türflügelrahmen: 73/98 mm
Flügelsockel: 98 mm
Sockel: 106 mm

Allgemeine Anforderungen an den Sonnenschutz

Alle Befestigungen (Schrauben usw.) grundsätzlich aus
Edelstahl. Verbindungsteile korrosionsbeständig (A2),
Aluminium, Kunststoff.

Alle bauseitig durch die Fassadenfirma notwendigen
Maßnahmen und Leistungen zur Befestigung der
Sonnenschutz-Anlagen an der Fassade (z.B.
Verstärkungen, Gewinde, Bohrungen für Bolzen, Setzen
von Gewinde bzw. Stehbolzen usw.) sind rechtzeitig
anzumelden und verantwortlich zu klären.

In den Einheitspreisen sind folgende Leistungen
enthalten:

Lieferung sämtlichen Materials frei Baustelle und
betriebsfertiger sach- und fachgemäßer Montage der
kompletten Anlagen in Abschnitten und Teilleistungen
(z.B. Konsolen vorab, Bespannung zu einem späteren
Zeitpunkt, entsprechend dem Bauablauf).

Stellen aller Hilfskräfte, Hilfseinrichtungen,
Werkzeuge, Geräte die zur einwandfreien Durchführung
der Arbeiten erforderlich sind.

Kosten für Stromverbrauch durch Montagearbeiten. (Siehe
Vertragsbedingungen).

Bauseitig sind Gerüste vorhanden.

Für die bauseitigen Leistungen Elektro-
Leitungsinstallation, -Verdrahtungen und -Anschlüsse
sowie Montage der vom Auftragnehmer frei Haus zu
liefernden Steuergeräte verantwortliche Erstellung und
Lieferung vollständiger Leitungs- und Stromlaufpläne
nach den Anforderungen des Elektroplaners. Das
Probefahren sowie die Abnahme hat im Beisein des
zuständigen Elektromonteurs zu erfolgen.

Vor Ausführung sind von allen Konsolen fertig
bearbeitete Ausführungs-, Zeichnungen und/oder -Muster
zur Genehmigung vorzulegen.

Die angebotenen Produkte müssen der DIN EN
13120:2009-04 (Innenliegender-Sonnenschutz) bzw. der
DIN EN 13659:2009-01 (Raffstoren/Außen-
Jalousien/Rollladen) bzw. der DIN EN 13561:2009-01
(Markisen) entsprechen und CE erklärt sein. Produkte
ohne diese Kennzeichnung sind nicht zugelassen.

System 9 - Motorische Raffstore mit 80iger gebördelter
Lamelle und Schienenführung

Um den Verschleiß an den Raffstoren über die
Gewährleistungsfrist hinaus einzugrenzen werden
folgende Forderungen zwingend vorgeschrieben:
Sämtliche Stanzungen in den Lamellen sind mit
Schutzösen zu versehen. Um den einwandfreien Lauf der
Lamellen auch bei Wärmebewegungen der Fassade und der
Lamellen zu gewährleisten müssen die Führungsschienen
mindestens 25 mm tief sein. Die Oberschiene ist aus
stranggepresstem Aluminium (kein Zink- oder Aluminum-
Blech) vorzusehen.
Die angebotenen Raffstoren müssen die Lebensdauerklasse
3 nach DIN EN 13659:2009-01 (Raffstoren/Außen-
Jalousien) erfüllen.
Um eine bessere Kräfteverteilung zu erreichen sind die
Motore als Mittelmotore mit angeflanschtem
Planetengetriebe und beidseitigem Wellenabgang
auszuführen. Außerdem vereinfacht sich das Ankuppeln
von Behängen bei einer nachträglichen Raumaufteilung.

Oberschiene
59 mm breit, 51 mm hoch, aus 1,5 mm starkem,
stranggepresstem Aluminiumprofil ohne
Oberflächenbehandlung (kein rollgeformtes Aluminium-
Band oder verzinkte Stahlbänder). Aus optischen Gründen
muss die Kopfleiste nach unten geschlossen ausgeführt
werden. Weiterhin ist hierdurch ein Verschieben oder
Wandern der Einbauteile ausgeschlossen.
Wendewelle aus verzinktem Vierkant-Stahlrohr.
Wartungsfreie, gekapselte, teflonhaltige Lager mit
Wenderolle und Bandspule aus Kunststoff, Segmentwendung
zur Verhinderung der selbsttätigen Verstellung der
Lamellen.

Lamellen
80 mm breit, ca. 0,45 mm dick, konkav-konvex-gewölbt,
beidseitig randgebördelt, aus speziallegiertem, mit
lichtechtem Lack im Spezialverfahren
korrosionsbeständig einbrennlackiertem Aluminium.
Sämtliche Stanzungen in den Lamellen sind mit schwarzen
Schutzösen zur Führung der Aufzugsbänder (Verminderung
des Abriebes) und zur Befestigung der Stege der
Leiterkordel versehen. Farben gemäß Bieterfarbkarte. Es
müssen mindestens 25 Farben zur Auswahl stehen.
Der Raffstore fährt mit nach außen geschlossenen
Lamellen ab und mit nach innen geschlossenen Lamellen
auf.
Es müssen mindestens 25 Lamellenfarben gemäß
Herstellerfarbkarte zur Verfügung stehen.

Leiterkordel
Polyester-Leiterkordel, mit Kevlar-Einlage, schwarz, in
schwerer Sonderausführung, mit Doppelstegen. Jede
Lamelle wird am oberen Steg der Leiterkordel befestigt.

Aufzugsbänder
Spezialbeschichtetes Polyesterband 6 mm breit, schwarz
in witterungsbeständiger Ausführung, dehnungs- und
schrumpfarm, bruch- und knickfest. Das Aufzugsband wird
durch nur 5 x 9 mm Öffnungen in den Schutzösen des
Aufzugsbandes geführt, wodurch der Lichteinfall in den
Innenraum im Bereich der Schutzösen des Aufzugsbandes
auf ein Minimum reduziert wird. Größere Stanzungen für
Aufzugsband sind nicht zulässig.

Unterschiene
80 mm breit, 20 mm hoch, aus stranggepresstem
Aluminiumprofil, mit schwarzen Endkappen aus
Kunststoff. In den Endkappen sind verschiebbare
Führungsnippeln mit Hinterschnitt, um ein Aushängen des
Behanges zu verhindern.

Seitenführung
A6 = Seitliche Führung durch schwarze Führungsnippel
aus glasfaserverstärktem Polyamid, schlagfest über 2
Ultraschallverschweißungen mit den Lamellen verbunden.
Bei der Anbindung des Führungsnippels auf der
Lamellenoberseite muss eine umlaufende
Mindestüberlappung von 1 mm gegeben sein. Zudem müssen
die Führungsnippel flächenbündig in der
Lamellenoberseite eingelassen sein. Geklippte sowie
Druckguss-Führungsnippel sind aufgrund einer erhöhten
Gefahr des Ausreißens - Druckguss-Führungsnippel
zusätzlich aufgrund einer zu hohen Geräuschentwicklung
-
ausgeschlossen. Lamellen wechselseitig genippelt sowie
Führungsschienen 25/18 mm, C-Profil aus
stranggepresstem Aluminium, mit eingezogenen schwarzen
Kedern zur Geräuschdämmung, einschließlich der
erforderlichen Führungsschienenhalter.

Antrieb
Verdeckt eingebauter, 230V-Mittelmotor, Schutzart IP
54, mit angeflanschtem Planetengetriebe und
beidseitigem Wellenabgang, eingebauten Endschaltern und
Thermoschutzschalter. Es sind generell Motore mit
einstellbaren oberen und unteren Endschaltern
einzusetzen.

Bedienung
Hochfahren und Tieffahren der Raffstoren durch
Bedienung eines Schalters. Wenden der Lamellen durch
leichtes Antippen der jeweiligen Richtung. Bei
Erreichen der oberen oder unteren Endlage bewirken die
im Motor eingebauten Endschalter das automatische
Abschalten des Antriebes.

Oberflächenbehandlung
Die Unterschienen, Führungsschienen und
Führungsschienenhalter sind pulverbeschichtet
auszuführen.
Oberfläche pulverbeschichtet in DB 703 wie Fenster

Die Pulverbeschichtung ist mit einem Polyesterpulver in
einer Schichtdicke von 60  120 my auszuführen. Zur
Vorbehandlung ist eine chromfreie Vorbehandlung im ?No-
Rinse?-Verfahren nach Qualitätsrichtlinie GSB-Al 631 zu
verwenden.

HINWEIS!
Für die pulverbeschichteten Aluminiumteile (außer
Lamellen) gilt die RAL-Classic-Farbkarte. Die Farben DB
701, 702 und 703, sowie 8 Strukturfarben gemäß
Hersteller-Farbkarte sind ebenfalls ohne Mehrkosten
lieferbar. Tarnfarben und Leuchtfarben sind
ausgeschlossen.

Befestigung
Bei Befestigung der Raffstoren auf Holz, Aluminium oder
Kunststoff müssen Schrauben mit Dichtbeschichtung zur
Verhinderung von Wassereintritt durch Kapillarwirkung
eingesetzt werden.
Bei Montage auf Holz müssen zusätzlich Edelstahl-
Distanzscheiben mit EPDM-Dichtscheiben montiert werden.

Erhöhung der Windstabilität der Raffstore
Alle Raffstore über 2,50 m Breite sind über
Zusatzmaßnahmen (zusätzliche Seilführungen und -
abspannungen) mit erhöhter Windstabilität auszuführen.

System 10 - Fenster-System-Markisen mit ZIP-Führung

Der Stoff wird bei diesem System über einen
angeschweißten Reißverschluss in einem speziellen
Einsatz in der Führungsschiene geführt. Durch diese Art
der seitlichen Führung lassen sich Markisen mit hoher
Windstabilität realisieren. Diese richtet sich nach
Ausführung und Größe.

1. Elektroantrieb
Rohrmotor 230 V, 50 Hz (Drehmoment und
Leistungsaufnahme auf Anlagengröße abgestimmt),
Schutzart IP 44, mit integriertem Thermoschutz und
eingebautem Kondensator. Der Motor verfügt über eine
elektronische Endabschaltung.
Der Motor verfügt über eine angepasste
drehmomentgesteuerte Endabschaltung oder eine
positionsgesteuerte Endabschaltung in der oberen
Endlage.
In der unteren Endlage schaltet der Motor über eine
positionsgesteuerte Endabschaltung ab.
Die reagible Hindernis- und Blockiererkennung erkennt
zum Schutz des Sonnenschutzproduktes ein Hindernis bzw.
eine Blockade. Sobald eine Störung auftritt, versucht
der Motor maximal 3-mal diese selbstständig zu
überfahren, um eine temporäre Blockierung (z. B.
Windböe) auszuschließen.
Bei drehmomentgesteuerter Endabschaltung oben
kompensiert der Motor automatisch die Längung und
Schrumpfung des Tuches.
Am Motorkopf befindet sich eine steckbare
Anschlussleitung ca. 0,5 m lang mit vormontiertem
Stecker STAS 3. Der Anschluss erfolgt über eine
Leitungspeitsche 1,0 m ab Blendenende mit offenen
Leitungsenden.

2. Blende - gekantete Ausführung
Blende aus gekantetem Aluminium, 2 mm stark,
Seitenteile aus Aluminium, pulverbeschichtet
für Größe 150/180
Mit Revisionsblende, die auch im eingeputzten Zustand
eine Revision nach unten ermöglicht. Schraublose
Anbindung der Revisionsblende auf der
Blendeninnenseite.
2.1 Integrierte Sturzdämmung (optional):
Kasten bei Bedarf einschließlich werkseitig befestigter
Dämmung aus Polyurethan-Hartschaum (PUR) mit
beidseitiger Aluminiumkaschierung
(Wärmeleitfähigkeit ? 0,024 W/(mK)) in den Stärken 15,
20, 30, 40, 50 oder 60 mm. Die Dämmung kann hinter
und/oder oberhalb des Kastens angebracht werden. Die
Dämmung sorgt für eine thermische Trennung zwischen
Baukörper und Kasten.

3. Wellensystem
Tuchwelle aus stranggepresstem Aluminium.
Materialstärke und Durchmesser abhängig von
eingesetzter Stoffqualität in Verbindung mit Baugrößen.
Die Befestigung der Bespannung erfolgt mittels
Kedernut, um evtl. Druckstellen durch Klemmleisten usw.
zu vermeiden.
Die Lagerung der Welle muss über einen federnd
gelagerten Wellenkern erfolgen. Dadurch wird eine
Revision des Wellensystems nach unten, ohne Demontage
der Blende (nur Revisionsblende) möglich.

4. Soltis 92-Stoff
Markisenbespannung aus Soltis 92, Trägergewebe aus
hochreißfestem Polyester, Beschichtung aus PVC,
schmutzabweisende Oberflächenbehandlung mit Acryllack.
Schwer entflammbar nach DIN 4102-1 B1. Farbauswahl
gemäß der jeweils gültigen WAREMA Kollektion. Das
Stoffgewicht beträgt 420 g/m². Bei größeren Breiten mit
quer verlaufenden Schweißnähten. Auf eine einheitliche
Optik ist zu achten.

6. Führungsschiene mit easyZIP-Führung 26/46 mm, direkt
befestigt
(ohne Führungsschienenhalter = Direktmontage)
Führungsschienen mit easyZIP-Führung aus Aluminium,
Abmessung 26x46 mm, 1-teilig, stranggepresst. Die
Befestigung erfolgt direkt ohne Abstand auf der Fassade
(schlagregendicht) oder in der Laibung. In der
Führungsschiene befindet sich ein co-extrudiertes PVC-
Profil zum Einclipsen in die C-Nut der Führungsschiene,
sowie ein Inlay aus extrudiertem PVC-Profil, welches
neben der eigentlichen Behangführung auch die Funktion
der Dämpfung von Windeinflüssen hat. PVC-Lippen am
Clipprofil erzeugen eine durchgängige und gleichmäßige
Federwirkung über die gesamte Länge der
Führungsschiene. Neoprenpuffer sind nicht zugelassen.
Endverschluss der Führungsschiene, schwarz. Bei
Direktmontage inklusive Abdeckstopfen aus Kunststoff,
im Rahmen der WAREMA Farbwelt farblich auf die
Führungsschienen abgestimmt, ansonsten schwarz.
Die Tiefe der Führungsschiene erhöht sich mit
Rückkantung der Blende.

7. Endschiene, eckig
Endschiene aus stranggepresstem Aluminium, Abmessungen
25x47 mm, sichtbar, mit Kedernut. Seitliche schwarze
Kunststoff-Endstopfen, die eine sichere Führung
innerhalb der Führungsschienen ermöglichen. Endschiene
optional mit Bürstenkeder.

8. Oberflächen
Die sichtbaren Aluminiumteile sind pulverbeschichtet.
Die Pulverbeschichtung ist mit einem Polyesterpulver in
einer Schichtdicke von 60 - 120 my auszuführen. Die
Vorbehandlung muss chromfrei im No-Rinse-Verfahren nach
Qualitätsrichtlinie GSB AL 631 erfolgen.
Die Beschichtung muss die Qualität ?GSB-Sea-Proof?
erfüllen.

9. Befestigungs- und Verbindungsteile
Die Befestigung auf Holz, Aluminium oder Kunststoff
müssen Schrauben mit Dichtbeschichtung zur Verhinderung
von Wassereintritt durch Kapillarwirkung eingesetzt
werden.
Bei Montage auf Holz müssen zusätzliche Edelstahl-
Distanzscheiben mit EPDM-Dichtscheiben montiert werden.
Ein Prüfnachweis über die Dichtigkeit des
Befestigungssystems ist auf Verlangen nachzureichen.

10. Kunststoffteile
Kunststoffteile sind in Schwarz oder wie vorgenannt
beschrieben anzubieten.

System 11 - Aufsatz-Rollläden Revision innen unten

1. Kasten
Wärmegedämmter Kunststoff-Kasten
Kastengrößen (Tiefe x Höhe in mm): 300x250 mm

Der Kasten besteht aus hochwertigem widerstandsfähigem
Polystyrol mit engmaschigem, eingeschäumten
Stabilisierungsgitter. Einschließlich Putzträgerprofil
Aluminium blank, innen und außen. Putzträgerprofil
außen optional verlängerbar sowie pulverbeschichtet
möglich.
Seitenteile aus Kunststoff inkl. vormontiertem
Montageschuh zur Befestigung der Verbindungslasche zum
Fenster.
Fensteranbindung über Abrollleiste oder optional
Clipverbindung:
Serienmäßig Abrollleiste aus Kunststoff, weiß, zum
Einclipsen in Kunststoff-Fenster oder zum Verschrauben
als Universal-Abrollleiste.
Incl. mit Fensteradapterprofil aus Stahl, um das
Widerstandsmoment des oberen Fensterrahmens zu erhöhen.
Zur Lastabtragung in den Baukörper sind Statikkonsolen
einzusetzen.

2. Führungsschienen
Aluminium-Führungsschienen, Abmessung 60x47 mm,
pulverbeschichtet, mit Keder aus Kunststoff. Verdeckte
Befestigung über Klemmnippel, wahlweise über
Stufenbohrung.

3. Rollladenpanzer
Rollladenpanzer inklusive Lichtschlitze.
Aluminium, doppelwandig, ausgeschäumt, arretiert: A 36,
A 44, A 53
Serienmäßige Befestigung durch Abdruckfedern aus Stahl.
Aluminium, stranggepresst: S37
Pulverbeschichtet gemäß Farbauswahl
Herstellerkollektion.

5. Endschiene
Flache Endschiene aus stranggepresstem Aluminium,
pulverbeschichtet inkl. Dichtlippe zur oberen
Abdichtung (zum Kasten hin), inklusive Anschlagstopper
aus Kunststoff bei Gurt, Kurbel und Motorbedienung. In
Verbindung mit Aluminium-Führungsschienen bei
Motorbedienung ohne sichtbare Anschlagstopper. Mit
zweiteiliger Winkelendschiene pulverbeschichtet, mit
durchgehendem Anschlag.

6. Antrieb
Motorisiert über Motor mit elektronischer
Endabschaltung-
Als Zusatzausstattung kann für den 2. Rettungsweg
optional das SecuKit (Motor mit zusätzlicher
Gurtbedienung) ausgeführt werden.

7. Oberflächenbehandlung
Die Pulverbeschichtung ist mit einem Polyesterpulver in
einer Schichtdicke von 60  120 my auszuführen. Die
Pulverbeschichtung ist mit einem Polyesterpulver in
einer Schichtdicke von 60 - 120 my auszuführen. Die
Vorbehandlung muss chromfrei im No-Rinse-Verfahren nach
Qualitätsrichtlinie GSB AL 631 erfolgen.
Die Beschichtung muss die Qualität ?GSB-Sea-Proof?
erfüllen.
Kunststoffteile und Revisionsdeckel weiß; Kunststoff-
Führungsschienen optional foliert.

System 12 -  Wintergarten-Markisen / Dach-Markisen

FUNKTIONSBESCHREIBUNG:
Die Funktion der Wintergarten-Markise beruht auf dem
Prinzip des Gegenzuges. Eine optimale Tuchspannung muss
durch die Vorspannung der Federmechanik erreicht
werden.

Wellensystem:
Tuchwelle aus verzinktem Stahl-Nutrohr, (Æ 85x1mm) mit
integrierter Aluminium-Wellen (Æ 50 x 1,5 mm).
Seitlicher Wellenkern aus hochwertigem Kunststoff, mit
Bund zur Abdeckung des Wellenendes. Über
Metallachsstift in hochwertigen Kugellagern in den
Aluminium-Seitenteilen gelagert. Bei Gruppenanlagen
Kupplungen aus Sechskant-Vollmaterial SW 17.

Elektroantrieb/Funkmotor:
Rohrmotor 230 V, 50 Hz (Leistungsaufnahme auf
Anlagengröße abgestimmt), Schutzart IP 44. Zugelassen
sind Funkmotoren mit integrierten Funkempfänger Eine
Hinderniserkennung muss zwingend durch eine integrierte
Drehmomentabschaltung in Ein- und Ausfahrrichtung
vorgesehen werden. In oberer und unterer Endlage
schaltet der Motor automatisch ab. Einschl. flexibler
Leitung ca. 0,5 m lang.

Steckerkupplung: Stecker an Motorleitung verdrahtet,
Kupplung für bauseitigen Anschluss, incl.
Kunststoffgehäuse für Steckerkupplung.
Der Anschluss erfolgt an die bauseitig vom Innenraum
durch die Fassade geführte Zuleitung.

Bedienung durch einen 1- bzw. 8-Kanal-Funk-Handsender

Seitliche Führung:
Führungsprofile aus stranggepresstem Aluminium, mit
unterer Montagenut, speziellen Kammern zur Aufnahme der
Gleiter sowie extra Kammern für die Zahnriemen.
Die Einfachführungsschiene muss die Abmessung 32 x 62
mm, die Doppel-Führungsschiene
54 x 62 mm aufweisen.

Soltis 92-Stoff  Preisgruppe 3
Markisenbespannung aus Soltis 92, Trägergewebe aus
hochreißfestem Polyester, Beschichtung aus PVC,
schmutzabweisende Oberflächenbehandlung mit Acryllack.
Schwer entflammbar DIN 4102-1 B1. Farbauswahl gemäß der
jeweils gültigen Hersteller-Kollektion. Das
Stoffgewicht beträgt 420 g/m². Bahnbreite 1770 mm. Die
Stoffe werden ab 1800 mm Anlagenbreite quer
verschweißt.
Auf eine einheitliche Optik ist zu achten.

Abdeckblende:
stranggepresste, 2-teiliger Rundform-Blende in den
Abmessungen 215 x 170 mm. Die Blenden sind an den
Stirnseiten mit den Seitenteilen aus Aluminium zu
schließen.

Ausfallprofil
stranggepresstes Aluminiumprofil, Abmessung 100 x 65
mm, mit Kedergasse zur Tuchbefestigung.
Oberflächenbehandlung generell pulverbeschichtet.
Seitliche Wellenkerne aus hochwertigem Kunststoff mit
Bund zur Abdeckung der Profilenden.
Das Fallprofil muss in der Führungsschiene mit zwei
Gleitern aus hochwertigem Kunststoff auf- bzw.
abgefahren.

Windlastträger
Bei Anlagenlängen über 300 cm muss ein Windlastträger,
bestehend aus einem Aluminium-Rundrohrprofil, Æ 40 mm
mit Einsätzen aus technischem Kunststoff und
Lagerbolzen aus nichtrostendem Stahl, vorgesehen
werden. Dabei sind die speziellen Lagerteile aus
Aluminium-Kokillenguss zu berücksichtigen.

Oberflächen:
Alle sichtbaren Aluminiumteile sind pulverbeschichtet
auszuführen.

Die Pulverbeschichtung erfolgt durch ein
Polyesterpulver mit einer Schichtdicke von
60 - 120 my. Es wird eine chromfreie Vorbehandlung nach
Qualitätsrichtlinie GSB-Al 631 angewendet. Dabei wird
als Korrosionsschutz und Haftvermittler eine
Passivierung auf Titanoxid-Basis im No-Rinse-Verfahren
aufgebracht.

Für die pulverbeschichteten Aluminiumteile gilt die RAL
-
Classic-Farbkarte.
Die Farben DB 701, 702 und 703, sowie 8 Strukturfarben
gemäß WAREMA Farbkarte sind ebenfalls ohne Mehrkosten
lieferbar. Tarnfarben und Leuchtfarben sind
ausgeschlossen.

Befestigungs- und Verbindungsteile:
Innerhalb der Anlage aus A2-Stahl oder Aluminium.

Die Befestigung auf Holz, Aluminium, oder Kunststoff
müssen Schrauben mit Dichtbeschichtung zur Verhinderung
von Wassereintritt durch Kapillarwirkung eingesetzt
werden.
Bei Montage auf Holz müssen zusätzliche Edelstahl-
Distanzscheiben mit EPDM-Dichtscheiben montiert werden.
Ein Prüfnachweis über die Dichtigkeit des
Befestigungssystems ist auf Verlangen nachzureichen.

Kunststoffteile:
Sämtliche Kunststoffteile sind in schwarz anzubieten.

Zusatzposition, die auf speziellen Wunsch gegen
Mehrpreis geliefert werden kann:

Achtung: Einsatz nur, wenn keine weiteren
Zusatzsteuerungen geplant sind. (z.B. Verbindung zu RWA
-
Steuerungen oder übergeordneten Zentralen)

Integrierte Sensorik
Integriertes Sensorsystem, Steuerung mit in der Markise
integriertem Windsensor, incl. externem,
energieautarkem Lichtsensor.

Die Tuchbewegungen durch Wind werden mit dem Sensor an
der Tuchwelle gemessen. Die Elektronik wertet die
Signale aus und fährt bei zu hoher Windlast das Tuch
ein. Der externe Lichtsensor überträgt per Funk die
Messwerte an die Steuerung und führt, je nach Situation
entweder zum Ein- oder Ausfahren der Markise.

*Hinweis*
Folgende Zertifikate und Nachweise sind durch den AN
dem Angebot beizulegen oder auf Anforderung der
Vergabestelle unverzüglich, spätestens nach 5 Werktagen
vorzulegen:

- Zum Eignungsnachweis des Bieters sind entsprechende
Referenzen vorzulegen, welche die Leistungsfähigkeit
für die ausgeschriebenen Metallbauarbeiten nachweisen.

- Nachweis der Uw-Werte mit einer Uw-Wertberechnung:
1. Vorlegen der zertifizierten Uf-Werte für Profile und
Ug-Werte für Glas.
2. Es ist ein von einem unabhängigen Institut
zertifiziertes Berechnungsprogramm bzw. ein vom IFT in
Rosenheim anerkanntes Berechnungsprogramm zu verwenden.

Nachhaltigkeit:
- Im Projekt sind die Aluminium-Elemente mit Low Carbon
Aluminium auszuführen.
Bei der Produktion von Low Carbon Aluminium wird
teilweisen Recyclingmaterial als Rohstoff sowie
Grünstrom bei der Produktion des Aluminiums eingesetzt,
sodass in der Produktion weniger CO2-Emissionen
entstehen.
Der Embodied Carbon Footprint bzw. GWP-Wert von 3,9 kg
pro kg Aluminium-Profil darf nicht überschritten
werden. Der Recyclinganteil und der GWP-Wert müssen
durch einen entsprechenden Nachweis gemäß ISO 14025 und
EN 15804 erbracht werden.

- Für die angebotenen wärmegedämmten Aluminium-Systeme
für den Außenbereich müssen Cradle-to-Cradle-
Zertifikate mindestens mit Zertifizierungsurkunde in
Bronze vorliegen.

Fenster:
- Produktpass für die CE-Kennzeichnung der Fenster.

- Der Standard Drehkippbeschlag ist verdecktliegend,
ohne sichtbare Bänder bis zu einem Flügelgewicht von
160 kg zertifiziert.
Der angebotene Beschlag muss auf seine mechanische
Festigkeit hinsichtlich Zusatzlasten nach DIN 13126-8
geprüft sein (RAL RG 607/3).
Die Sicherung der Klemmfreiheit im Bandbereich bei
geöffnetem Fenster ist zu gewährleisten. Der
Fenstergriff ist mit verdecktliegendem Falzgetriebe
auszuführen.

- Bedingt durch die ausgeschriebenen Größen der Flügel
müssen besondere Maßnahmen zum dauerhaften Gebrauch
getroffen werden (Verkleben der Verglasung,
Sonderbauschrauben, Verstärkung der Profile und
Beschläge, etc.). Die dauerhafte Funktionstüchtigkeit
des Bauteiles ist nach Aufforderung in schriftlich Form
incl. der Systemgeberbestätigung, nachzuweisen.

- Nachweis des Klemmschutzes bis Klasse 4 für die
kraftbetätigten Fenster nach VFF Merkblatt KB01.2002.

- Prüfzeugnis bzw. AbP für Glas-Absturzsicherung an den
Fensterelementen

Türen:
- Prüfbericht mit dem Nachweis "Fähigkeit zur Freigabe"
bei Fluchttüren.

- Nachweis Beanspruchung von Rollentürbänder in
Anlehnung an Klasse 8, DIN 12400.

- Als Außentüren sind hochfrequente mit 1 Million
Lastwechsel geprüfte Türbänder anzubieten (HD-
Konstruktion).

- Eine Nachjustierung der Türflügel in zwei Ebenen muß
ohne Aushängen der Türflügel möglich sein.

- Die Haupteingangstür muss eine Nullschwelle besitzen
die den Nachweis der Überrollbarkeit Klasse 6 nach ift-
Richtlinie BA-01/1 2018-10 erbringt. Weiterhin sind die
Dichtigkeitsforderungen (Luftdurchlässigkeit nach DIN
EN 12207 Klasse 2, Schlagregendichtheit nach DIN EN
12208 Klasse 3A und Widerstandsfähigkeit bei Windlast
nach DIN EN 12210 Klasse C2) zu erbringen

Nachkaufgarantie für Aluminium Fenster- und
Beschlagssysteme
- Für Bauteile der Aluminium Fenster- und
Beschlagssysteme, die einem besonderen Verschleiß
unterliegen oder die designrelevant sind, ist eine
Nachkaufgarantie durch den AN zu gewährleisten. Die
Nachkaufgarantie hat mindestens 10 Jahre, ausgehend vom
Kauf des ursprünglichen Bauteils durch den AN, zu
betragen. Ein Bestätigungsschreiben des
Systemlieferanten, des zur Ausführung angebotenen
Fabrikats, ist mit der Angebotsabgabe vorzulegen.

PR-Fassaden:
- Gültiges CE- Kennzeichen

- Nachweis der Dichtigkeit bei Durchdringungen der PR-
Fassadenkonstruktion.

- Zulassung für die Klemmverbindung der äußeren
Glasandruckleisten der PR-Fassadenkonstruktion

Prüfzeugnis Nr.:_______________________
(Vom Bieter anzugeben!)

- Zulassung für die T-Verbindung der PR-
Fassadenkonstruktion.

Prüfzeugnis Nr.:_______________________
(Vom Bieter anzugeben!)

- Falzgründe (Pfosten-/Riegelanschluss) der
Fassadenkonstruktion sind überlappend. Es können 3
wasserführende Ebenen ausgebildet werden.

- Blitzschutz für PR-Fassade mit Typenprüfung nach EN
50164-1

- Geprüfte Gerüstverankerung für PR-Fassade nach DIN
4420

Glasdächer
- Die Glasdachkonstruktion ist zwingend mit einer
integrierten Kondenswasserentwässerung auszuführen. Es
ist nachzuweisen, dass die Dichtungen der unteren
Pfetten zu den Dachscheiben zusätzlich mit speziellen
Kondenswassernut auszuführen sind, um ein Abtropfen in
den Raum zu verhindern.
- Die Fugen zwischen den Dachverglasungen und/oder Rand
-
und Eckpaneelen sind außen grundsätzlich mit einem
Butyl-Dichtband abzudecken und wasserdicht auszuführen.

- Nachweis, dass die angebotene Lüftungs- und RA-Lösung
den erforderlichen RA-Querschnitt erreicht.

- Blitzschutz für PR-Fassade mit Typenprüfung nach EN
50164-1

Brandschutztüren sowie Innentüren im Innenbereich
- Bauaufsichtliche Zulassungen für T60/RS-
Türkonstruktion

- Bauaufsichtliche Zulassungen für T30/RS-
Türkonstruktion

- Alle Türverglasungen sind mit beidseitiger
Sicherheitsscheibe auszuführen, auch die
Brandschutzscheiben.

Elektrobauteile
Alle Elektrobauteile im LV wurden mit dem Gewerk
Elektroarbeiten abgestimmt. Zusätzliche Elektrobauteile
sind in diesem Gewerk enthalten. Im Fall von
Nebenangeboten übernimmt der AN Metallbau die
Gewährleistung auf die Funktionsfähigkeit des
Überganges zu dem Gewerk Elektrotechnik.

Die Kabelverlegung innerhalb der Türkonstruktion ist
gemäß den gültigen VDE-Richtlinien und der Muster-
Leitungsanlagenrichtlinie auszuführen.

Für alle sicherheitsrelevanten Funktionen an den
Fenster- und Türsystemen ist ein nach den gültigen
Normen geprüfter Beschlag zu liefern und zur
Erstinbetriebnahme der Sicherheitsanlagen ein gültiger
Sachkundenachweis vorzulegen.

Firma / Stempel
_________________________________________

Unterschrift _________________________________________

Datum ____________________den___________________

*Hinweis*
Aluminium Fenster Beschläge

*Hinweis*
BF 1  Verdeckt liegender Dreh-Kipp-Beschlag

mit Einhandbedienung, für Flügellasten bis 130/160 kg
und einem Öffnungswinkel in Drehstellung von 90°/180°

Konstruktionsmerkmale:
Der Beschlag ist mit einer in Dreh- und in Kippstellung
wirksamen Fehlbedienungssperre ausgestattet.
Scheren- und Ecklager sind verdeckt liegend im Falz
eingebaut.
Alle Verriegelungspunkte sind mit Schließrollen
auszuführen.
Die untere griffseitige Eckumlenkung muss mit einem
Entlastungslager ausgeführt werden.
Die Verriegelung an diesem Punkt erfolgt über einem im
Auflaufbock integrierten Verschlusspunkt mit
Schließrolle.
Die Öffnungsweite der Flügel in Drehstellung beträgt
maximal 180°.
Durch Montage eines zusätzlichen Anschlages kann der
Öffnungswinkel, der Einbausituation angepasst, auf 90°
begrenzt werden.
Korrosionsschutz des Grundbeschlages nach DIN EN
1670: Klasse 5
Bedienkräfte nach DIN EN 13115: Klasse 1
Dauerfunktion nach DIN EN 12400: Klasse 2

*Hinweis*
BF 5  Fenstergriff mit verdeckt liegendem Getriebe

Das Getriebe wird in den Falz eingebaut.
Die Befestigung des Getriebes erfolgt mittels einer
raumseitig aufgeschraubten, kreisförmigen Rosette
(Durchmesser 32 mm).
Die Befestigungsschrauben werden durch den - später zu
montierenden - Fenstergriff abgedeckt. Während der
Bauzeit ist die Rosette mit einer Schutzkappe
abzudecken.
Das Fenstergriff-Getriebe ist mit Rastpunkten in Dreh-,
Verschluss- und Kippstellung ausgestattet.
Der Fenstergriff ist erst nach Abschluss der
Fenstermontage beziehungsweise vor der Gebrauchsabnahme
der Fenster zu montieren. Die farblich auf den
Fenstergriff abgestimmte Abdeck-Rosette ist ebenfalls
erst zu diesem Zeitpunkt aufzudrücken.

Werkstoff: Edelstahl

*Hinweis*
BF 10  Antrieb für Lamellenfenster
zum Öffnen und Schließen von Lamellenelementen für
Rauchabzug und/oder tägliche Lüftung

Besonderheiten
Automatische Abschaltung beim Erreichen der
Endpositionen (AUF und ZU) durch integrierte
elektronische Lastabschaltung.
Innenliegender Mitnehmer für die aufgesetzter Montage
auf das Hebelgestänge der Lamelle.

Technische Daten:
Eingangs-/Betriebsspannung:  24 V DC
Stromaufnahme:  ca. 0,65 A
bei 2000 mm breiten Flügeln:  2 Stück 24 V Antriebe
incl.Tandemüberlaststeuerung
  zusammen mit 1,3 A
Zug- und Druckkraft:  1600 N
Geschwindigkeit:  ca. 1,5mm/sec. (lastabhängig)
Hublänge:  bis max. 36 mm
Einschaltdauer:  3 Min. ED ON/7 Min AD OFF
Schutzart:  IP 50 nach DIN 60 529
Abmessung B x H x l:  34 x 34 x 308 mm
Gehäusematerial:  Aluminium
Farbe:  EV1/Silber, eloxiert

Die Anzahl der Antriebe (+ ggf. erforderliche
Peripheriegeräte) sind mit dem
Lamellenfensterhersteller abzustimmen!

*Hinweis*
Aluminium Tür Beschläge

Beschlag Allgemein

Die Türbeschläge sind in der Grundausstattung in den
nachfolgenden Vorbemerkungen beschrieben, die
Spezifikationen werden in der Leistungsposition
definiert.

*Hinweis*
Schließfunktion von Notausgangs- und Paniktüren

Schließfunktion von Notausgangs- und Paniktüren

1- flg. Türen

"B": -Umschaltfunktion-,
Grundstellung: Beide Türdrücker sind angekoppelt, Tür
begehbar.
Schaltstellung: Durch Schlüssel- /
Profilzylinderbetätigung wird der bandseitige
Türdrücker abgekoppelt. Nach Betätigung der
Antipanikfunktion bleibt der Türdrücker auf Bandseite
abgekoppelt.

"E" -Wechselfunktion-,
Grundstellung: Die Tür ist auf der Bandseite nur mit
Schlüssel zu öffnen.
Schaltstellung: Auf der Bandgegenseite kann die Tür
über den Drücker, auch im abgeschlossenen Zustand,
immer geöffnet werden.

2- flg. Türen

Teilpanik: Schließfunktion "B" -Umschaltfunktion-,
Die Antipanik-Funktion kann nur vom Gangflügel
ausgelöst werden.
Grundstellung: Beide Türdrücker sind angekoppelt, Tür
begehbar.
Schaltstellung: Durch Schlüssel- /
Profilzylinderbetätigung wird der bandseitige
Türdrücker abgekoppelt. Nach Betätigung der
Antipanikfunktion bleibt der Türdrücker auf Bandseite
abgekoppelt.

Teilpanik: Schließfunktion "E" -Wechselfunktion-,
Die Antipanik-Funktion kann nur vom Gangflügel
ausgelöst werden.
Grundstellung: Die Tür ist auf der Bandseite nur mit
Schlüssel zu öffnen.
Schaltstellung: Auf der Bandgegenseite kann die Tür
über den Drücker, auch im abgeschlossenen Zustand,
immer geöffnet werden.

*Hinweis*
Wartungsarme Rollentürbänder für Außentüren

Dreiteilige Aluminium-Rollentürbänder mit einer
Abmessung von 22 x 200 mm, für Flügellasten bis 200 kg.

Konstruktionsmerkmale:
Die gesamte Technik für die sichere Verankerung und die
Feinjustierung ist im Türfalz angeordnet. Ohne den
Türflügel auszuhängen, kann eine Feinjustierung
vorgenommen werden.
Gebrauchsklasse nach DIN EN 1935: Klasse 4
Korrosionsschutz nach DIN EN 1670: Klasse 4
Bandklasse nach DIN EN 1935: Klasse 14
Mechanische Beanspruchung nach DIN EN 12400:  Klasse 8

*Hinweis*
Rollentürbänder für Innenglastüren

Dreiteilige Aluminium-Rollentürbänder mit einer
Abmessung von 22 x 170 mm, für Flügellasten bis 120 kg.

Konstruktionsmerkmale:
Die gesamte Technik für die sichere Verankerung und die
Feinjustierung ist im Türfalz angeordnet. Ohne den
Türflügel auszuhängen, kann eine Feinjustierung
vorgenommen werden.
Gebrauchsklasse nach DIN EN 1935: Klasse 4
Korrosionsschutz nach DIN EN 1670: Klasse 4
Bandklasse nach DIN EN 1935: Klasse 13
Mechanische Beanspruchung nach DIN EN 12400: Klasse 6

*Hinweis*
Rollentürbänder für T30-Brandschutztüren

Dreiteilige Aluminium-Rollentürbänder mit einer
Abmessung von 22 x 170 mm, für Flügellasten bis 210 kg.

Die Beschläge für die Brandschutzelemente T-30  sind
nach dem Zulassungsbescheid einzusetzen.

Konstruktionsmerkmale:
Die gesamte Technik für die sichere Verankerung und die
Feinjustierung ist im Türfalz angeordnet. Ohne den
Türflügel auszuhängen, kann eine Feinjustierung
vorgenommen werden.
Gebrauchsklasse nach DIN EN 1935 Klasse 4
Korrosionsschutz nach DIN EN 1670:  Klasse 4
Bandklasse nach DIN EN 1935: Klasse 13
Mechanische Beanspruchung nach DIN EN 12400:  Klasse 7

*Hinweis*
Rollentürbänder für T60-Brandschutztüren

Dreiteilige Aluminium-Rollentürbänder mit einer
Abmessung von 22 x 170 mm, für Flügellasten bis 180 kg.

Die Beschläge für die Brandschutzelemente T-60  sind
nach dem Zulassungsbescheid einzusetzen.

Konstruktionsmerkmale:
Die gesamte Technik für die sichere Verankerung und die
Feinjustierung ist im Türfalz angeordnet. Ohne den
Türflügel auszuhängen, kann eine Feinjustierung
vorgenommen werden.
Gebrauchsklasse nach DIN EN 1935 Klasse 4
Korrosionsschutz nach DIN EN 1670:  Klasse 4
Bandklasse nach DIN EN 1935: Klasse 14
Mechanische Beanspruchung nach DIN EN 12400:  Klasse 6

*Hinweis*
BT 1  Einfachverriegelung, 1-flg., Riegel-Fallen-
Schloss

Ausführung mit:
Drückernuss
1-tourig
Drückerhöhe 1050 mm über OKFF
mit Wechsel
Stulp, INOX
Riegel und Falle glanzvernickelt
Schließplatten, Falleneinlaufteil
Vorgerichtet für Profilzylinder

*Hinweis*
BT 2  Einfachverriegelung, 1-flg., Antipanik-Riegel-
Fallen-Schloss

Ausführung mit:
9 mm Drückernuss
1-tourig
Drückerhöhe 1050 mm über OKFF
mit und ohne Wechsel
Stulp, INOX
Riegel und Falle vernickelt
Schließplatten, Falleneinlaufteil
Vorgerichtet für Profilzylinder

*Hinweis*
BT 3  Einfachverriegelung, 1-flg., Antipanik-Riegel-
Fallen-Schloss mit oberer Verriegelung

Ausführung mit:
9 mm Drückernuss
1-tourig
Drückerhöhe 1050 mm über OKFF
mit und ohne Wechsel
Stulp, INOX
Riegel und Falle vernickelt
Schließplatten, Falleneinlaufteil
Vorgerichtet für Profilzylinder

*Hinweis*
BT 4  Mehrfachverriegelung, 1-flg., Antipanik
Schwenkhaken-Bolzenschloss

Ausführung mit:
1/4 tourig
Drückerhöhe 1050 mm über OKFF
9 mm Drückernuss
Stulp, INOX
Falle und Riegel (Hauptschloss)
2 Stück Schwenkhaken-Rundbolzen Kombination und Riegel
(Hauptschloss)
Falle und Riegel glanzvernickelt
Rundbolzen und Schwenkhaken verzinkt
Endkappen
Schließplatten, Falleneinlaufteil
Vorgerichtet für Profilzylinder

*Hinweis*
BT 5  Mehrfachverriegelung, 2-flg., Antipanik
Schwenkhaken-Bolzenschloss

Ausführung mit:
1/4 tourig
Drückerhöhe 1050 mm über OKFF
9 mm Drückernuss
Stulp, INOX
Falle und Riegel (Hauptschloss)
2 Stück Schwenkhaken und Rundbolzen Kombination und
Riegel (Hauptschloss)
Falle und Riegel glanzvernickelt
Rundbolzen und Schwenkhaken verzinkt
Endkappen
Schließplatten, Falleneinlaufteil
Vorgerichtet für Profilzylinder
Teilpanik-Funktion (Gangflügel)

Ver-/Entriegelung Standflügel:
Verdeckt liegender Falztreibriegel (TP)
Befestigungs- und Verriegelungsplatte, Bodenbuchse und
Befestigungsmaterial, Treibriegelstangen,
Falleneinlaufteile, Mitnehmer, Treibstangenführung

*Hinweis*
BT 6  Mehrfachverriegelung, 1-flg., Schwenkhaken-Bolzen
-
Schloss

Ausführung mit:
10 mm Drückernuss
2-tourig
Drückerhöhe 1050 mm über OKFF
mit Wechsel
Stulp, INOX
Softlock-Falle zur Verminderung der Schließgeräusche,
umlegbar
2 Stück Schwenkhaken-Rundbolzen Kombination und Riegel
(Hauptschloss)
Falle und Riegel glanzvernickelt, Schwenkhaken und
Rundbolzen verzinkt
Schließplatten / Schließleiste
Vorgerichtet für Profilzylinder

*Hinweis*
BT 7  Mehrfachverriegelung, 2-flg., Schwenkhaken-Bolzen
-
Schloss

Ausführung mit:
10 mm Drückernuss
2-tourig
Drückerhöhe 1050 mm über OKFF
mit Wechsel
Stulp, INOX
Softlock-Falle zur Verminderung der Schließgeräusche,
umlegbar
2 Stück Schwenkhaken-Rundbolzen Kombination und Riegel
(Hauptschloss)
Falle und Riegel glanzvernickelt, Schwenkhaken und
Rundbolzen verzinkt
Schließplatten / Schließleiste
Vorgerichtet für Profilzylinder

Ver-/Entriegelung Standflügel:
Verdeckt liegender Falztreibriegel
Umlenkschloss für höher gelegten Treibriegel-Verschluss
Treibstangen, Treibstangenführung, Bodenbuchse und
Befestigungsmaterial

*Hinweis*
Beschläge Türen Zubehör

*Hinweis*
BT 10  Türschließer mit Gleitschiene für barrierefreie
Türen nach DIN 18040

bis Flügelbreite 1.250 mm bei max. 47 Nm Öffnungsmoment

Ein Stück oben liegender Gleitschienen-Türschließer
nach DIN EN 1154.
Schließablauf, Endanschlag und Öffnungsdämpfung
hydraulisch kontrolliert und einstellbar,
Schließkraft stufenlos einstellbar.
Schließergröße, entsprechend der Türflügelbreite.

*Hinweis*
BT 11  Türschließer mit Gleitschienen und integrierter
Schließfolgeregelung

für barrierefreie Türen nach DIN 18040, bis
Flügelbreite 1.250 mm bei max. 47 Nm Öffnungsmoment

Zwei Stück oben liegende Türschließer nach DIN EN 1154,
mit Gleitschienen und integrierter
Schließfolgeregelung.
Schließablauf, Endanschlag und Öffnungsdämpfung
hydraulisch kontrolliert und einstellbar,
Schließkraft stufenlos einstellbar.
Schließergröße, entsprechend der Türflügelbreite und
Verkleidung.

*Hinweis*
BT 712  Türschließer mit Gleitschiene und integrierter
elektromechanischer Feststellung für Brand- und
Rauchschutztüren inkl. Rauchschaltzentrale

Ein Stück oben liegender Gleitschienen-Türschließer
nach DIN EN 1154
Schließablauf, Endanschlag und Öffnungsdämpfung
hydraulisch kontrolliert und einstellbar,
Schließkraft stufenlos einstellbar.
Schließergröße, entsprechend der Türflügelbreite.
Gleitschiene mit integriertem Rauchmelder mit Betriebs-
und Wartungsanzeige und elektromechanischer
Feststellung, 24 V DC, geprüft nach DIN EN 1155,
Feststellpunkt zwischen 80° und 120°, Netzteil,
einteilige Verkleidung und mit Anschlussmöglichkeiten
für zusätzliche Rauchmelder.
Inkl. eines Handtaster zur Auslösung.

*Hinweis*
Verglasungen für Außenelemente

Nachfolgend beschriebene Glastypen haben folgende
technische Eigenschaften zu erfüllen:

Achtung: Die statische Gebrauchstauglichkeit liegt in
den Händen des Anbieters
und ist im Auftragsfall durch den AN immer nachzuweisen

*Hinweis*
GT 1  Wärmeschutz-3-fach-Glas

Glasaufbau:
wo eine kleinste Scheibenlänge <700 mm ist
Glasart außen ESG
Glasart mittig Float
Glasart innen ESG
- mit thermisch verbessertem Randverbund
- mit Heißlagerungstest für Einscheibensicherheitsglas
nach Bauregelliste

wo eine kleinste Scheibenlänge >700 mm ist
Glasart außen Float
Glasart mittig Float
Glasart innen Float
- mit thermisch verbessertem Randverbund

Folgende Mindestglasanforderungen werden an die
Glasaufbauten gestellt:
Scheiben, wo eine kleinste Scheibenlänge <700 mm ist
mindestens ESG 6 / 12 SZR / ESG 6 / 12 SZR / ESG 6
sonstige Scheiben wo eine kleinste Scheibenlänge >700
mm ist
mindestens Float 6 / 12 SZR / Float 4 / 12 SZR / Float
4

Technische Daten:
Gesamtenergiedurchlässigkeit g <= 50 % bzw. gemäß
Positionsbeschreibungen
U-Wert  Ug <= 0,60 W/m²K
Psi-Wert Psi <= 0,034 W/mk
Der angegebene Ug-Wert wurde nach DIN EN 673 berechnet.

*Hinweis*
GT 2  Wärmeschutz-3-fach-Glas

für absturzsichernde Verglasungen, bei
Zugangsmöglichkeit des öffentlichen Personenverkehrs
nach
DIN 18008-4 vom Juli 2013.

Glasaufbau:
Glasart außen VSG
Glasart mitte ESG-H
Glasart innen ESG-H
- mit Heißlagerungstest für Einscheibensicherheitsglas
nach Bauregelliste
- mit thermisch verbessertem Randverbund

Scheibenaufbau gemäß absturzsichernde Verglasung nach
DIN 18008 Teil 4
Nachweis durch AN im Auftragsfall

Technische Daten:
Gesamtenergiedurchlässigkeit g <= 50 % bzw. gemäß
Positionsbeschreibungen
U-Wert  Ug <= 0,60 W/m²K
Psi-Wert Psi <= 0,034 W/mk
Der angegebene Ug-Wert wurde nach DIN EN 673 berechnet.

*Hinweis*
GT 5  Wärmeschutz-3-fach-Glas
Für Türen und bodengebundene Verglasungen bei
Zugangsmöglichkeit des öffentlichen Personenverkehrs

Glasaufbau:
Glasart außen VSG
Glasart mitte Float
Glasart innen VSG
- mit thermisch verbessertem Randverbund

Folgende Mindestglasanforderungen werden an die
Glasaufbauten gestellt:
mindestens VSG 8 / 12 SZR / Float 4 / 12 SZR / VSG 8

Technische Daten:
Gesamtenergiedurchlässigkeit g <= 50 % bzw. gemäß
Positionsbeschreibungen
U-Wert  Ug <= 0,60 W/m²K
Psi-Wert Psi <= 0,034 W/mk
Der angegebene Ug-Wert wurde nach DIN EN 673 berechnet.

*Hinweis*
GT 6  Wärmeschutz-3-fach-Glas
nach DIN 18008-2 vom Dezember 2010. -
Überkopfverglasungen: Neigung > 10°

Glasaufbau:
Glasart außen ESG-H
Glasart mitte ESG-H
Glasart innen VSG
- mit Heißlagerungstest für Einscheibensicherheitsglas
nach Bauregelliste
- mit thermisch verbessertem Randverbund

Technische Daten:
Gesamtenergiedurchlässigkeit g <= 36%
U-Wert Ug <= 0,60 W/m²K
Psi-Wert Psi <= 0,034 W/mk
Der angegebene Ug-Wert wurde nach DIN EN 673 berechnet

Folgende Mindestglasanforderungen werden an die
Glasaufbauten gestellt:
mindestens ESG 10 / 12 SZR / ESG 6 / 12 SZR VSG 12

*Hinweis*
Verglasungen für Innenelemente

*Hinweis*
GT 10  F30-Brandschutzglas nach DIN 4102, Monoglas

Dicke gesamt: 16 mm

Widerstandsklasse P1A nach DIN EN 356

*Hinweis*
GT 11  F60-Brandschutzglas nach DIN 4102, Monoglas

Dicke gesamt: 27 mm

Widerstandsklasse P1A nach DIN EN 356

*Hinweis*
GT 12  VSG einschalig

Dicke mind.: 8 mm

*Hinweis*
Ausfachungen

*Hinweis*
PF 1  Verbundpaneel

Innenschale: 2 mm Aluminiumblech
Dämmkern: 45 mm Mineralwolle
Außenschale: 2 mm Aluminiumblech
- mit thermisch verbessertem Abstandshalter

Technische Daten:
U-Wert Up: 0,60 W/m²K

*Hinweis*
PF 2  Glas-Verbundpaneel

Innenschale: 2 mm Aluminiumblech
Dämmkern: 45 mm Mineralwolle
Außenschale: 8 mm Fassadenplatte ESG
  Delogcolor (farblich auf die Isolier-Verglasungen
abgestimmt)
- mit thermisch verbessertem Abstandshalter

Technische Daten:
U-Wert Up: 0,60 W/m²K

*Hinweis*
PF 3  Flügelprofile, einseitig verklebte,
flügelüberdeckende Türfüllungen

Innenschale: 2 mm Aluminiumblech
Dämmkern: 40 mm Polystyrol-Hartschaum
Außenschale: 3 mm Aluminiumblech
- mit thermisch verbessertem Abstandshalter

Technische Daten:
U-Wert Up: 0,72 W/m²K
Gesamtdicke:  45 mm

Die Verklebung der Außenschale mit dem Rahmenprofil ist
von einem Fachbetrieb auszuführen.
Es ist eine Abstimmung zwischen dem Systemgeber,
Blechproduzenten, Klebe- und Dichtstofflieferanten und
dem Versiegelungsbetrieb / der Verklebefirma zwingend
erforderlich.

*Hinweis*
Baukörperanschlüsse für Fenster / Türelemente

*Hinweis*
AS 1  Anschluss seitlich (Fenster / Tür) in der
Dämmebene

Der Baukörper ist einschalig ausgebildet. Die Elemente
sind mit Befestigungswinkeln weitgehend im Bereich der
Dämmebene einzubauen und stehen ca. 20 mm in der
Tragebene ein. Auf der Außenseite wird nach dem Einbau
der Elemente ein Wärmedämmverbundsystem aufgebracht.

Die Befestigungswinkel aus verzinktem Stahl sind nach
statischen und konstruktiven Anforderungen auszuführen.

Die innere Anschlussfuge ist mit Vorfüllband zu
schließen und mit dauerelastischen Dichtstoffen zu
versiegeln.

Auf der Außenseite ist die Anschlussfugenabdichtung mit
einer Dichtungsfolie auszuführen. Diese Dichtungsfolie
wird an dem Blendrahmen befestigt und ist bis auf den
tragenden Baukörper zurückzuführen und dort zu
verkleben. Die äußere Anschlussfuge zwischen WDVS und
Blendrahmen ist mit einem Kompriband zu schließen.

Endgültige Ausführung gemäß Detailplanung des
Architekten.

*Hinweis*
AS 1A  Anschluss seitlich (Fenster / Tür) in Tragebene

Der Baukörper ist einschalig ausgebildet. Die Elemente
werden außen bündig mit dem tragenden Baukörper
eingebaut. Auf der Außenseite wird nach dem Einbau der
Elemente eine Laibungsdämmung mit WDVS aufgebracht.

Der Bereich zwischen Blendrahmen und Baukörper ist
vollflächig mit Wärmedämmung zu verfüllen.

Innen ist die Anschlussfuge zwischen Blendrahmen und
Baukörper mit dauerelastischen Dichtstoffen zu
versiegeln.

Außen ist die Anschlussfugenabdichtung mit einer
Dichtungsfolie auszuführen, die auf dem Baukörper und
den Elementen zu verkleben ist.

Endgültige Ausführung gemäß Detailplanung des
Architekten.

*Hinweis*
AO 1  Anschluss oben (Fenster / Tür) in der Dämmebene

Der Baukörper ist einschalig ausgebildet. Die Elemente
sind mit Befestigungswinkeln weitgehend im Bereich der
Dämmebene einzubauen und stehen ca. 20 mm in der
Tragebene ein. Auf der Außenseite wird nach dem Einbau
der Elemente ein Wärmedämmverbundsystem aufgebracht.

Sonst, wie im Text "Anschluss seitlich" beschrieben.

Endgültige Ausführung gemäß Detailplanung des
Architekten.

*Hinweis*
AO 1A  Anschluss oben (Fenster/ Tür) in Tragebene

Der Baukörper ist einschalig ausgebildet. Die Elemente
werden außen bündig mit dem tragenden Baukörper
eingebaut. Auf der Außenseite wird nach dem Einbau der
Elemente eine Laibungsdämmung mit WDVS aufgebracht.

Sonst, wie im Text "Anschluss seitlich AS 1"
beschrieben.

Endgültige Ausführung gemäß Detailplanung des
Architekten.

*Hinweis*
AU 2  Anschluss unten (Fenster) bodengebunden

Das Fensterelement schließt hier an den Rohfußboden an.
Die Höhe des Fußbodenaufbaus beträgt ca. 150 mm.

Die Elemente sind mit Befestigungswinkeln vor dem
tragenden Baukörper im Bereich der Dämmebene
einzubauen.
Zur Lastabtragung ist ein statisch ausreichender,
verzinkter Stahlwinkel an dem Baukörper zu befestigen.

Im Fußpunkt der Fensterkonstruktion ist ein Basisprofil
(Mehrkammer-Hohlprofil) anzuordnen. Dieses Basisprofil
ist mit einem verzinkten Stahlrohr auszusteifen.
Weiterhin ist innen und außen eine Dichtungsfolie an
die Basiskonstruktion anzubinden und über die
Aufständerung zu führen. Die Folie ist am Baukörper zu
verkleben.
Der Zwischenraum unterhalb der Basis und des Baukörpers
ist allseitig mit Wärmedämmung auszufüllen.

Raumseitig ist die Basiskonstruktion für den Anschluss
einer bauseits zu erbringenden Fußbodenkonstruktion
vorzurichten, dazu ist ein Aluminium-Winkel zu liefern,
welcher als Fußbodenabschluss dient.

Die Sockelhöhen sind auf den Aufbau der anschließenden
Basispunkte abzustimmen.

Die Wärmedämmung ist außerdem mit einem
Aluminiumkantteil ( t= 3,0 mm) mit verdeckter
Befestigung abzudecken.

*Hinweis*
AU 3  Anschluss unten (Türen) Nullschwelle

Die Höhe des Fußbodenaufbaus beträgt ca. 300 mm.

Die Elemente sind mit Befestigungswinkeln vor dem
tragenden Baukörper im Bereich der Dämmebene
einzubauen.
Zur Lastabtragung ist ein statisch ausreichender,
verzinkter Stahlwinkel an dem Baukörper zu befestigen.

Der Fußpunkt der Tür ist gemäß DIN 18040-2
"Barrierefreies Bauen" sowie MBO § 50 auszuführen.

Das Element wird mit einem wärmegedämmten im Bereich
des Fußbodenaufbaues eingelassenen Schwellenprofil mit
Abdeckprofil zum Verschließen der Schwelle ausgeführt.
Diese Abdeckung ist auf das Niveau der Oberkante des
Fertigfußbodens zu montieren.
In dem Bodeneinstandsprofil ist eine Wasserrinne
integriert, die eine kontrollierte Ableitung
sicherstellt.
Zur Befestigung der Konstruktion am unteren Baukörper
ist ein statisch ausreichend dimensionierten
Stahlwinkel zu verankern.

Unterhalb des Schwellenprofils ist ein KS-Basisprofil
anzuordnen. Der Bereich zwischen dem KS-Basisprofil und
dem Rohfußboden ist zu unterfüttern und vollflächig mit
Wärmedämmung auszufüllen.

Die äußere Abdichtung des Anschlusses erfolgt mit einer
Dichtungsfolie, die bis zur Stirnseite der bauseitigen
Betonsohle herunterzuführen ist.

Das Sockelprofil der Tür ist zusätzlich mit einem
Wetterschenkel zu versehen.

Der Anschluss der bodentiefen Elemente ist hinsichtlich
seiner unteren Ausbildung gemäß den Anforderungen aus
der DIN 18531 / 18533, bezüglich der Bodenfeuchte,
stauendes Sickerwasser sowie aufstauendes Sickerwasser,
auszuführen. HIERFÜR IST ZWINGEND EIN
ABSTIMMUNGSGESPRÄCH ZWISCHEN PLANER, METALLBAUER UND
DACHDECKER UM DIE SCHNITTSTELLEN ABZUKLÄREN,
ERFORDERLICH.

Bauseits ist eine rückstaufreie Ableitung des
Oberflächenwassers sicherzustellen.
Dieses ist durch eine vor den Elementen angeordnete
bauseitige Drain- / Entwässerungsrinne, begehbar sowie
rollstuhlbefahrbar, zu gewährleisten.

Endgültige Ausführung gemäß Detailplanung des
Architekten.

*Hinweis*
AU 4  Anschluss unten (Türen) Bodenschwelle

Die Höhe des Fußbodenaufbaues beträgt ca. 300 mm.

Die Elemente sind mit Befestigungswinkeln vor dem
tragenden Baukörper im Bereich der Dämmebene
einzubauen.
Zur Lastabtragung ist ein statisch ausreichender,
verzinkter Stahlwinkel an dem Baukörper zu befestigen.

Der Anschluss unten im Bereich der Türen ist mit einer
zum System gehörenden Bodenschwelle und einer
Trennschiene auszustatten. Unterhalb der Türschwelle
ist eine aufgeständerte, verzinkte
Stahlrohrkonstruktion anzubringen, um die Türanlage
abzustützen. Der Zwischenraum unterhalb der Basis und
des Rohfußbodens ist allseitig mit Wärmedämmung
auszufüllen.

Auf der Innenseite ist die Basiskonstruktion für den
Anschluss der bauseitigen Fußbodenkonstruktion
vorzurichten. Der Bereich zwischen Fußbodenbelag und
Basiskonstruktion ist mit Wärmedämmung zu verfüllen und
die innere Anschlussfuge an den bauseitigen inneren
Bodenbelag ist mit dauerelastischen Dichtstoffen zu
versiegeln.

Auf der Außenseite erfolgt die Abdichtung mit einer an
der Basiskonstruktion befestigten Dichtungsfolie, die
bis auf den tragenden Baukörper zurückzuführen und dort
zu verkleben ist. Die Anschlussfuge zwischen der
Basiskonstruktion und dem äußeren bauseitigen
Bodenbelag ist mit einem Kompriband zu schließen.

Die Sockelhöhen sind auf den Aufbau der anschließenden
Basispunkte abzustimmen.

Endgültige Ausführung gemäß Detailplanung des
Architekten.

*Hinweis*
Baukörperanschlüsse für Fassadenelemente

*Hinweis*
AS 4  Anschluss seitlich (PR-Fassade) in der Dämmebene

Der Baukörper ist einschalig ausgebildet. Auf der
Außenseite wird nach dem Einbau der Elemente ein
Wärmedämmverbundsystem aufgebracht. Die Elemente sind
innerhalb der Dämmebene und des Baukörpers einzubauen.

Zum Anschluss an den Baukörper sind im Falz des
Pfostens ein Anschluss-Paneel (breiten gemäß
Positionsbeschreibung) und eine äußere und innere
Dichtungsfolie einzuspannen. Zusätzlich ist für die
äußere Abdichtung ein Wandanschlussprofil einzuspannen.
Beide Folien sind bis auf den Baukörper zurückzuführen
und dort zu verkleben.

Der Bereich zwischen Falz des Pfostens und Baukörper
bzw. bauseitiger Wärmedämmung zwischen den Folien ist
vollflächig mit Wärmedämmung zu verfüllen.

Raumseitig ist als Abschluss zwischen Baukörper und
Pfosten ein Aluminium U-Profil, 15/30/15, t = 2 mm mit
verdeckter Befestigung am Pfosten zu montieren. Die
innere Anschlussfuge zwischen Baukörper und Aluminium U
-
Profil ist mit dauerelastischen Dichtstoffen zu
versiegeln.

Auf der Außenseite ist der Anschluss an die bauseitige
Fassadenkonstruktion mit einem im Falz des Pfostens
eingespannten gekantetem Aluminium-Wandanschlussprofil,
t = 2 mm, herzustellen. Das Profil ist so auszubilden,
dass es als Abdeckung für die am Wandanschluss
angebrachte Wärmedämmung dient. Die Breite des Profils
ist so zu wählen, dass die Deckschale des Pfostens
reversibel ist.

Endgültige Ausführung gemäß Detailplanung des
Architekten.

*Hinweis*
AO 4  Anschluss oben (PR-Fassade) in der Dämmebene

Der Baukörper ist einschalig ausgebildet. Auf der
Außenseite wird nach dem Einbau der Elemente ein
Wärmedämmverbundsystem aufgebracht. Die Elemente sind
innerhalb der Dämmebene und des Baukörpers einzubauen.

An dem oberen Riegel ist zum Anschluss der bauseitigen
Deckenarbeiten ein Aluminiumwinkel, 25/25/2 mm, bündig
mit der Unterkante des Riegels zu befestigen.

Sonst, wie im Text "Anschluss seitlich AS 2"
beschrieben.

Endgültige Ausführung gemäß Detailplanung des
Architekten.

*Hinweis*
AU 5  Anschluss unten (PR-Fassade) mit Brüstung

Unten schließt die Fassade an die Baukörperbrüstung
(Aufkantung) an. Die Elemente sind innerhalb der
Dämmebene und des Baukörpers einzubauen.

Die Abdichtung des Anschlusses erfolgt hinter der
wasserführenden Ebene der Fassadenkonstruktion mit
einer wannenförmig verlegten Dichtungsfolie unter
Beachtung der Entwässerungs- und Belüftungstechnik. Der
verbleibende Raum zwischen dem unteren Riegelprofil und
dem Baukörper ist mit einem Dämmelement zu schließen.

Auf der Innenseite ist ein Aluminiumwinkel 20/100 m, t
= 2 mm bündig mit der Riegelunterkante zu montieren. An
diesem Aluminiumwinkel wird die innere Dichtungsfolie
angeklebt und zusätzlich mit einem Aluminium-
Anschlussprofil gesichert. Die Dichtungsfolie ist bis
an den Baukörper zu führen und dort zu verkleben.

In den Fassadenfalz ist mit einem KS-Hohlprofil eine
dreimal abgekantete Aluminium-Fensterbank einzuspannen
und durch verschrauben zu sichern. Die Aluminium-
Fensterbank, t = 2 mm, hat eine Ausladung von ca. 300
mm mit seitlichen Aufkantungen.

*Hinweis*
ASO 5  Anschluss seitlich und oben zum Schrägdach

Der seitliche und obere Anschluss der
Schrägdachkonstruktion an den Baukörper ist mit einem
abgekanteten Paneel herzustellen. Das Paneel ist in den
Falz des Rand-Sparren bzw. der oberen Rand-Pfette
einzuspannen und dicht an den Baukörper anzuschließen.
Über dem Paneel ist ein überdeckender Wetterschenkel
anzuordnen und abzudichten.

Raumseitig ist der Bereich zwischen dem Baukörper und
dem Rand-Sparren bzw. Rand-Pfette mit einem gekanteten
Aluminiumblech zu schließen.

Die Verankerung der Konstruktion erfolgt mittels
Stahlkonsolen im Bereich der Sparrenprofile. Alle
Bauteile der Verankerung müssen konstruktiv so
ausgelegt sein, dass sie die auf die Konstruktion
einwirkenden Kräfte sicher aufnehmen und auf das
Tragwerk des Baukörpers übertragen.

Die Abdichtung zum Baukörper ist mit einer
Dichtungsfolie vorzunehmen.

Endgültige Ausführung gemäß Detailplanung des
Architekten.

*Hinweis*
Baukörperanschlüsse für Brandschutz- und Innenelemente

*Hinweis*
A 1  Anschluss Brandschutzelemente T30/RS-Tür und F30-
Verglasung

Die Eignung des Feuerschutzabschlusses zur Erfüllung
der Anforderungen des Brandschutzes ist in Verbindung
mit folgenden Wänden/Bauteilen nachgewiesen. Bei der
Verwendung sind die bauordnungsrechtlichen Vorschriften
zu beachten.

Wände aus Mauerwerk nach DIN 1053-1, Dicke > 115 mm,
Steinfestigkeitsklasse mindestens 12, Normalmörtel der
Mörtelgruppe > II.

Wände aus Beton nach DIN 1045-1, Dicke > 100 mm,
Festigkeitsklasse mindestens C 12/15.

Wände aus Porenbeton- Block- oder Plansteinen nach DIN
4165 Teil 3, Dicke > 150 mm, Festigkeitsklasse 4.

Wände aus bewehrten - liegenden oder stehenden -
Porenbetonplatten, Dicke > 150 mm, sofern für diese
eine allgemeine bauaufsichtliche Zulassung vorliegt,
Festigkeitsklasse 4.4.

Montagewände in Ständerbauweise (Höhe < 5 m) mit
beidseitiger Beplankung aus Gipskarton-
Feuerschutzplatten, Dicke > 100 mm, mindestens der
Feuerwiderstandsklasse F 30, Benennung
(Kurzbezeichnung) F 30-A, nach DIN 4102-4 Tabelle 48.

bekleidete Stahlstützen und/oder -träger - mindestens
der Feuerwiderstandsklasse F 30, Benennung
(Kurzbezeichnung) F 30-A nach DIN 4102-4

bekleidete Holzstützen und/oder -träger - mindestens
der Feuerwiderstandsklasse F 30, Benennung
(Kurzbezeichnung) F 30-B nach DIN 4102-4

Die Anschlüsse der Brandschutzelemente müssen
hinsichtlich der mechanischen Festigkeit und der
dauerhaften Abdichtung mit dauerelastischen
Dichtungsmasse bei sinngemäßer Anwendung der DIN 18540
Teil 1 fachgerecht ausgeführt werden.

Ausführung gemäß der Zulassung, Detailplanung, sowie
statischen und konstruktiven Erfordernissen.

*Hinweis*
A 2  Anschluss Brandschutzelemente T60/RS-Tür und F60-
Verglasung

Die Eignung des Feuerschutzabschlusses zur Erfüllung
der Anforderungen des Brandschutzes ist in Verbindung
mit folgenden Wänden/Bauteilen nachgewiesen. Bei der
Verwendung sind die bauordnungsrechtlichen Vorschriften
zu beachten.

Norm-Tragkonstruktionen nach EN 1363-1

Wände aus Mauerwerk nach DIN 1053 Teil 1, Dicke = 115
mm, Steindruckfestigkeitsklasse mind. 12,
Mörtelgruppe = II.

Wände aus Beton nach DIN 1045, Dicke = 100 mm,
Festigkeitsklasse mind. C 12/15.

Wände aus Gipskarton-Bauplatten, Dicke = 125 mm, F60-A
nach DIN 4102 Teil 4

Wände aus Porenbeton nach DIN 1053-1, DIN 4165, Dicke =
150 mm, Festigkeitsklasse G 4, Mörtelgruppe II.

An bekleidete Stahl-Stützen und / oder Stahl-Stürze F60
nach DIN 4102, Teil 4

bekleidete Holzstützen und/oder -träger - mindestens
der Feuerwiderstandsklasse F 60, Benennung
(Kurzbezeichnung) F 60-B nach DIN 4102-4

Die Anschlüsse der Brandschutzelemente müssen
hinsichtlich der mechanischen Festigkeit und der
dauerhaften Abdichtung mit dauerelastischen
Dichtungsmasse bei sinngemäßer Anwendung der DIN 18540
Teil 1 fachgerecht ausgeführt werden.

*Hinweis*
A 3  Anschluss Innenelemente

Sämtliche Anschlüsse sind beidseitig umlaufend mit
Wandanschlusswinkeln und beidseitiger dauerelastischer
Versiegelung auszuführen.

*Hinweis*
Hinweise zum Angebot

In den Positionsbeschreibungen sind nachfolgende
Grundanforderungen zu beachten:

Die unterschiedlichen Glastypen sowie zugehörige
Glaspaneele sind im Auftragsfall zu bemustern und
optisch auf einander abzustimmen!

Die Metallprofile sind während der gesamten Montagezeit
bis zur Abnahme mit einem sachgemäßen Schutz z.B. durch
Abkleben, Abdecken etc. zu schützen! Die Kosten sind
jeweils in die Einzelpositionen einzurechnen.

Die Innentüren müssen eventuell auf Grund der örtlichen
Bedingungen (Zugangsöffnungen) als Teilelemente
geliefert werden und vor Ort zusammengebaut bzw.
verbunden werden!

Die Vorgaben an den U-Wert der
Gesamtelemente/Positionen sind bindend.
Sollten die Elemente mit dem ausgeschriebenen Glas den
Wert überschreiten sind vom AN bessere
Profilkonstruktionen und/oder Verglasungen/Ausfachungen
mit besseren Ug und/oder psi-Werte anzubieten.
Nach Auftragserteilung ist durch den AN der Nachweis
der Uw-Werte mit einer Uw-Wertberechnung zu erbringen.
Dabei sind die zertifizierten Uf-Werte für Profile und
Ug-Werte und psi-Werte für Gläser/Ausfachungen
vorzulegen. Dabei ist ein von einem unabhängigen
Institut zertifiziertes Berechnungsprogramm bzw. ein
vom IFT in Rosenheim anerkanntes Berechnungsprogramm zu
verwenden. Andere Berechnungen werden nicht anerkannt.

Bei der Herstellung der Bauanschlüsse ist zu beachten,
dass die Anschlüsse eine Prüfung durch Blowerdoor-Test
standhalten. Bei Öffnungselementen wie Fenster und
Türen sind die Prüfwerte einzuhalten.

Die Innentüren müssen eventuell auf Grund der örtlichen
Bedingungen (Zugangsöffnungen) als Teilelemente
geliefert werden und vor Ort zusammengebaut bzw.
verbunden werden!

Die in den nachfolgend beschriebenen Positionen
aufgeführten Leistungen sind gemäß der "ZTV", sowie den
Vorbemerkungen und den vorgestellten technischen
Beschreibungen auszuführen.
Alle Positionen sind als komplette, in sich
geschlossene und voll funktionsfähige Leistungen
anzubieten.
Die Preisangaben der Elementpositionen gelten immer für
komplette Lieferung, Verglasung und Montage
entsprechend den Vorbemerkungen, sowie den Leistungs-
und Systembeschreibungen. Sämtliche Verankerungen und
Anschlüsse an angrenzende Bauteile sind in die
Einheitspreise einzukalkulieren.
Notwendig erscheinende Änderungen oder Ergänzungen sind
mit einer entsprechenden Begründung schriftlich dem
Angebot beizufügen.

#### 01.10 Außenelemente incl. Sonnenschutz

*Hinweis*
Erdgeschoss

**01.10.010 Alu-Tür-Element T0.06**
Hochwärmegedämmtes Aluminium-Tür-Element
Wärmedämmwert Ud<= 1,40 W/m²K

Abmessung ca.: 1980 mm x 2500 mm zzgl. Bodeneinstand

Einbauort: Erdgeschoss
Gebäude: Rettungswache
Ansicht: Nord
Element: T0.06

Konstruktion: hochwärmegedämmte Türkonstruktion gemäß
Beschreibung in den Vorbemerkungen in System 2

Profilansichtsbreiten ( außen):
Blendrahmen ca. 76 mm, Pfosten/Sprosse ca. 108 mm mit
Statikteil gemäß stat. Erfordernis, Türflügel ca. 119
mm und Türsockel ca. 119 mm

Aufteilung
1 St unterer durchlaufender Fußpunktanschluss mit
 Schwellen-Ausbildung ca. 300 mm hoch
1 St 1-flg. NA Tür nach DIN EN 179
 Funktion:  E
 Schloss Mehrfachverriegelung:  BT 4
 Betätigung:  Innen Drücker, INOX
  Außen Knauf, INOX
 Türschließer mit Rastfeststellung: BT 10
 Verglasung: GT 5
1 St Festfeld
 horizontal mit Brüstungsriegel geteilt
 Verglasung: GT 5

Besonderheiten:
Ausführung mit Blendrahmenverbreiterungen, oben und
seitlich jeweils mit ca. 26 mm.

Aufteilung gemäß Detail- und Ausführungsplanung.

Anschlüsse
Seitlich: AS 1
Oben: AO 1
Fußpunkt Tür: AU 4

Oberflächenausführung:
Farbton: pulverbeschichtet in RAL 7016 nach Wahl des AG

Alle Komponenten müssen den Anforderungen des
Systemgebers entsprechen.

Komplett einschließlich, Verglasungen, Ausfachung und
aller erforderlichen Beschläge etc. liefern und
montieren.

Vom Bieter auszufüllen

'Hersteller/
Produktbezeichnung.....................................
..........'
Menge: 1,000 St

**01.10.020 Alu-Fenster-Tür-Element T0.05 / F0.07**
Hochwärmegedämmtes Aluminium-Fenster-Tür-Elemente
Wärmedämmwert Fensterteil Uw<= 1,00 W/m²K
Wärmedämmwert Türteil Uw<= 1,40 W/m²K

Abmessung ca.: 1980 mm x 2500 mm zzgl. Bodeneinstand

Einbauort: Erdgeschoss
Gebäude: Rettungswache
Ansicht: Nord
Element: T0.05 / F0.07

Konstruktion: hochwärmegedämmtes Aluminium-
Fenstersystem gemäß Beschreibung in den Vorbemerkungen
in System 1 und hochwärmegedämmte Türkonstruktion gemäß
Beschreibung in den Vorbemerkungen in System 2

Profilansichtsbreiten ( außen):
Fensterblendrahmen ca. 69 mm, Pfosten/Riegel ca. 104 mm
mit Statikteil gemäß stat. Erfordernis, Fensterflügel
ca. 41 mm, Wechselprofil für Türeinbau, Türflügel ca.
119 mm und Türsockel ca. 119 mm

Aufteilung
1 St unterer durchlaufender Fußpunktanschluss mit
 Schwellen-Ausbildung ca. 300 mm hoch
1 St 1-flg. Tür nach DIN EN 179
 entgegen der Fluchtrichtung nach innen öffnend
 Funktion:  B
 Schloss Mehrfachverriegelung:  BT 4
 Betätigung:  Innen Drücker, INOX
  Außen Drücker, INOX
 Türschließer mit Rastfeststellung: BT 10
 Verglasung: GT 5
1 St Brüstungsfestfeld
 Verglasung: GT 5
1 St DK-Flügel
 Öffnungswinkel in Drehstellung 90°
 Beschlag Fenster: BF 1, 5
 Verglasung: GT 1

Besonderheiten:
Ausführung mit Blendrahmenverbreiterungen, oben und
seitlich jeweils mit ca. 26 mm.

Da das Element entgegen der Fluchtrichtung öffnet ist
eine Zustimmung der örtlichen Baubehörde erforderlich.

Aufteilung gemäß Detail- und Ausführungsplanung.

Anschlüsse
Seitlich: AS 1
Oben: AO 1
Unten: AU 2
Fußpunkt Tür: AU 4

Oberflächenausführung:
Farbton: pulverbeschichtet in RAL 7016 nach Wahl des AG

Alle Komponenten müssen den Anforderungen des
Systemgebers entsprechen.

Komplett einschließlich, Verglasungen, Ausfachung und
aller erforderlichen Beschläge etc. liefern und
montieren.

Vom Bieter auszufüllen

'Hersteller/
Produktbezeichnung.....................................
..........'
Menge: 1,000 St

**01.10.030 Alu-Fenster-Tür-Element T0.03 / T0.04**
Hochwärmegedämmtes Aluminium-Fenster-Tür-Elemente
Wärmedämmwert Fensterteil Uw<= 1,00 W/m²K
Wärmedämmwert Türteil Uw<= 1,40 W/m²K

Abmessung ca.: 6790 mm x 2500 mm zzgl. Bodeneinstand

Einbauort: Erdgeschoss
Gebäude: Rettungswache
Ansicht: Nord
Element: T0.03 / T0.04

Konstruktion: hochwärmegedämmtes Aluminium-
Fenstersystem gemäß Beschreibung in den Vorbemerkungen
in System 1 und hochwärmegedämmte Türkonstruktion gemäß
Beschreibung in den Vorbemerkungen in System 2

Profilansichtsbreiten ( außen):
Fensterblendrahmen ca. 69 mm, Pfosten/Riegel ca. 104 mm
mit Statikteil gemäß stat. Erfordernis, Fensterflügel
ca. 41 mm, Wechselprofil für Türeinbau, Türflügel ca.
119 mm und Türsockel ca. 119 mm

Aufteilung
1 St unterer durchlaufender Fußpunktanschluss mit
 Schwellen-Ausbildung ca. 300 mm hoch
1 St 1-flg. NA Tür nach DIN EN 179
 entgegen der Fluchtrichtung nach innen öffnend
 Funktion:  B
 Schloss Mehrfachverriegelung:  BT 4
 Betätigung:  Innen Drücker, INOX
  Außen Drücker, INOX
 Türschließer mit Rastfeststellung: BT 10
 Verglasung:  GT 5
1 St 1-flg. Tür nach innen öffnend
 Schloss Mehrfachverriegelung:  BT 6
 Betätigung:  Innen Drücker, INOX
  Außen Drücker, INOX
 Türschließer mit Rastfeststellung: BT 10
 Verglasung: GT 5
3 St bodentiefe Festfelder
 Verglasung: GT 5

Besonderheiten:
Ausführung mit Blendrahmenverbreiterungen, oben und
seitlich jeweils mit ca. 26 mm.

Da das NA Element entgegen der Fluchtrichtung öffnet
ist eine Zustimmung der örtlichen Baubehörde
erforderlich.

Aufteilung gemäß Detail- und Ausführungsplanung.

Anschlüsse
Seitlich: AS 1
Oben: AO 1
Unten: AU 2
Fußpunkt Tür: AU 4

Oberflächenausführung:
Farbton: pulverbeschichtet in RAL 7016 nach Wahl des AG

Alle Komponenten müssen den Anforderungen des
Systemgebers entsprechen.

Komplett einschließlich, Verglasungen, Ausfachung und
aller erforderlichen Beschläge etc. liefern und
montieren.

Vom Bieter auszufüllen

'Hersteller/
Produktbezeichnung.....................................
..........'
Menge: 1,000 St

**01.10.040 Alu-Tür-Element T0.02**
Hochwärmegedämmtes Aluminium-Tür-Element
Wärmedämmwert Ud<= 1,40 W/m²K
mit Nullschwelle,
Überrollbarkeit Klasse 6 nach ift-Richtlinie BA-01/1
2018-10

Abmessung ca.: 2345 mm x 2500 mm zzgl. Bodeneinstand

Einbauort: Erdgeschoss
Gebäude: Rettungswache
Ansicht: Nord
Element: T0.02

Konstruktion: hochwärmegedämmte Türkonstruktion gemäß
Beschreibung in den Vorbemerkungen in System 2

Profilansichtsbreiten ( außen):
Blendrahmen ca. 76 mm, Pfosten/Sprosse ca. 108 mm mit
Statikteil gemäß stat. Erfordernis, Türflügel ca. 119
mm und Türsockel ca. 119 mm

Aufteilung
1 St unterer durchlaufender Fußpunktanschluss mit
 Schwellen-Ausbildung ca. 300 mm hoch
1 St 1-flg. NA Tür nach DIN EN 179
 Funktion:  E
 Schloss Mehrfachverriegelung:  BT 4
 Betätigung:  Innen Drücker, INOX
  Außen Knauf, INOX
 Türschließer mit Rastfeststellung: BT 10
 Verglasung: GT 5
1 St Festfeld
 Verglasung: GT 5

Besonderheiten:
Ausführung mit Blendrahmenverbreiterungen, oben und
seitlich jeweils mit ca. 26 mm.

Das Element wird mit einem wärmegedämmten im Bereich
des Fußbodenaufbaues eingelassenes Schwellenprofil mit
Abdeckprofil zum Verschließen der Schwelle ausgeführt.
Diese Abdeckung ist auf das Niveau der Oberkante des
Fertigfußboden zu montieren.
In dem Bodeneinstandsprofil ist eine Wasserrinne
integriert, die eine kontrollierte Ableitung
sicherstellt. Es ist bauseits sicherzustellen, dass
eine rückstaufreie Ableitung gewährleistet ist.

Der Anschluss der bodentiefen Elemente ist hinsichtlich
seiner unteren Ausbildung gemäß den Anforderungen aus
der DIN 18533 auszuführen.

Aufteilung gemäß Detail- und Ausführungsplanung.

Anschlüsse
Der Fußpunkt der Tür ist gemäß DIN 18040-2
"Barrierefreies Bauen" sowie MBO § 50 auszuführen.
Seitlich: AS 1
Oben: AO 1
Fußpunkt Tür: AU 3

Oberflächenausführung:
Farbton: pulverbeschichtet in RAL 7016 nach Wahl des AG

Alle Komponenten müssen den Anforderungen des
Systemgebers entsprechen.

Komplett einschließlich, Verglasungen, Ausfachung und
aller erforderlichen Beschläge etc. liefern und
montieren.

Vom Bieter auszufüllen

'Hersteller/
Produktbezeichnung.....................................
..........'
Menge: 1,000 St

**01.10.050 Alu-Tür-Element T0.01**
Hochwärmegedämmtes Aluminium-Tür-Element
Wärmedämmwert Ud<= 1,40 W/m²K

Abmessung ca.: 1010 mm x 2260 mm zzgl. Bodeneinstand

Einbauort: Erdgeschoss
Gebäude: Rettungswache
Ansicht: Nord
Element: T0.01

Konstruktion: hochwärmegedämmte Türkonstruktion gemäß
Beschreibung in den Vorbemerkungen in System 2

Profilansichtsbreiten ( außen):
Blendrahmen ca. 76 mm, Türflügel ca. 119 mm und
Türsockel ca. 119 mm

Aufteilung
1 St unterer durchlaufender Fußpunktanschluss mit
 Schwellen-Ausbildung ca. 300 mm hoch
1 St 1-flg. NA Tür nach DIN EN 179
 Funktion:  E
 Schloss Mehrfachverriegelung:  BT 4
 Betätigung:  Innen Drücker, INOX
  Außen Knauf, INOX
 Türschließer mit Rastfeststellung: BT 10
 Ausfachung, mit Flügelprofile, einseitig verklebt mit
 flügelüberdeckende Türfüllung PF 3

Besonderheiten:
Ausführung mit Blendrahmenverbreiterungen, oben und
seitlich jeweils mit ca. 26 mm.

Aufteilung gemäß Detail- und Ausführungsplanung.

Anschlüsse
Seitlich: AS 1
Oben: AO 1
Fußpunkt Tür: AU 4

Oberflächenausführung:
Farbton: pulverbeschichtet in RAL 7016 nach Wahl des AG

Alle Komponenten müssen den Anforderungen des
Systemgebers entsprechen.

Komplett einschließlich, Verglasungen, Ausfachung und
aller erforderlichen Beschläge etc. liefern und
montieren.

Vom Bieter auszufüllen

'Hersteller/
Produktbezeichnung.....................................
..........'
Menge: 1,000 St

**01.10.060 Alu-Tür-Element 2.flg T0.07**
Hochwärmegedämmtes Aluminium-Tür-Element
Wärmedämmwert Ud<= 1,40 W/m²K
mit Nullschwelle,
Überrollbarkeit Klasse 6 nach ift-Richtlinie BA-01/1
2018-10

Abmessung ca.: 2760 mm x 3410 mm zzgl. Bodeneinstand

Einbauort: Erdgeschoss
Gebäude: Rettungswache
Ansicht: Ost
Element: T0.07

Konstruktion: hochwärmegedämmte Türkonstruktion gemäß
Beschreibung in den Vorbemerkungen in System 2

Profilansichtsbreiten ( außen):
Blendrahmen ca. 76 mm, Pfosten/Sprosse ca. 108 mm mit
Statikteil gemäß stat. Erfordernis, Türflügel ca. 119
mm und Türsockel ca. 119 mm

Aufteilung
1 St unterer durchlaufender Fußpunktanschluss mit
 Schwellen-Ausbildung ca. 300 mm hoch
1 St 2-flg. NA Tür nach DIN EN 179
 Teilpanik, Funktion:  E
 Schloss Mehrfachverriegelung:  BT 5
 Zusatzfunktion:  ???
 Betätigung Gangflügel: Innen Drücker, INOX
  Außen türhohe Griffstange,
  INOX
 Betätigung Standflügel: Falztreibriegel
  Außen ohne
 Türschließer mit Rastfeststellung: BT 11
 Verglasung: GT 5
1 St Oberlichtfestfeld
 Verglasung: GT 1

Besonderheiten:
Ausführung mit Blendrahmenverbreiterungen, oben und
seitlich jeweils mit ca. 26 mm.

Das Türelement ist mit einem E-Öffner mit verdeckter
Kabelführung und vorgerichtet für den bauseitigen
Anschluss auszuführen.

Das Element wird mit einem wärmegedämmten im Bereich
des Fußbodenaufbaues eingelassenes Schwellenprofil mit
Abdeckprofil zum Verschließen der Schwelle ausgeführt.
Diese Abdeckung ist auf das Niveau der Oberkante des
Fertigfußboden zu montieren.
In dem Bodeneinstandsprofil ist eine Wasserrinne
integriert, die eine kontrollierte Ableitung
sicherstellt. Es ist bauseits sicherzustellen, dass
eine rückstaufreie Ableitung gewährleistet ist.

Der Anschluss der bodentiefen Elemente ist hinsichtlich
seiner unteren Ausbildung gemäß den Anforderungen aus
der DIN 18533 auszuführen.

Im seitlichen / oberen Anschlussbereich ist das Element
jeweils mit einer Blendrahmenverbreiterung auf die
bauseits die Fassadenbekleidung winklig geführt wird,
auszuführen. Der Blendrahmen ist hier mind. auf 250 mm
Ansichtsbreite zu verbreitern.

Aufteilung gemäß Detail- und Ausführungsplanung.

Anschlüsse
Der Fußpunkt der Tür ist gemäß DIN 18040-2
"Barrierefreies Bauen" sowie MBO § 50 auszuführen.
Seitlich: AS 1 s.o.
Oben: AO 1 und s.o.
Fußpunkt Tür: AU 3

Oberflächenausführung:
Farbton: pulverbeschichtet in RAL 7016 nach Wahl des AG

Alle Komponenten müssen den Anforderungen des
Systemgebers entsprechen.

Komplett einschließlich, Verglasungen, Ausfachung und
aller erforderlichen Beschläge etc. liefern und
montieren.

Vom Bieter auszufüllen

'Hersteller/
Produktbezeichnung.....................................
..........'
Menge: 1,000 St

**01.10.070 Alu-Tür-Element 2.flg T0.08**
Hochwärmegedämmtes Aluminium-Tür-Element
Wärmedämmwert Ud<= 2,10 W/m²K

Abmessung ca.: 1750 mm x 2500 mm zzgl. Bodeneinstand

Einbauort: Erdgeschoss
Gebäude: Rettungswache
Ansicht: Nord
Element: T0.08

Konstruktion: hochwärmegedämmte Türkonstruktion gemäß
Beschreibung in den Vorbemerkungen in System 2

Profilansichtsbreiten ( außen):
Blendrahmen ca. 76 mm, Türflügel ca. 119 mm und
Türsockel ca. 119 mm

Aufteilung
1 St unterer durchlaufender Fußpunktanschluss mit
 Schwellen-Ausbildung ca. 300 mm hoch
1 St 2-flg. Tür nach innen öffnend
 Schloss Mehrfachverriegelung:  BT 7
 Betätigung Gangflügel: Innen Drücker, INOX
  Außen Knauf, INOX
 Betätigung Standflügel: Falztreibriegel
  Außen ohne
 Türschließer mit Rastfeststellung: BT 11
 Ausfachung, mit Flügelprofile, einseitig verklebt mit
 flügelüberdeckende Türfüllung PF 3

Aufteilung gemäß Detail- und Ausführungsplanung.

Anschlüsse
Seitlich: AS 1A
Oben: AO 1A
Fußpunkt Tür: AU 4

Oberflächenausführung:
Farbton: pulverbeschichtet in RAL 7016 nach Wahl des AG

Alle Komponenten müssen den Anforderungen des
Systemgebers entsprechen.

Komplett einschließlich, Verglasungen, Ausfachung und
aller erforderlichen Beschläge etc. liefern und
montieren.

Vom Bieter auszufüllen

'Hersteller/
Produktbezeichnung.....................................
..........'
Menge: 1,000 St

*Hinweis*
Obergeschoss

**01.10.080 Alu-Fassaden-Element F1.20 + F1.38**
Hochwärmegedämmtes Alu-PR-Fassaden-Element
mit Wärmedämmwert Fassade Ucw<= 1,00 W/m²K

Abmessung ca.: 2600 mm x 3050 mm zzgl. Fußbodenaufbau

Einbauort: Obergeschoss
Gebäude: Rettungswache
Ansicht: West / Ost
Element: F1.20 + F1.38

Konstruktion: hochwärmegedämmte Fassadenkonstruktion
gemäß Beschreibung in den Vorbemerkungen in System 3

Profilbautiefen:
Pfostentiefe 150 mm mit statischen Einschub nach stat.
Erfordernis,
Riegeltiefe 155 mm mit statischen Einschub nach stat.
Erfordernis

Aufteilung:
1 St unteren durchlaufender Fußpunktanschluss ca. 150mm
hoch
1 St seitliches Anschlusspaneel links ca. 250 mm breit
1 St seitliches Anschlusspaneel rechts ca. 75 mm breit
1 St absturzsichernde Brüstungsfestfelder
 Verglasung: GT 2
1 St Öffnung vorgerichtet für Einsatz Lamellenfenster
 1x Rastermaß ca. 2550 mm x 1890 mm
1 St oberes Anschluss-Paneelfeld zur Decke ca. 250 mm
  hoch

Anschlüsse
Seitlich: AS 4
Oben: AO 4
Unten: AU 5

Oberflächenausführung:
Farbton: pulverbeschichtet in RAL 7016 nach Wahl des AG

Alle Komponenten müssen den Anforderungen des
Systemgebers entsprechen.

Komplett einschließlich, Verglasungen, Ausfachung und
aller erforderlichen Beschläge etc. liefern und
montieren.

Vom Bieter auszufüllen

'Hersteller/
Produktbezeichnung.....................................
..........'
Menge: 2,000 St

**01.10.090 Alu-Fassaden-Element F1.19 + F1.39**
Hochwärmegedämmtes Alu-PR-Fassaden-Element
mit Wärmedämmwert Fassade Ucw<= 1,00 W/m²K

Abmessung ca.: 4600 mm x 3050 mm zzgl. Fußbodenaufbau

Einbauort: Obergeschoss
Gebäude: Rettungswache
Ansicht: West / Ost
Element: F1.19 + F1.39

Konstruktion: hochwärmegedämmte Fassadenkonstruktion
gemäß Beschreibung in den Vorbemerkungen in System 3

Profilbautiefen:
Pfostentiefe 150 mm mit statischen Einschub nach stat.
Erfordernis,
Riegeltiefe 155 mm mit statischen Einschub nach stat.
Erfordernis

Aufteilung:
1 St unterer durchlaufender Fußpunktanschluss ca. 150
mm hoch
1 St seitliches Anschlusspaneel links ca. 250 mm breit
1 St seitliches Anschlusspaneel rechts ca. 75 mm breit
2 St absturzsichernde Brüstungsfestfelder
 Verglasung: GT 2
1 St Festfeld ca. 2000 mm breit
 Verglasung: GT 1
1 St Öffnung vorgerichtet für Einsatz Lamellenfenster
  Rastermaß ca. 2500 mm x 1890 mm
1 St oberes Anschluss-Paneelfeld zur Decke ca. 250 mm
hoch

Anschlüsse
Seitlich: AS 4
Oben: AO 4
Unten: AU 5

Oberflächenausführung:
Farbton: pulverbeschichtet in RAL 7016 nach Wahl des AG

Alle Komponenten müssen den Anforderungen des
Systemgebers entsprechen.

Komplett einschließlich, Verglasungen, Ausfachung und
aller erforderlichen Beschläge etc. liefern und
montieren.

Vom Bieter auszufüllen

'Hersteller/
Produktbezeichnung.....................................
..........'
Menge: 2,000 St

**01.10.100 Zulage Lamellen-Fenster als Fassaden-Einsatzelement**
Zulage Lamellen-Fenster als Fassaden-Einsatzelement
mit Wärmedämmwert Lamellenfenster Uw<= 1,10 W/m²K

Abmessung ca.: 2550 mm x 1890 mm incl. zusätzlicher
 umlaufender Einsatzblendrahmen für PR-Fassade

Die Abmessungen entsprechend den Achsmaßen
der Pfosten- Riegel-Konstruktion.

Der Einbau erfolgt in das Tragwerk der vorbeschriebenen
Fassadenabschnitte
F1.39,F1.19, F1.20

Die Elemente sind mit einem Falz-Einspannrahmen
auszustatten.

Konstruktion: Wärmegedämmtes Aluminium-Lamellenfenster-
System gemäß Beschreibung in den Vorbemerkungen in
System 5

Aufteilung
1 St Lamellenfenster
 Anzahl Reihen 1
 Anzahl Klappen: 5
 Beschlag Fenster: BF 10
 bei 2000 mm breiten Flügeln mit 2 Stück 24 V Antriebe
 incl.Tandemüberlaststeuerung zusammen mit 1,3 A
 Öffnungswinkel ca.: 81°
 Sicherheitsklasse: 3
 Verglasung: gemäß Systemhersteller
  Ug 0,6 W/m"K

Lameelnefensterkonstruktion mit umlaufender
Anschlagdichtungen und Schlagregendichtheit 7A.

Die mechatronischen / motorischen Beschlagskomponenten
müssen sicherstellen, dass der Flügel im geschlossenen
Zustand automatisch verriegelt. Ggf. erforderliche
Verriegelungsmotoren sind Bestandteil der Position.

Die notwendigen Elektro- / Steuerkomponenten werden in
separaten Positionen und ggf. Gewerken aufgeführt.

Oberflächenausführung:
Farbton: pulverbeschichtet in RAL 7016 nach Wahl des AG

Alle Komponenten müssen den Anforderungen des
Systemgebers entsprechen.

Komplett einschließlich, Verglasungen, Ausfachung und
aller erforderlichen Beschläge etc. liefern und
montieren.

Vom Bieter auszufüllen

'Hersteller/
Produktbezeichnung.....................................
..........'
Menge: 3,000 St

**01.10.110 Zulage Lamellen-Fenster als Fassaden-Einsatzelement, F1.38**
Zulage Lamellen-Fenster als Fassaden-Einsatzelement,
wie in Pos. 01.10.100  beschrieben, jedoch:

Abmessung ca.: 2445 mm x 1890 mm

Der Einbau erfolgt in das Tragwerk der vorbeschriebenen
Fassadenabschnitt  F1.38,
Menge: 1,000 St

**01.10.120 Zulage Klemmschutz Klasse 4 - WPS**
Zulage Klemmschutz Klasse 4 über WPS

für die Lamellenfenster in Vorposition

Die Lamellenfensterflügel der Vorpositionen sind wegen
freien Zugangsbereich von Personen (Flügelunterkante
unter 2,50 m über OKFF) zusätzlich mit Klemmschutz als
WPS (incl. Zubehörset) der Schutzklasse 4 auszustatten.
Das Window Protection System (WPS) ist ein
Eingriffschutz für automatisch bedienbare
(kraftbetätigte) Fenster und Lamellen bei elektrisch
betriebenen RWA- und Lüftungsanlagen. Der
Schließvorgang des Fensters wird frühzeitig gestoppt,
wenn ein Mensch eingeklemmt werden könnte Ein
besonderer Sensor überwacht die direkten Klemmstellen
und die Gefahrenzone im gesamten Fensterumfeld, Haupt-
und Nebenschließkanten, sowie mehrere
nebeneinanderliegende Fenster

Eine Zertifikat der Schutzkasse 4 für das
Lamellenfenster muß vorliegen. Der Nachweis ist durch
den AN auf Anforderung des AG unverzüglich vorzulegen!

Lieferung und Montage

Einbau und Inbetriebnahme mit Testset durch
Metallbauer.

Vom Bieter auszufüllen

'Hersteller/
Produktbezeichnung.....................................
..........'
Menge: 4,000 St

**01.10.130 Raffstore**
Raffstore mit 80-iger gebördelter Lamelle,
Schienenführung, Elektromotor, mit U-Blende incl.
Anschlußkabel mit Kabelpeitsche und Steckerkupplung,
Verankerung am Element und Baukörper

Konstruktionen:
Raffstore gemäß Beschreibung in den Vorbemerkungen in
System 9

Abmessung ca.: 4600 mm x 2800 mm + Pakethöhe
 2-teilig mit 2 Motoren

Einbauort: Obergeschoss
Gebäude: Rettungswache
Ansicht:  West und Ost
Element: F1.39 / FT11 und F1.19/FT11

Bedienung: Über bauseitige Taster

Incl. Hinterdämmung und aller Befestigungsmittel der
Raffstore-Anlage an der Fassaden- und Wandkonstruktion
und der Blende.
Ausführung nach Vorgabe des Architekten.

Vom Bieter auszufüllen

'Hersteller/
Produktbezeichnung.....................................
..........'
Menge: 2,000 St

**01.10.140 Raffstore**
Raffstore mit 80-iger gebördelter Lamelle,
Schienenführung, Elektromotor, mit U-Blende incl.
Anschlußkabel mit Kabelpeitsche und Steckerkupplung,
Verankerung am Element und Baukörper

Konstruktionen:
Raffstore gemäß Beschreibung in den Vorbemerkungen in
System 9

Abmessung ca.: 2500 mm x 2800 mm + Pakethöhe

Einbauort: Obergeschoss
Gebäude: Rettungswache
Ansicht:  West
Element: F1.38 / FT15

Bedienung: Über bauseitige Taster

Incl. Hinterdämmung und aller Befestigungsmittel der
Raffstore-Anlage an der Fassaden- und Wandkonstruktion
und der Blende.
Ausführung nach Vorgabe des Architekten.

Vom Bieter auszufüllen

'Hersteller/
Produktbezeichnung.....................................
..........'
Menge: 1,000 St

**01.10.150 Raffstore**
Raffstore mit 80-iger gebördelter Lamelle,
Schienenführung, Elektromotor, mit U-Blende incl.
Anschlußkabel mit Kabelpeitsche und Steckerkupplung,
Verankerung am Element und Baukörper

Konstruktionen:
Raffstore gemäß Beschreibung in den Vorbemerkungen in
System 9

Abmessung ca.: 2600 mm x 2800 mm + Pakethöhe

Einbauort: Obergeschoss
Gebäude: Rettungswache
Ansicht:  Ost
Element: F1.20 / FT12

Bedienung: Über bauseitige Taster

Incl. Hinterdämmung und aller Befestigungsmittel der
Raffstore-Anlage an der Fassaden- und Wandkonstruktion
und der Blende.
Ausführung nach Vorgabe des Architekten.

Vom Bieter auszufüllen

'Hersteller/
Produktbezeichnung.....................................
..........'
Menge: 1,000 St

**01.10.160 Alu-Lichtdach-Konstruktion als Anlehnbaukörper F1.21 / FT13**
Hochwärmegedämmte Alu-Lichtdach-Konstruktion
als Anlehnbaukörper
mit Wärmedämmwert Lichtdach Ucw<= 1,00 W/m²K

Abmessung ca.: Länge ca. 5140 mm
 Höhe abgewickelt ca. 3970 mm
 Dachschräge ca.: 2480
 in der horizontalen gemessen
 Firsthöhe  1780 mm
 Traufenhöhe  1450 mm
 Dachneigung ca. 9°

Einbauort: Obergeschoss
Gebäude: Rettungswache
Ansicht:  Süd
Element: F1.21 / FT13 Aufenthalt 2

Konstruktion: hochwärmegedämmte Lichtdachkonstruktion
gemäß Beschreibung in den Vorbemerkungen in System 4

Profilbautiefen:
Pfostentiefe 150 mm mit statischen Einschub nach stat.
Erfordernis,
Riegeltiefe 155 mm mit statischen Einschub nach stat.
Erfordernis

Aufteilung
2 St Öffnung in der senkrechten vorgerichtet für
Einsatz Lamellenfenster
 2x Rastermaß ca. 2440 mm x 1155 mm
2 St Dachfestfelder
 Verglasung: GT 6

Der Traufbereich zwischen geneigter und vertikaler
Fläche ist mit einem gekanteten Paneel entsprechend PF
1 auszuführen.
im seitlichen und oberen Bauanschluss ist ein
gekantetes Anschlusspaneel in die Lichtdachkonstruktion
einzuspannen und gegen den Baukörper zu führen - siehe
ASO 5.
Das gekantet Lichtdachpaneel ist im First über die
gesamte Länge von ca. 5140 mm auszuführen und muss eine
Abwicklung ca. 120+210 mm besitzen. Das Paneel ist oben
im (Bereich der Attika) rückseitig zu sichern und bis
auf den Rohbauüberzug mit einer wasserdichten Folien
abzudichten.
Das gekantet Lichtdachpaneel ist seitlich im
Lichtdachbereich über die gesamte Dachtiefe von ca.
2500 mm gemäß der Dachneigung keilförmig auszuführen
und muss eine Abwicklung ca. 120+(210 bis 500) mm
besitzen. Das Paneel ist oben im (Bereich der Attika)
rückseitig zu sichern und bis auf den seitlichen
Rohbauüberzug mit einer wasserdichten Folien
abzudichten.
Die Fugen zwischen Lichtdachpaneel im First und dem
Lichtdachpaneel seitlich im Lichtdachbereich sind mit
Folien abzudichten und mit gekanteten Alu-Winkeln
abzudecken.
Senkrecht seitlich ist ein ca. 170 mm breites
Anschlusspaneel bis Höhe OK First als ca. 1800 mm hoch
einzuspannen. Oben sind die Fuge zwischen diesem Paneel
und dem vorherigen Lichtdachpaneel seitlich im
Lichtdachbereich mit Folien abzudichten und mit
gekantete Alu-Winkeln abzudecken.

Außenseitig ist das Element für die Aufnahme einer
Wintergartenmarkise vorzurichten.

Aufteilung gemäß Detail- und Ausführungsplanung.

Anschlüsse
Seitlich: ASO 5
Oben: ASO 5
Unten: AU 5

Oberflächenausführung:
Farbton: pulverbeschichtet in RAL 7016 nach Wahl des AG

Alle Komponenten müssen den Anforderungen des
Systemgebers entsprechen.

Komplett einschließlich, Verglasungen, Ausfachung und
aller erforderlichen Beschläge etc. liefern und
montieren.

Vom Bieter auszufüllen

'Hersteller/
Produktbezeichnung.....................................
..........'
Menge: 1,000 St

**01.10.170 Zulage Lamellen-Fenster als Fassaden-Einsatzelement**
Zulage Lamellen-Fenster als Fassaden-Einsatzelement
mit Wärmedämmwert Lamellenfenster Uw<= 1,20 W/m²K

Abmessung ca.: 2440 mm x 1155 mm incl. zusätzlicher
 umlaufender Einsatzblendrahmen für PR-Fassade

Die Abmessungen entsprechend den Achsmaßen
der Pfosten- Riegel-Konstruktion.

Der Einbau erfolgt in das Tragwerk der vorbeschriebenen
Fassade.

Die Elemente sind mit einem Falz-Einspannrahmen
auszustatten.

Konstruktion: Wärmegedämmtes Aluminium-Lamellenfenster-
System gemäß Beschreibung in den Vorbemerkungen in
System 5

Aufteilung
1 St Lamellenfenster
 Anzahl Reihen 1
 Anzahl Klappen: 3
 Beschlag Fenster: BF 10
 bei 2000 mm breiten Flügeln mit 2 Stück 24 V Antriebe
 incl.Tandemüberlaststeuerung zusammen mit 1,3 A
 Öffnungswinkel ca.: 81°
 Verglasung: gemäß Systemhersteller
  Ug 0,6 W/m"K

Lameelnefensterkonstruktion mit umlaufender
Anschlagdichtungen und Schlagregendichtheit 7A.

Die mechatronischen / motorischen Beschlagskomponenten
müssen sicherstellen, dass der Flügel im geschlossenen
Zustand automatisch verriegelt. Ggf. erforderliche
Verriegelungsmotoren sind Bestandteil der Position.

Die notwendigen Elektro- / Steuerkomponenten werden in
separaten Positionen und ggf. Gewerken aufgeführt.

Oberflächenausführung:
Farbton: pulverbeschichtet in RAL 7016 nach Wahl des AG

Alle Komponenten müssen den Anforderungen des
Systemgebers entsprechen.

Komplett einschließlich, Verglasungen, Ausfachung und
aller erforderlichen Beschläge etc. liefern und
montieren.

Vom Bieter auszufüllen

'Hersteller/
Produktbezeichnung.....................................
..........'
Menge: 2,000 St

**01.10.180 Alu-Innenelement Tür T0.25**
Alu-Innenelement Tür / ungedämmtes Alu-Glas-Tür-Element

Abmessung ca.: 2760 mm x 2810 mm

Einbauort: Erdgeschoss
Gebäude: Rettungswache
Ansicht:  Innenelement
Element: T0.25

Konstruktion: Aluminium-Glas-Türsystem gemäß
Beschreibung in den Vorbemerkungen System 6

Profilansichtsbreiten ( außen):
Blendrahmen ca. 69 mm, Pfosten/Riegel ca. 94 mm mit
Verstärkung gemäß statischem und konstruktivem
Erfordernis, Türflügel ca. 98 mm und Türsockel ca. 98
mm

Aufteilung
1 St 2-flg. NA Tür nach DIN EN 179
 Teilpanik, Funktion:  B
 Schloss Mehrfachverriegelung:  BT 7
 Betätigung Gangflügel: Innen Drücker, INOX
  Außen Drücker, INOX
 Betätigung Standflügel: Falztreibriegel
  Außen ohne
 Türschließer mit Rastfeststellung: BT 11
 Verglasung: GT 12
2 St Festfelder
 Verglasung: GT 12
3 St Oberlichtfestfelder
 Verglasung: GT 12

Im oberen Anschlussbereich ist das Element mit einer
Blendrahmenverbreiterung von 54 mm auf die bauseits die
abgehängte Deckenkonstruktion anschließt, auszuführen.

Aufteilung gemäß Detail- und Ausführungsplanung.

Anschlüsse
Allseitig: A 3

Oberflächenausführung:
Farbton: als Pulverbeschichtung innen und außen in RAL
7016 nach Wahl des AG

Endgültige Ausführung gemäß Detailplanung, sowie
statischen und konstruktiven Erfordernissen.

Komplett einschließlich, Verglasungen, Ausfachung und
aller erforderlichen Beschläge etc. liefern und
montieren.

Vom Bieter auszufüllen

'Hersteller/
Produktbezeichnung.....................................
..........'
Menge: 1,000 St

**01.10.190 Alu-Innenelement Tür T0.25**
Alu-Innenelement Tür / ungedämmtes Alu-Glas-Tür-Element

Abmessung ca.: 2760 mm x 2810 mm

Einbauort: Erdgeschoss
Gebäude: Rettungswache
Ansicht:  Innenelement
Element: T0.25

Konstruktion: Aluminium-Glas-Türsystem gemäß
Beschreibung in den Vorbemerkungen System 6

Profilansichtsbreiten ( außen):
Blendrahmen ca. 69 mm, Pfosten/Riegel ca. 94 mm mit
Verstärkung gemäß statischem und konstruktivem
Erfordernis, Türflügel ca. 98 mm und Türsockel ca. 98
mm

Aufteilung
1 St 2-flg. NA Tür nach DIN EN 179
 Teilpanik, Funktion:  B
 Schloss Mehrfachverriegelung:  BT 7
 Betätigung Gangflügel: Innen Drücker, INOX
  Außen Drücker, INOX
 Betätigung Standflügel: Falztreibriegel
  Außen ohne
 Türschließer mit Rastfeststellung: BT 11
 Verglasung: GT 12
2 St Festfelder
 Verglasung: GT 12
3 St Oberlichtfestfelder
 Verglasung: GT 12

Im oberen Anschlussbereich ist das Element mit einer
Blendrahmenverbreiterung von 54 mm auf die bauseits die
abgehängte Deckenkonstruktion anschließt, auszuführen.

Aufteilung gemäß Detail- und Ausführungsplanung.

Anschlüsse
Allseitig: A 3

Oberflächenausführung:
Farbton: als Pulverbeschichtung innen und außen in RAL
7016 nach Wahl des AG

Endgültige Ausführung gemäß Detailplanung, sowie
statischen und konstruktiven Erfordernissen.

Komplett einschließlich, Verglasungen, Ausfachung und
aller erforderlichen Beschläge etc. liefern und
montieren.

Vom Bieter auszufüllen

'Hersteller/
Produktbezeichnung.....................................
..........'
Menge: 1,000 St

**01.10.200 Zulage Klemmschutz Klasse 4 - WPS**
Zulage Klemmschutz Klasse 4 über WPS

für die Lamellenfenster in Vorposition

Die Lamellenfensterflügel der Vorpositionen sind wegen
freien Zugangsbereich von Personen (Flügelunterkante
unter 2,50 m über OKFF) zusätzlich mit Klemmschutz als
WPS (incl. Zubehörset) der Schutzklasse 4 auszustatten.
Das Window Protection System (WPS) ist ein
Eingriffschutz für automatisch bedienbare
(kraftbetätigte) Fenster und Lamellen bei elektrisch
betriebenen RWA- und Lüftungsanlagen. Der
Schließvorgang des Fensters wird frühzeitig gestoppt,
wenn ein Mensch eingeklemmt werden könnte Ein
besonderer Sensor überwacht die direkten Klemmstellen
und die Gefahrenzone im gesamten Fensterumfeld, Haupt-
und Nebenschließkanten, sowie mehrere
nebeneinanderliegende Fenster

Eine Zertifikat der Schutzkasse 4 für das
Lamellenfenster muß vorliegen. Der Nachweis ist durch
den AN auf Anforderung des AG unverzüglich vorzulegen!

Lieferung und Montage

Einbau und Inbetriebnahme mit Testset durch
Metallbauer.

Vom Bieter auszufüllen

'Hersteller/
Produktbezeichnung.....................................
..........'
Menge: 2,000 St

**01.10.210 Wintergarten-Markise**
Wintergarten-Markise, Schienenführung, Elektromotor,
mit Kastenblende, Anschlußkabel mit Kabelpeitsche und
Steckerkupplung, Verankerung an Dachkonstruktion und
Baukörper

Konstruktionen:
Wintergarten-Markise gemäß Beschreibung in den
Vorbemerkungen in System 12

Abmessung ca.: Breite ca. 4900 mm
 Höhe ca. 2500 mm incl. Kastenhöhe
 2-teilig mit 2 Motoren

Einbauort: Obergeschoss Anlehnbaukörper
Gebäude: Rettungswache
Ansicht:  Süd
Element: F1.01, FT13 Aufenthalt 2

Bedienung: Über bauseitige Taster

Incl. Hinterdämmung und aller Befestigungsmittel der
Raffstore-Anlage an der Fassaden- und Wandkonstruktion
und der Blende.
Ausführung nach Vorgabe des Architekten.

Vom Bieter auszufüllen

'Hersteller/
Produktbezeichnung.....................................
..........'
Menge: 1,000 St

**01.10.220 ZIP-Markise**
ZIP-Markise, Schienenführung, Elektromotor, mit
Kastenblende, Anschlußkabel mit Kabelpeitsche und
Steckerkupplung, Verankerung an Fensterkonstruktion und
Baukörper

Abmessung ca.: Breite ca. 4900 mm
 Höhe ca. 1300 mm incl. Kastenhöhe
 2-teilig mit 2 Motoren

Einbauort: Obergeschoss Anlehnbaukörper
Gebäude: Rettungswache
Ansicht:  Süd
Element: F1.01, FT13 Aufenthalt 2

Konstruktionen:
ZIP-Markise gemäß Beschreibung in den Vorbemerkungen in
System 10
hie aber Blende in quadratischer Kastenform
als Vorbausystem im Bereich der Fensterlaibung
mit Fallstab in Führungsschiene
das Gewebe hier als Textilscreen in Qualität (B1)

Bedienung: Über mitzuliefernden elektrisch bedienbaren
Schlüsselschalter
Elektrischer Anschluss bauseits

Incl. aller Befestigungsmittel der Sonnenschutz-Anlage
an der Fassaden-Konstruktion und der Blende.
Ausführung nach Vorgabe des Architekten.

Vom Bieter auszufüllen

'Hersteller/
Produktbezeichnung.....................................
..........'
Menge: 1,000 St

**01.10.230 Alu-Lichtdach-Konstruktion als Anlehnbaukörper F1.37 / FT14**
Hochwärmegedämmte Alu-Lichtdach-Konstruktion
als Anlehnbaukörper
mit Wärmedämmwert Lichtdach Ucw<= 1,00 W/m²K

Abmessung ca.: Länge ca. 3600 mm
 Höhe abgewickelt ca. 3970 mm
 Dachschräge ca.: 2480
 in der horizontalen gemessen
 Firsthöhe  1780 mm
 Traufenhöhe  1450 mm
 Dachneigung ca. 9°

Einbauort: Obergeschoss
Gebäude: Rettungswache
Ansicht:  Süd
Element: F1.37 / FT14 Aufenthalt 1

Konstruktion: hochwärmegedämmte Lichtdachkonstruktion
gemäß Beschreibung in den Vorbemerkungen in System 4

Profilbautiefen:
Pfostentiefe 150 mm mit statischen Einschub nach stat.
Erfordernis,
Riegeltiefe 155 mm mit statischen Einschub nach stat.
Erfordernis

Aufteilung
2 St Öffnung vorgerichtet für Einsatz Lamellenfenster
 2x Rastermaß ca. 1670 mm x 1155 mm
2 St Dachfestfelder
 Verglasung: GT 6

Der Traufbereich zwischen geneigter und vertikaler
Fläche ist mit einem gekanteten Paneel entsprechend PF
1 auszuführen.
im seitlichen und oberen Bauanschluss ist ein
Anschlusspaneel in die Lichtdachkonstruktion
einzuspannen und gegen den Baukörper zu führen - siehe
ASO 5.
Das gekantet Lichtdachpaneel ist im First über die
gesamte Länge von ca. 3600 mm auszuführen und muss eine
Abwicklung ca. 120+210 mm besitzen. Das Paneel ist oben
im (Bereich der Attika) rückseitig zu sichern und bis
auf den Rohbauüberzug mit einer wasserdichten Folien
abzudichten.
Das gekantet Lichtdachpaneel ist seitlich im
Lichtdachbereich über die gesamte Dachtiefe von ca.
2500 mm gemäß der Dachneigung keilförmig auszuführen
und muss eine Abwicklung ca. 120+(210 bis 500) mm
besitzen. Das Paneel ist oben im (Bereich der Attika)
rückseitig zu sichern und bis auf den seitlichen
Rohbauüberzug mit einer wasserdichten Folien
abzudichten.
Die Fugen zwischen Lichtdachpaneel im First und dem
Lichtdachpaneel seitlich im Lichtdachbereich sind mit
Folien abzudichten und mit gekanteten Alu-Winkeln
abzudecken.
Senkrecht seitlich ist ein ca. 170 mm breites
Anschlusspaneel bis Höhe OK First als ca. 1800 mm hoch
einzuspannen. Oben sind die Fuge zwischen diesem Paneel
und dem vorherigen Lichtdachpaneel seitlich im
Lichtdachbereich mit Folien abzudichten und mit
gekantete Alu-Winkeln abzudecken.

Außenseitig ist das Element für die Aufnahme einer
Wintergartenmarkise vorzurichten.

Aufteilung gemäß Detail- und Ausführungsplanung.

Anschlüsse
Seitlich: ASO 5
Oben: ASO 5
Unten: AU 5

Oberflächenausführung:
Farbton: pulverbeschichtet in RAL 7016 nach Wahl des AG

Alle Komponenten müssen den Anforderungen des
Systemgebers entsprechen.

Komplett einschließlich, Verglasungen, Ausfachung und
aller erforderlichen Beschläge etc. liefern und
montieren.

Vom Bieter auszufüllen

'Hersteller/
Produktbezeichnung.....................................
..........'
Menge: 1,000 St

**01.10.240 Zulage Lamellen-Fenster als Fassaden-Einsatzelement**
Zulage Lamellen-Fenster als Fassaden-Einsatzelement
mit Wärmedämmwert Lamellenfenster Uw<= 1,20 W/m²K

Abmessung ca.: 1670 mm x 1155 mm incl. zusätzlicher
 umlaufender Einsatzblendrahmen für PR-Fassade

Die Abmessungen entsprechend den Achsmaßen
der Pfosten- Riegel-Konstruktion.

Der Einbau erfolgt in das Tragwerk der vorbeschriebenen
Fassade.

Die Elemente sind mit einem Falz-Einspannrahmen
auszustatten.

Konstruktion: Wärmegedämmtes Aluminium-Lamellenfenster-
System gemäß Beschreibung in den Vorbemerkungen in
System 5

Aufteilung :
1 St Lamellenfenster
 Anzahl Reihen 1
 Anzahl Klappen: 3
 Beschlag Fenster: BF 10
 bei 2000 mm breiten Flügeln mit 2 Stück 24 V Antriebe
 incl.Tandemüberlaststeuerung zusammen mit 1,3 A
 Öffnungswinkel ca.: 81°
 Verglasung: gemäß Systemhersteller
  Ug 0,6 W/m"K

Lameelnefensterkonstruktion mit umlaufender
Anschlagdichtungen und Schlagregendichtheit 7A.

Die mechatronischen / motorischen Beschlagskomponenten
müssen sicherstellen, dass der Flügel im geschlossenen
Zustand automatisch verriegelt. Ggf. erforderliche
Verriegelungsmotoren sind Bestandteil der Position.

Die notwendigen Elektro- / Steuerkomponenten werden in
separaten Positionen und ggf. Gewerken aufgeführt.

Oberflächenausführung:
Farbton: pulverbeschichtet in RAL 7016 nach Wahl des AG

Alle Komponenten müssen den Anforderungen des
Systemgebers entsprechen.

Komplett einschließlich, Verglasungen, Ausfachung und
aller erforderlichen Beschläge etc. liefern und
montieren.

Vom Bieter auszufüllen

'Hersteller/
Produktbezeichnung.....................................
..........'
Menge: 2,000 St

**01.10.250 Zulage Klemmschutz Klasse 4 - WPS**
Zulage Klemmschutz Klasse 4 über WPS für die
Lamellenfenster in Vorposition

Die Lamellenfensterflügel der Vorpositionen sind wegen
freien Zugangsbereich von Personen (Flügelunterkante
unter 2,50 m über OKFF) zusätzlich mit Klemmschutz als
WPS (incl. Zubehörset) der Schutzklasse 4 auszustatten.
Das Window Protection System (WPS) ist ein
Eingriffschutz für automatisch bedienbare
(kraftbetätigte) Fenster und Lamellen bei elektrisch
betriebenen RWA- und Lüftungsanlagen. Der
Schließvorgang des Fensters wird frühzeitig gestoppt,
wenn ein Mensch eingeklemmt werden könnte Ein
besonderer Sensor überwacht die direkten Klemmstellen
und die Gefahrenzone im gesamten Fensterumfeld, Haupt-
und Nebenschließkanten, sowie mehrere
nebeneinanderliegende Fenster

Eine Zertifikat der Schutzkasse 4 für das
Lamellenfenster muß vorliegen. Der Nachweis ist durch
den AN auf Anforderung des AG unverzüglich vorzulegen!

Lieferung und Montage

Einbau und Inbetriebnahme mit Testset durch
Metallbauer.

Vom Bieter auszufüllen

'Hersteller/
Produktbezeichnung.....................................
..........'
Menge: 2,000 St

**01.10.260 Wintergarten-Markise**
Wintergarten-Markise, Schienenführung, Elektromotor,
mit Kastenblende, Anschlußkabel mit Kabelpeitsche und
Steckerkupplung, Verankerung an Dachkonstruktion und
Baukörper

Konstruktionen:
Wintergarten-Markise gemäß Beschreibung in den
Vorbemerkungen in System 12

Abmessung ca.: Breite ca. 3400 mm
 Höhe abgewickelt ca. 2500 mm incl. Kastenhöhe
 2-teilig mit 2 Motoren

Einbauort: Obergeschoss Anlehnbaukörper
Gebäude: Rettungswache
Ansicht:  Süd
Element: F1.01, FT14 Aufenthalt 1

Bedienung: Über bauseitige Taster

Incl. Hinterdämmung und aller Befestigungsmittel der
Raffstore-Anlage an der Fassaden- und Wandkonstruktion
und der Blende.
Ausführung nach Vorgabe des Architekten.

Vom Bieter auszufüllen

'Hersteller/
Produktbezeichnung.....................................
..........'
Menge: 1,000 St

**01.10.270 ZIP-Markise**
ZIP-Markise, Schienenführung, Elektromotor, mit
Kastenblende, Anschlußkabel mit Kabelpeitsche und
Steckerkupplung, Verankerung an Fensterkonstruktion und
Baukörper

Abmessung ca.: Breite ca. 3400 mm
 Höhe ca. 1300 mm incl. Kastenhöhe
 2-teilig mit 2 Motoren

Einbauort: Obergeschoss Anlehnbaukörper
Gebäude: Rettungswache
Ansicht:  Süd
Element: F1.01, FT14 Aufenthalt 1

Konstruktionen:
ZIP-Markise gemäß Beschreibung in den Vorbemerkungen in
System 10
hie aber Blende in quadratischer Kastenform
als Vorbausystem im Bereich der Fensterlaibung
mit Fallstab in Führungsschiene
das Gewebe hier als Textilscreen in Qualität (B1)

Bedienung: Über mitzuliefernden elektrisch bedienbaren
Schlüsselschalter
Elektrischer Anschluss bauseits

Incl. aller Befestigungsmittel der Sonnenschutz-Anlage
an der Fassaden-Konstruktion und der Blende.
Ausführung nach Vorgabe des Architekten.

Vom Bieter auszufüllen

'Hersteller/
Produktbezeichnung.....................................
..........'
Menge: 1,000 St

#### 01.20 Steuerungskomponenten Lamellenfenster

**01.20.010 Lüftungszentrale LZ 6 24V DC 10A**
Lüftungszentrale 1 für die Elemente:
F1.37 / FT14 sowie F1.38 / FT15 + F1.39 / FT 11

Lüftungszentrale 2 für die Elemente:
F1.19 / FT11 + F1.20 / FT 12 sowie F1.21 / FT13

Busfähige Lüftungszentrale mit Schaltnetzteil zur
Ansteuerung von Antrieben 24V DC für die tägliche
Lüftung mit 6 Lüftungslinien. Lüftungstastereingänge
mit 2 Prioritäten und einen übergeordneten Eingang für
zentral Auf und Zu.

Merkmale:
Ausgangsspannung mit geringer Restwelligkeit
Eingänge beliebig zu Gruppen zusammenschaltbar
Eingänge mehrerer Lüftungszentralen parallel schaltbar
Lüftungstaster zur Funktionsprüfung auf der Platine
Konfigurierbare Ausgänge zur Ansteuerung in
Selbsthaltung oder Totmann-Betrieb über DIP-Schalter
Antriebslinien einzeln abgesichert
Digitale Kommunikation mit Aumüller S12-Antrieben
möglich
Steckplatz für KNX- oder LON-BUS Modul
LZ6 Software zum Konfigurieren verschiedener
Lüftungszenarien über USB-Port

Ausführung als: Lüftungszentrale LZ6 10A Ausgangsstrom 6
x 1,6A

Technische Daten:
Betriebsspannung (primär):  195V?253V AC,
50/60HzAusgangsspannung: 24 V DC
(0,5Vpp)Ausgangsstrom 10 A Eingänge je Antriebslinie: 6
x Lüftungstasterlinien mit je 2 PrioritätenEingang alle
Antriebslinien:  1 x Zentral AUF/ZUAusgänge
Antriebslinien: 6 x AntriebslinienAusgang
Steuerspannung: 24V DC / 500 mA  z.B. für
RegensensorAnzeigen:  Betrieb, Ausgangsspannung
 in AUF/ZU RichtungGehäuse: aP Stahlblech, RAL 7035
(lichtgrau)Gehäusemaße (B x H x T): 420 x 300 x 144 mm
Anschlussklemmen Steuerung: Schraubklemmen 1mm²
(starr)Anschlussklemmen Antriebslinien: Schraubklemmen
6mm² (starr)Schutzart: IP 30

Funktionen
Lüftungszentrale mit Schaltnetzteilen zur Ansteuerung
von Antrieben 24V DC für die tägliche Lüftung mit 6
Lüftungslinien und Lüftungstastereingängen mit 2
Prioritäten.

Lieferumfang
Lüftungszentrale LZ 6
Bedienungsanleitung

Vom Bieter auszufüllen

'Hersteller/
Produktbezeichnung.....................................
..........'

Nur Lieferung
Menge: 2,000 St

**01.20.020 Wind- und Regenmelder**
Sensor für den Außenbereich zum automatischen Schließen
von Öffnungs Elementen.

Merkmale
Spannungsversorgung DC 24 V
Aufputzmontage mit Schraubbefestigung

Technische Daten
Versorgungsspannung:  AC / DC 20-30V
Stromaufnahme: ca. 110 mA
Ausgang:  potenzialfreier Wechselkontakt
 (30 V / 1 A max.)
Abmessungen: 160 x 82 x 55 mm ohne Windrad (H x B x T)
Typ:  Wind- und Regenmelder, Art.-Nr. 267 732

Funktionen
Kombinierter Wind-/Regensensor für den Außenbereich zum
automatischen Schließen von Öffnungs Elementen.
Direkter Anschluss an Automations Manager oder
Tasterschnittstelle.

Lieferumfang
Wind- und Regenmelder
Bedienungsanleitung

Vom Bieter auszufüllen

'Hersteller/
Produktbezeichnung.....................................
..........'

Nur Lieferung
Menge: 1,000 St

**01.20.030 Erstinbetriebnahme Lamellenfenstermotorik**
Bestätigung der ordnungsgemäßen bauseitigen Verkabelung
und Stromversorgung durch den AG.
Bestätigung der ordnungsgemäßen bauseitigen Einbindung
in die Gebäudesteuerung bzw. Programmierung durch den
AG.
Adressierung der Fenster mit dem Automationsmanager.
Überprüfung der ordnungsgemäßen Funktion der Fenster
durch AN.
Überprüfung der ordnungsgemäßen Funktion der
Fenstergruppen (z.B. Lüftungsgruppeneinteilung, Wind-
Regenmelder und ggf. weitere Sensorik
(z.B. Nachtauskühlung)) durch AN gemeinsam mit AN EL .
Überprüfung der ordnungsgemäßen Integration in die
übergeordnete Gebäudesteuerung durch AN und AN EL.
Einweisung in die Bedienung der Anlage durch AN und AN
EL.
Übergabe des Funktionsprotokolls an den AG durch AN.
Übergabe der zugehörigen Dokumentation an den AG durch
AN.
Menge: 1,000 psch

#### 01.30 Innenelemente

*Hinweis*
Erdgeschoss

**01.30.010 Alu-Brandschutz-Element T 30 T0.24**
Alu-T30/RS-Brandschutz-Element nach DIN 4102 und DIN
18095

Abmessung ca.: 1905 mm x 2500 mm

Einbauort: Erdgeschoss
Gebäude: Rettungswache
Ansicht:  Innen
Element: T0.24

Konstruktion: Aluminium-T30/RS-Brandschutztürsystem
gemäß Beschreibung in den Vorbemerkungen System 7

Profilansichtsbreiten ( außen):
Blendrahmen ca. 67/71 mm, Pfosten/Riegel ca. 82 mm
incl. Statikteil bei Statischem Erfordernis, Türflügel
ca. 96 mm und Türsockel ca. 96 mm

Aufteilung nach beiliegender Ansicht in:
1 St 1-flg. NA Tür nach DIN EN 179
 Funktion:  B
 Schloss Einfachverriegelung:  BT 2
 Betätigung:  Innen Drücker, INOX
  Außen Drücker, INOX
 Türschließer: BT 10
 Verglasung: GT 10
1 St Festfeld
 Verglasung: GT 10
1 St Oberlichtfestfeld über Tür
 Verglasung: GT 10

Aufteilung gemäß Detail- und Ausführungsplanung.

Anschlüsse
Allseitig: A 1
Unten:

Ausführung gemäß der Zulassung.

Oberflächenausführung:
Farbton: innen weiß und außen in RAL 7016 nach Wahl des
AG

Alle Komponenten müssen den Anforderungen des
Systemgebers entsprechen.

Komplett einschließlich, Verglasungen, Ausfachung und
aller erforderlichen Beschläge etc. liefern und
montieren.

Vom Bieter auszufüllen

'Hersteller/
Produktbezeichnung.....................................
..........'
Menge: 1,000 St

**01.30.020 Alu-Brandschutz-Element T 30 T0.15**
Alu-T30/RS-Brandschutz-Element nach DIN 4102 und DIN
18095

Abmessung ca.: 2555 mm x 2500 mm

Einbauort: Erdgeschoss
Gebäude: Rettungswache
Ansicht:  Innen
Element: T0.15

Konstruktion: Aluminium-T30/RS-Brandschutztürsystem
gemäß Beschreibung in den Vorbemerkungen System 7

Profilansichtsbreiten ( außen):
Blendrahmen ca. 67/71 mm, Pfosten/Riegel ca. 82 mm
incl. Statikteil bei Statischem Erfordernis, Türflügel
ca. 96 mm und Türsockel ca. 96 mm

Aufteilung nach beiliegender Ansicht in:
1 St 1-flg. NA Tür nach DIN EN 179
 Funktion:  B
 Schloss Einfachverriegelung:  BT 2
 Betätigung:  Innen Drücker, INOX
  Außen Drücker, INOX
 Türschließer: BT 10
 Verglasung: GT 10
1 St Festfeld
 Verglasung: GT 10
1 St Oberlichtfestfeld über Tür
 Verglasung: GT 10

Aufteilung gemäß Detail- und Ausführungsplanung.

Anschlüsse
Allseitig: A 1

Ausführung gemäß der Zulassung.

Oberflächenausführung:
Farbton: innen weiß und außen in RAL 7016 nach Wahl des
AG

Alle Komponenten müssen den Anforderungen des
Systemgebers entsprechen.

Komplett einschließlich, Verglasungen, Ausfachung und
aller erforderlichen Beschläge etc. liefern und
montieren.

Vom Bieter auszufüllen

'Hersteller/
Produktbezeichnung.....................................
..........'
Menge: 1,000 St

**01.30.030 Alu-Brandschutz-Element T 60 T0.28**
Alu-T60/RS-Brandschutz-Element nach DIN 4102 und DIN
18095

Abmessung ca.: 1260 mm x 2250 mm

Einbauort: Erdgeschoss
Gebäude: Rettungswache
Ansicht:  Innen
Element: T0.28

Konstruktion: Aluminium-T60/RS-Brandschutztürsystem
gemäß Beschreibung in den Vorbemerkungen System 8

Profilansichtsbreiten ( außen):
Blendrahmen ca. 67/71 mm, Pfosten/Riegel ca. 82 mm
incl. Statikteil bei Statischem Erfordernis, Türflügel
ca. 96 mm und Türsockel ca. 96 mm

Aufteilung nach beiliegender Ansicht in:
1 St 1-flg. NA Tür nach DIN EN 179
 Funktion:  B
 Schloss Einfachverriegelung:  BT 2
 Betätigung:  Innen Drücker, INOX
  Außen Drücker, INOX
 Gleitschienen-Türschließer mit
 elektro-mechanischer Feststellung und
 integriertem Rauchmelder und
 Rauchmeldezentrale:  BT 12
 Verglasung: GT 11

Anschlüsse
Allseitig: A 2

Ausführung gemäß der Zulassung.

Oberflächenausführung:
Farbton: innen weiß und außen in RAL 7016 nach Wahl des
AG

Alle Komponenten müssen den Anforderungen des
Systemgebers entsprechen.

Komplett einschließlich, Verglasungen, Ausfachung und
aller erforderlichen Beschläge etc. liefern und
montieren.

Vom Bieter auszufüllen

'Hersteller/
Produktbezeichnung.....................................
..........'
Menge: 1,000 St

*Hinweis*
Obergeschoss

**01.30.040 Alu-Brandschutz-Element T 30 T1.35**
Alu-Brandschutz-Element T-30 RS / F 30,
System ADS 80 FR 30 nach DIN 4102 und DIN 18095

Abmessung ca.: 2510 mm x 2550 mm

Einbauort: Obergeschoss
Gebäude: Rettungswache
Ansicht:  Innen
Element: T1.35

Aufteilung nach beiliegender Ansicht in:
1 St 1-flg. NA Tür nach DIN EN 179
 Funktion:  B
 Schloss Einfachverriegelung:  BT 2
 Betätigung:  Innen Drücker, INOX
  Außen Drücker, INOX
 Türschließer: BT 10
 Verglasung: GT 10
1 St Festfeld
 Verglasung: GT 10
1 St Oberlichtfestfeld über Tür
 Verglasung: GT 10

Aufteilung gemäß Detail- und Ausführungsplanung.

Anschlüsse
Allseitig: A 1

Ausführung gemäß der Zulassung.

Oberflächenausführung:
Farbton: innen weiß und außen in RAL 7016 nach Wahl des
AG

Alle Komponenten müssen den Anforderungen des
Systemgebers entsprechen.

Komplett einschließlich, Verglasungen, Ausfachung und
aller erforderlichen Beschläge etc. liefern und
montieren.

Vom Bieter auszufüllen

'Hersteller/
Produktbezeichnung.....................................
..........'
Menge: 1,000 St

**01.30.050 Alu-Brandschutz-Element T 30 T1.17**
Alu-Brandschutz-Element T-30 RS / F 30,
System ADS 80 FR 30 nach DIN 4102 und DIN 18095

Abmessung ca.: 1900 mm x 2550 mm

Einbauort: Obergeschoss
Gebäude: Rettungswache
Ansicht:  Innen
Element: T1.17

Aufteilung nach beiliegender Ansicht in:
1 St 1-flg. NA Tür nach DIN EN 179
 Funktion:  B
 Schloss Einfachverriegelung:  BT 2
 Betätigung:  Innen Drücker, INOX
  Außen Drücker, INOX
 Gleitschienen-Türschließer mit
 elektro-mechanischer Feststellung und
 integriertem Rauchmelder und
 Rauchmeldezentrale:  BT 12
 Verglasung: GT 10
1 St Festfeld
 Verglasung: GT 10
1 St Oberlichtfestfeld über Tür
 Verglasung: GT 10

Aufteilung gemäß Detail- und Ausführungsplanung.

Anschlüsse
Allseitig: A 1

Ausführung gemäß der Zulassung.

Oberflächenausführung:
Farbton: innen weiß und außen in RAL 7016 nach Wahl des
AG

Alle Komponenten müssen den Anforderungen des
Systemgebers entsprechen.

Komplett einschließlich, Verglasungen, Ausfachung und
aller erforderlichen Beschläge etc. liefern und
montieren.

Vom Bieter auszufüllen

'Hersteller/
Produktbezeichnung.....................................
..........'
Menge: 1,000 St

**01.30.060 Alu-Brandschutz-Element T 60 T1.26**
Alu-Brandschutz-Element T-60 RS
System ADS 80 FR 60 nach DIN 4102 und DIN 18095

Abmessung ca.: 1510 mm x 2550 mm

Einbauort: Obergeschoss
Gebäude: Rettungswache
Ansicht:  Innen
Element: T1.26

Aufteilung nach beiliegender Ansicht in:
1 St 1-flg. NA Tür nach DIN EN 179
 Funktion:  B
 Schloss Einfachverriegelung:  BT 2
 Betätigung:  Innen Drücker, INOX
  Außen Drücker, INOX
 Gleitschienen-Türschließer mit
 elektro-mechanischer Feststellung und
 integriertem Rauchmelder und
 Rauchmeldezentrale:  BT 12
 Verglasung: GT 11
1 St Festfeld
 Verglasung: GT 11
1 St Oberlichtfestfeld über Tür
 Verglasung: GT 11

Aufteilung gemäß Detail- und Ausführungsplanung.

Anschlüsse
Allseitig: A 2

Ausführung gemäß der Zulassung.

Oberflächenausführung:
Farbton: innen weiß und außen in RAL 7016 nach Wahl des
AG

Alle Komponenten müssen den Anforderungen des
Systemgebers entsprechen.

Komplett einschließlich, Verglasungen, Ausfachung und
aller erforderlichen Beschläge etc. liefern und
montieren.

Vom Bieter auszufüllen

'Hersteller/
Produktbezeichnung.....................................
..........'
Menge: 1,000 St

#### 01.40 Sonstiges

**01.40.010 Gerüstverankerungen**
Für die sichere Verankerung von Gerüsten sind die zuvor
beschriebenen P-R-Fassaden mit geprüften
Gerüstverankerungen
auszustatten. Die Eignung der verwendeten Bauteile ist
durch
Traglastversuche nach DIN 4420 nachzuweisen,
entsprechende
Prüfberichte sind der Bauleitung vorzulegen.

Ausführung:

Die Gerüstverankerung besteht aus folgenden Bauteilen:

1 St Gerüstverankerung, Grundprofil
2 St Schraube mit ISR, ST 5,5 x 37, in A4-Qualität
1 St Ringschraube M 12 x 80
1 St Abdeckkappe weiß/schwarz

Das Verankerungsraster (Lage der Verankerungen) sowie
die zulässigen Ankerbeanspruchungen sind gemäß DIN 4420
zu ermitteln und nach den Bemessungsunterlagen des
System-Herstellers auszuführen.
Menge: 15,000 St

**01.40.020 Blitzschutz, verdecktliegende Überbrückungsbänder**
Blitzschutz, verdecktliegende Überbrückungsbänder, FWS
50

Blitzschutzklasse:  IV

Alle Einzelkomponenten der P-R-Fassade sind im Bereich
der Andruckprofile mittels geprüften, flexiblen
Überbrückungsbändern, Typprüfung nach EN 50164-1
(1199-08) + prA1 (2002-0199), Prüfklasse N  leitend
miteinander zu verbinden.

Die Anordnung der Überbrückungsbänder erfolgt in den
Kreuzungs- und Endpunkten der Riegel-Andruckprofile
sowie in den Stoßbereichen der vertikalen Pfosten-
Andruckprofile mittels Verschraubung. Die Klemmnasen
der durchlaufenden Andruckprofile und Deckschalen sind
in den Kreuzungspunkten entsprechend auszuklinken. Nach
Montage der Deckschalen sind die Überbrückungsbänder
nicht mehr sichtbar.

Der Anschluss an das Erdungssystem erfolgt bauseits
durch einen Blitzschutz-Fachbetrieb.

Ausführung gemäß den "ZTV", sowie den Leistungs- und
Systembeschreibungen.
Menge: 10,000 St

**01.40.030 Aluminium Außenfensterbänke**
Aluminium Außenfensterbänke  gefertigt aus ca. 2 mm
dicken straggepreßten Aluminiumprofilen 3x gekantet.

Ausladung ca. 110 mm incl. seitliche Endkappen,

Die Fensterbänke sind an der Basiskonstruktion der
Fensterelemente  anzuschrauben.
Sie werden zusätzlich vorne durch Halter gegen Abheben
gesichert.

Erforderliche Fensterbankstöße sind grundsätzlich mit
Rillenstoßverbindern unterlegt abzudichten und
zusätzlich so auszuführen, dass eine ungehinderte
Materialausdehnung gewährleistet ist. Der
Neigungswinkel darf 5 Grad nicht unterschreiten.
Der Fensterbanküberstand sollte mind. 30-40 mm
betragen.
Die Fensterbänke sind auf der Unterseite mit mind. 70 %
der Fläche mit Antidröhn zu beschichten.
Die Hohlräume unter den Fensterbänken sind vollflächig
mit Mineralwolle auszustopfen.

Lieferung und Montage

Ausführung:  OG  F1.21
  OG F1.37
Menge: 9,000 m

**01.40.040 Zulage Verleistung mit Aluminiumwinkel**
Da die inneren Fensterlaibungen geputzt und teilweise
gespachtelt werden, sind die inneren Anschlussfugen
zusätzlich mit einem Aluminiumwinkel ca. 30x20x2 mm
dreiseitig zu verleisten. notwendige Klebebänder und
Verschraubungen sind einzurechnen. Die Eck-Gehrungen
sind sorgfältig anzuarbeiten.

Farbton Profile: als Pulverbeschichtung in RAL nach
Wahl des AG

Lieferung und Montage
Menge: 65,000 m

**01.40.050 Zulage für Magnetschalter-Set (Fenster)**
Zulage für Ausführung der Fensterelemente mit einem
Magnetschalter-Set

Zur elektronischen Öffnungs- und Verschlussüberwachung

VDS-Klasse C

Dieses Magnetschalter-Set ist speziell abgestimmt auf
das ausgeschriebene System.

Lieferung und Montage

Inbetriebnahme und E-Anschluss durch bauseitigen
Elektriker.
Menge: 1,000 St

**01.40.060 Zulage für Magnetschalter-Set (Tür)**
Zulage für Ausführung der Türelemente mit einem
Magnetschalter-Set

Zur elektronischen Öffnungsüberwachung

VDS-Klasse C

Dieses Magnetschalter-Set ist speziell abgestimmt auf
das ausgeschriebene System.

Lieferung und Montage

Inbetriebnahme und E-Anschluss durch bauseitigen
Elektriker.
Menge: 10,000 St

**01.40.070 Zulage für Riegelschaltkontakt (Tür)**
Zulage für Ausführung der Türelemente mit einem
Riegelschaltkontakt

zur elektronischen Verschlussüberwachung des Türflügels
(einschl. eines evtl. notwendigen Kabelüberganges)

Dieser Kontakt ist speziell abgestimmt auf das
Profilsystem

Lieferung und Montage

Inbetriebnahme und E-Anschluss durch bauseitigen
Elektriker.
Menge: 8,000 St

**01.40.080 Inbetriebnahme und Abnahmeprüfung der Feststellanlagen**
Kosten für die Inbetriebnahme und die Abnahmeprüfung
der Feststellanlagen

Nach dem betriebsfertigen Einbau der Feststellanlagen
am Anwendungsort sind deren einwandfreie Funktion und
vorschriftsmäßige Installation durch eine
Abnahmeprüfung festzustellen.
Die Abnahmeprüfung darf nur von autorisierten
Fachkräften oder von Fachkräften einer dafür benannten
Prüfstelle durchgeführt werden.
Nach erfolgreicher Abnahmeprüfung in unmittelbarer Nähe
des Abschlusses an der Wand Schild in der Größe 105 mm
x 52 mm mit der Aufschrift Feststellanlage Abnahme
durch .... (Firmenzeichen sowie Monat und Jahr der
Abnahme) dauerhaft anzubringen.

Dem Betreiber ist über die erfolgreiche Abnahmeprüfung
eine Bescheinigung auszustellen; sie ist durch den
Betreiber aufzubewahren.
Menge: 1,000 psch

**01.40.090 Jährliche Prüfung und Wartung der Feststellanlage**
Jährliche Prüfung und Wartung der Feststellanlagen

Kosten für die, in Abständen von maximal zwölf Monaten
erforderliche  Prüfung der Feststellanlagen auf
ordnungsgemäßes und störungsfreies Zusammenwirken aller
Geräte sowie eine Wartung.

Die jährliche Prüfung Wartung darf nur von einem
Fachmann oder einer dafür ausgebildeten Person
ausgeführt werden.

Umfang, Ergebnis und Zeitpunkt der jährlichen Prüfung
und Wartung sind aufzuzeichnen.

Diese Aufzeichnungen sind durch den Betreiber
aufzubewahren
Menge: 1,000 psch

**01.40.100 Statischer Nachweis incl. DIN 18008-4**
Statischer Nachweis / Standsicherheitsnachweis unter
Berücksichtigung der DIN 18008-4 vom Juli 2013.

für alle Fenster,- Fassaden- Konstruktionen sowie aller
Ihrer Einbauelemente insbesondere der Verglasungen,
Verankerungen etc.
Der prüfbare statische Nachweis /
Standsicherheitsnachweis, über die Einhaltung
sämtlicher statischer Forderungen einschließlich der
DIN 18008-4, sind in schriftlicher Form (3-fach ),
vorzulegen.
Der statische Nachweis / Standsicherheitsnachweis ist
dem Prüfstatiker zur Prüfung und Freigabe rechtzeitig
vorzulegen.
Menge: 1,000 psch

**01.40.110 Werkplanung Metall- und Verglasungsbauarbeiten**
Werkplanung Metall- und Verglasungsbauarbeiten

Dem Auftragnehmer wird nach der Auftragserteilung die
Ausführungsplanung des Planers übergeben.

Die weitere technische Bearbeitung, d. h. - Erstellen
von Konstruktions- und Detailplänen für alle in der
Leistungsbeschreibung aufgeführten Anlagen
- Abstimmung der Details mit dem AG bzw. mit dem
Architekten rechtzeitig vor Fertigungsbeginn
- örtliche Aufmaße
- Vorlage von Original-Muster der Fenster- und
Fassadenprofile
 ist mit dieser Position komplett anzubieten.

Die mit dem Architekten abgestimmten Konstruktionspläne
und Muster sind vor Fertigungsbeginn bzw. vor
Materialbestellung dem AG in dreifacher Ausfertigung zu
liefern.
Diese bedürfen der Freigabe durch den Auftraggeber.
Aus den Darstellungen müssen Konstruktion, Maße,
Einbau, Befestigung und Bauanschlüsse der Bauteile
sowie die Einbaufolge erkennbar sein (DIN 18360, Zif.
3.1.1.3).
Menge: 1,000 psch

**01.40.120 Zulage Schutz der Elemente mit Folienabklebung**
Einbauort: Schutz der Fassenden, Fenster und Türen nach
Vorgabe der Bauleitung

Ausführung:
Sauberes Verkleiden der Fensteraussenseite mit Folie
als Spritzschutz und Staubschutz

Mehrpreis für Lieferung und Montage.
Menge: 130,000 m2

**01.40.130 Erstreinigung der Elemente**
Auf Anforderung des AG sind die Fenster, Türen und
Fassaden incl. der Verglasungen und der Beschläge von
innen und außen zu reinigen.

Reinigungsklasse: Erstreinigung

Abrechnungsgrundlage: einfache Fläche der Elemente
Menge: 130,000 m2

#### 01.50 Stundenlohnarbeiten

*Hinweis*
Die Ausführung von Stundenlohnarbeiten muss vom
Auftragnehmer vor Beginn der Arbeiten dem Auftraggeber
schriftlich angezeigt, kostenmäßig geschätzt und von
letzterem genehmigt werden. Auf VOB/B, § 15 wird
hingewiesen. Unterbleibt die vorherige Absprache mit
der Bauleitung so kann diese die Anerkenntnis von
bereits ausgeführten Taglohnarbeiten verweigern

Mit der Unterzeichnung dieses
Angebotes erklärt der Bieter rechtsverbindlich, dass
die aufgeführten Verrechnungssätze unter Beachtung der
preisrechtlichen Vorschriften ermittelt sind und
unabhängig von der Anzahl der abzurechnenden Stunden
Gültigkeit haben.

Die Verrechnungssätze für nachstehende Lohn- und
Berufsgruppen sind unaufgegliedert anzubieten.

In ihnen sind enthalten:

- Lohn- und Gehaltskosten - Lohn- und
Gehaltsnebenkosten -Sozialkosten einschl.
Sozialkassenbeiträge - Gemeinkostenanteile - Gewinn.

Zuschläge zu den Verrechnungssätzen für von
Auftraggeber angeordnete oder zu vertretende Nacht-,
Sonntags- und Feiertagsarbeit und Mehrarbeit
(Überstunden) sind gesondert nachzuweisen: sie werden
in Höhe der tariflichen Vereinbarung vergütet.

Beschäftigt der Bieter bei einer der aufgeführten
Berufsgruppen keine Arbeitskräfte, hat er dies
anzugeben und statt dessen den Einsatz möglichst
gleichwertiger Arbeitskräfte anzubieten.

**01.50.010 Stundenlohnarbeiten Vorarbeiter**
Menge: 5,000 h

**01.50.020 Stundenlohnarbeiten Facharbeiter**
Menge: 10,000 h

**01.50.030 Stundenlohnarb. Helfer/-in**
Stundenlohnarbeiten Helfer/-in
Menge: 10,000 h

### 02 Titel 2 Wohngruppe

*Hinweis*
Baubeschreibung Titel 2 Wohngruppe

Die Landeshauptstadt Magdeburg beabsichtigt am Standort
Klinikum
Olvenstedt den Neubau einer Rettungswache. Im
Zusammenhang zu
dieser Maßnahme soll ein Synergieeffekt mit dem Neubau
der Wohngruppe geschaffen werden.

Vorgesehen ist ein eingeschossiges Gebäude, ohne
Unterkellerung.
Der Neubau ist komplett in leichter Bauweise geplant.
Gegründet wird das Gebäude auf Streifenfundamenten in
Verbindung
mit einer Bodenplatte.
Die tragende Konstruktion besteht aus Wänden in
Holzrahmen / Holztafelbauweise. Die Tragkonstruktion wird auf
vorgefertigte Konstruktionen sowie auf wirtschaftliche
Konstruktionen optimiert. Als Dacheindeckung wird ein
begrüntes Warmdach vorgesehen.

#### 02.10 Außenelemente

**02.10.010 Alu-Tür-Element**
Hochwärmegedämmtes Aluminium-Tür-Element
Wärmedämmwert Ud<= 1,40 W/m²K
mit Nullschwelle,
Überrollbarkeit Klasse 6 nach ift-Richtlinie BA-01/1
2018-10

Abmessung ca.: 1170 mm x 2250 mm zzgl. Bodeneinstand

Einbauort: Erdgeschoss
Gebäude: Wohngruppe
Ansicht: West
Element:

Konstruktion: hochwärmegedämmte Türkonstruktion gemäß
Beschreibung in den Vorbemerkungen in System 2

Profilansichtsbreiten ( außen):
Blendrahmen ca. 76 mm, Türflügel ca. 119 mm und
Türsockel ca. 119 mm

Aufteilung nach beiliegender Ansicht in:
1 St unterer durchlaufender Fußpunktanschluss mit
 Schwellen-Ausbildung ca. 300 mm hoch
1 St 1-flg. NA Tür nach DIN EN 179
 Funktion:  E
 Schloss Mehrfachverriegelung:  BT 4
 Betätigung:  Innen Drücker, INOX
  Außen Knauf, INOX
 Türschließer mit Rastfeststellung: BT 10
 Verglasung: GT 5

Das Element wird mit einem wärmegedämmten im Bereich
des Fußbodenaufbaues eingelassenes Schwellenprofil mit
Abdeckprofil zum Verschließen der Schwelle ausgeführt.
Diese Abdeckung ist auf das Niveau der Oberkante des
Fertigfußboden zu montieren.
In dem Bodeneinstandsprofil ist eine Wasserrinne
integriert, die eine kontrollierte Ableitung
sicherstellt. Es ist bauseits sicherzustellen, dass
eine rückstaufreie Ableitung gewährleistet ist.

Der Anschluss der bodentiefen Elemente ist hinsichtlich
seiner unteren Ausbildung gemäß den Anforderungen aus
der DIN 18533 auszuführen.

Anschlüsse
Der Fußpunkt der Tür ist gemäß DIN 18040-2
"Barrierefreies Bauen" sowie MBO § 50 auszuführen.
Seitlich: AS 1A
Oben: AO 1A
Fußpunkt Tür: AU 3

Oberflächenausführung:
Farbton: pulverbeschichtet in RAL 7016 nach Wahl des AG

Alle Komponenten müssen den Anforderungen des
Systemgebers entsprechen.

Komplett einschließlich, Verglasungen, Ausfachung und
aller erforderlichen Beschläge etc. liefern und
montieren.

Vom Bieter auszufüllen

'Hersteller/
Produktbezeichnung.....................................
..........'
Menge: 1,000 St

**02.10.020 Alu-Tür-Element**
Hochwärmegedämmtes Aluminium-Tür-Element
Wärmedämmwert Ud<= 1,40 W/m²K
mit Nullschwelle,
Überrollbarkeit Klasse 6 nach ift-Richtlinie BA-01/1
2018-10

Abmessung ca.: 1875 mm x 2250 mm zzgl. Bodeneinstand

Einbauort: Erdgeschoss
Gebäude: Wohngruppe
Ansicht: Ost
Element:

Konstruktion: hochwärmegedämmte Türkonstruktion gemäß
Beschreibung in den Vorbemerkungen in System 2

Profilansichtsbreiten ( außen):
Blendrahmen ca. 76 mm, Pfosten/Sprosse ca. 108 mm mit
Statikteil gemäß stat. Erfordernis, Türflügel ca. 119
mm und Türsockel ca. 119 mm

Aufteilung nach beiliegender Ansicht in:
1 St unterer durchlaufender Fußpunktanschluss mit
 Schwellen-Ausbildung ca. 300 mm hoch
1 St 1-flg. NA Tür nach DIN EN 179
 Funktion:  E
 Schloss Mehrfachverriegelung:  BT 4
 Betätigung:  Innen Drücker, INOX
  Außen Knauf, INOX
 Türschließer mit Rastfeststellung: BT 10
 Verglasung: GT 5
1 St Festfeld
 Verglasung: GT 5

Das Element wird mit einem wärmegedämmten im Bereich
des Fußbodenaufbaues eingelassenes Schwellenprofil mit
Abdeckprofil zum Verschließen der Schwelle ausgeführt.
Diese Abdeckung ist auf das Niveau der Oberkante des
Fertigfußboden zu montieren.
In dem Bodeneinstandsprofil ist eine Wasserrinne
integriert, die eine kontrollierte Ableitung
sicherstellt. Es ist bauseits sicherzustellen, dass
eine rückstaufreie Ableitung gewährleistet ist.

Der Anschluss der bodentiefen Elemente ist hinsichtlich
seiner unteren Ausbildung gemäß den Anforderungen aus
der DIN 18533 auszuführen.

Aufteilung gemäß Detail- und Ausführungsplanung.

Anschlüsse
Der Fußpunkt der Tür ist gemäß DIN 18040-2
"Barrierefreies Bauen" sowie MBO § 50 auszuführen.
Seitlich: AS 1A
Oben: AO 1A
Fußpunkt Tür: AU 3

Oberflächenausführung:
Farbton: pulverbeschichtet in RAL 7016 nach Wahl des AG

Alle Komponenten müssen den Anforderungen des
Systemgebers entsprechen.

Komplett einschließlich, Verglasungen, Ausfachung und
aller erforderlichen Beschläge etc. liefern und
montieren.

Vom Bieter auszufüllen

'Hersteller/
Produktbezeichnung.....................................
..........'
Menge: 1,000 St

#### 02.20 Sonstiges

**02.20.010 Zulage Verleistung mit Aluminiumwinkel**
Da die inneren Fensterlaibungen geputzt und teilweise
gespachtelt werden, sind die inneren Anschlussfugen
zusätzlich mit einem Aluminiumwinkel ca. 30x20x2 mm
dreiseitig zu verleisten. notwendige Klebebänder und
Verschraubungen sind einzurechnen. Die Eck-Gehrungen
sind sorgfältig anzuarbeiten.

Farbton Profile: als Pulverbeschichtung in RAL nach
Wahl des AG

Lieferung und Montage
Menge: 20,000 m

**02.20.020 Zulage für Magnetschalter-Set (Tür)**
Magnetschalter-Set zur elektronischen
Öffnungsüberwachung

VDS-Klasse C

Dieses Magnetschalter-Set ist speziell abgestimmt auf
das ausgeschriebene System.

Lieferung und Montage

Inbetriebnahme und E-Anschluss durch bauseitigen
Elektriker.
Menge: 3,000 St

**02.20.030 Zulage für Riegelschaltkontakt (Tür)**
Riegelschaltkontakt zur elektronischen
Verschlussüberwachung des Türflügels
(einschl. eines evtl. notwendigen Kabelüberganges)

Dieser Kontakt ist speziell abgestimmt auf das
Profilsystem

Lieferung und Montage

Inbetriebnahme und E-Anschluss durch bauseitigen
Elektriker.
Menge: 3,000 St

**02.20.040 Werkplanung Metall- und Verglasungsbauarbeiten**
Dem Auftragnehmer wird nach der Auftragserteilung die
Ausführungsplanung des Planers übergeben.

Die weitere technische Bearbeitung, d. h. - Erstellen
von Konstruktions- und Detailplänen für alle in der
Leistungsbeschreibung aufgeführten Anlagen
- Abstimmung der Details mit dem AG bzw. mit dem
Architekten rechtzeitig vor Fertigungsbeginn
- örtliche Aufmaße
- Vorlage von Original-Muster der Fenster- und
Fassadenprofile
 ist mit dieser Position komplett anzubieten.

Die mit dem Architekten abgestimmten Konstruktionspläne
und Muster sind vor Fertigungsbeginn bzw. vor
Materialbestellung dem AG in dreifacher Ausfertigung zu
liefern.
Diese bedürfen der Freigabe durch den Auftraggeber.
Aus den Darstellungen müssen Konstruktion, Maße,
Einbau, Befestigung und Bauanschlüsse der Bauteile
sowie die Einbaufolge erkennbar sein (DIN 18360, Zif.
3.1.1.3).
Menge: 1,000 psch

**02.20.050 Zulage Schutz der Elemente mit Folienabklebung**
Einbauort: Schutz der Fassenden, Fenster und Türen nach
Vorgabe der Bauleitung

Ausführung:
Sauberes Verkleiden der Fensteraussenseite mit Folie
als Spritzschutz und Staubschutz

Mehrpreis für Lieferung und Montage.
Menge: 10,000 m2

**02.20.060 Erstreinigung der Elemente**
Auf Anforderung des AG sind die Fenster, Türen und
Fassaden incl. der Verglasungen und der Beschläge von
innen und außen zu reinigen.

Reinigungsklasse: Erstreinigung

Abrechnungsgrundlage: einfache Fläche der Elemente
Menge: 10,000 m2

#### 02.30 Stundenlohnarbeiten

*Hinweis*
Die Ausführung von Stundenlohnarbeiten muss vom
Auftragnehmer vor Beginn der Arbeiten dem Auftraggeber
schriftlich angezeigt, kostenmäßig geschätzt und von
letzterem genehmigt werden. Auf VOB/B, § 15 wird
hingewiesen. Unterbleibt die vorherige Absprache mit
der Bauleitung so kann diese die Anerkenntnis von
bereits ausgeführten Taglohnarbeiten verweigern

Mit der Unterzeichnung dieses
Angebotes erklärt der Bieter rechtsverbindlich, dass
die aufgeführten Verrechnungssätze unter Beachtung der
preisrechtlichen Vorschriften ermittelt sind und
unabhängig von der Anzahl der abzurechnenden Stunden
Gültigkeit haben.

Die Verrechnungssätze für nachstehende Lohn- und
Berufsgruppen sind unaufgegliedert anzubieten.

In ihnen sind enthalten:

- Lohn- und Gehaltskosten - Lohn- und
Gehaltsnebenkosten -Sozialkosten einschl.
Sozialkassenbeiträge - Gemeinkostenanteile - Gewinn.

Zuschläge zu den Verrechnungssätzen für von
Auftraggeber angeordnete oder zu vertretende Nacht-,
Sonntags- und Feiertagsarbeit und Mehrarbeit
(Überstunden) sind gesondert nachzuweisen: sie werden
in Höhe der tariflichen Vereinbarung vergütet.

Beschäftigt der Bieter bei einer der aufgeführten
Berufsgruppen keine Arbeitskräfte, hat er dies
anzugeben und statt dessen den Einsatz möglichst
gleichwertiger Arbeitskräfte anzubieten.

**02.30.010 Stundenlohnarbeiten Vorarbeiter**
Menge: 5,000 h

**02.30.020 Stundenlohnarbeiten Facharbeiter**
Menge: 10,000 h

**02.30.030 Stundenlohnarb. Helfer/-in**
Stundenlohnarbeiten Helfer/-in
Menge: 10,000 h

USt %: 19,00
